# Neubau Dorfgemeinschaftshaus Parstein, LOS10 Heizung/Sanitär
Angebotsaufforderung (GAEB DA XML 3.2, DA83)
Projekt: LOS10 H/
Währung: EUR
Auftraggeber: Amt Britz-Chorin-Oderberg; Amt Britz-Chorin-Oderberg
Ausführungsort: Neubau des Dorfgemeinschaftshauses in 16, OT Parstein, Oderberger Str. 3a; Neubau des Dorfgemeinschaftshauses in 16248 Parsteinsee,
OT Parstein, Oderberger Str. 3a
Erstellt mit: BUILDUP, BUILDUP v26.1.0.0, 11.02.2026

## 000 Neubau Dorfgemeinschaftshaus Parstein, LOS10 Heizung/Sanitär

*Hinweis: Objektbeschreibung*
Geplant ist der Ersatzneubau des Dorfgemeinschaftshauses der Gemeinde
Parsteinsee in der

Oderberger Straße 3b
16248 Parsteinsee, OT Parstein

im Auftrag der

Gemeinde Parsteinsee
vetreten durch
das Amt Britz-Chorin-Oderberg
Eisenwerkstraße 11, 16230 Britz.

Auf einer Fläche von ca. 230m2 soll das neue Gemeinschaftshaus der Gemeinde
Parsteinsee entstehen.

Das Gebäude soll über folgende Einrichtungen verfügen:
- Bürgerbüro
- großer Mehrzweckraum für die Gemeinde und Vereinsarbeit
- WC-Anlagen für Damen& Herren
- Barrierefreie WC-Anlage
- Teeküche
- Hausanschlussraum
- Lager
- überdachte Terrasse

Das Gemeinschaftshaus wird als eingeschossiger Mauerwerksbau mit WDVS und
verkleideten Holzbalkendecken errichtet. Es wird zwei Deckenebenen geben, da die
Decke über dem Mehrzweckraum höher sein soll, als im restlichen Bereich. Die
Decken werden wärmegedämmt und das resultierende Kaltdach durch
Lüftungsöffnungen seitens der Terrasse belüftet. Das Dach soll als Walmdach
ausgeführt werden.
Sowohl das Mauerwerk, als auch der umlaufende Stahlbetonringbalken, folgen der
Dachneigung in den jeweiligen Bereichen.
Der Baugrund ist nicht zum Bau geeignet und wird nach dem Ergebnis des
Baugrundgutachtens ausgetauscht.
Die Gründung erfolgt nach erfolgreichem Bodenaustausch über eine
Stahlbetonbodenplatte und Frostschutzschürzen. Stützenelemente auf der Terrasse
werden durch Einzelfundamente gegründet.
Der Fußboden soll mit einer Fußbodenheizung und einem entsprechenden Heizestrich versehen werden. Der Belag wird je nach der Raumnutzung zu Linoleum oder zu Fliesen gewählt. Ebenso verhält es sich bei der Ausführung der umlaufenden Sockelleisten.
Alle Wände werden verputzt, sowie mit Vließ und Anstrich versehen. Die WC-Räume
und die Teeküche werden zusätzlich gefliest.

*Hinweis: Vorbemerkungen*
Die angebotenen Materialien und Leistungen müssen den
anerkannten Regeln der Technik entsprechen.
Für alle Bieter ist  vorgeschrieben, den Hersteller und
den Typ der angebotenen Artikel im Leistungsverzeichnis
anzugeben. Fehlen diese Erklärungen, so kann das
Angebot von der Wertung ausgeschlossen werden.
Für die angebotenen Leistungen übernimmt der Bieter die
Verpflichtung der Vollständigkeit, dass heißt
Leistungen die sich mit der Ausführung der angefragten
Positionen zwangsläufig ergeben, hat er mit
einzukalkulieren, auch wenn sie im Leistungsverzeichnis
nicht ausdrücklich erwähnt sind. Hierunter sind
insbesondere die Lieferung aller zur Funktion
notwendigen Materialien,  Transporte zur Bau- und
Verwendungsstelle, Lagerungen, Hilfsmittel, Energie,
Maschinen und Geräte, Schutzmaßnahmen sowie die
ordnungsgemäße Beseitigung von Abfallstoffen (nach DIN
18299) zu verstehen.
Gerüste für eine Arbeitshöhe bis zu 4 m sind in die
Leistungen, für die diese Gerüste erforderlich sind,
einzurechnen.
Der Auftragnehmer hat sich über die örtlichen
Gegebenheiten auf der Baustelle zu informieren.

Der Bieter hat sein Angebot über den gesamten
Ausschreibungsumfang zu erstrecken.
Es bleibt dem Auftraggeber jedoch vorbehalten,
Einzelpositionen zu streichen sowie  die
ausgeschriebenen Leistungen titelweise zu vergeben.
Eine Rabattierung oder Skontoeinräumung steht dem
Bieter in seinem Angebot frei.
Für die Erstellung des Angebotes wird keine Vergütung
gewährt.
Alle Handbücher und Bedienungsanleitungen müssen in
deutscher Sprache abgefasst sein.
Die kompletten Dokumentationsunterlagen (gemäß VOB, DIN
18381 und 18421) sind sortiert in Dokumentationsmappen
mit Register vor Abnahme auszuhändigen.

Die im Leistungsverzeichnis genannten Produkte gelten als Leitfabrikat
in technischer Hinsicht.
Alternative Produkte sind mind. in gleichwertiger oder höherer
technischer Ausstattung anzubieten.

### 1 Heizungsanlage

#### 1.1 Wärmeerzeugungsanlage mit Zubehör

*Hinweis: Als Wärmeerzeuger für die Gebäudebeheizung ist eine Luft-Wasser Wärmepumpe in Splitausführung geplant.*
Als Wärmeerzeuger für die Gebäudebeheizung ist eine Luft-Wasser Wärmepumpe in Splitausführung geplant.
Über einen modulierenden Kompressor mit Invertertechnik wird die Leistung an die jeweilige Gebäudeheizlast angepasst.  Zur Sicherstellung der Betriebsbedingungen (Mindest-Umlaufwassermenge und Mindestlaufzeit Kompressor) der Wärmepumpe ist ein Rücklaufreihenspeicher in Verbindung mit einem Überströmventil vorgesehen.
Der Kältekreislauf der Wärmepumpe ist bereits mit Kältemittel R 32 vorbefüllt. Eine kältetechnische Inbetriebnahme (Spülen der Leitungen mit Stickstoff und anschließendem Evakuieren) ist erforderlich.
Die Außeneinheit der Wärmepumpe wird mittels  Dämpfungssockel auf einem bauseitigen Fundament mit einem Wandabstand von mind. 0,25m montiert.
Ein aktiver Kühlbetrieb über die Wärmepumpe mit Fußbodenheizungsfläche ist nicht vorgesehen.
Die Trinkwarmwasserbereitung erfolgt über elektronisch geregelte Durchlauferhitzer dezentral.
Die elektrische Einspeisung für die Außen- und Inneneinheit erfolgt bauseitig vom Elt.- Gewerk.
Die genannten Produkte gelten als Leitfabrikat in technischer Hinsicht. Alternative Produkte sind mind. in gleichwertiger oder höherer technischer Ausstattung anzubieten.

**1.1.1 VAILLANT Set aroTHERM Split plus**
VAILLANT Set aroTHERM Split plus
VWL 75/8.2 AS S2 mit Hydraulikstation
VWL 77/8.2 IS

Produkteigenschaften:
- Kurze Montagezeiten durch KompaktBauweise
- Hohe Vorlauftemperaturen
- Modulierender Kompressor mit
Invertertechnik passt die Leistung
stets an die aktuelle Gebäudeheizlast an
- Intelligente Nutzung von
selbsterzeugter Energie (PVready)
- Mit Kältemittel vorgefüllt bis 15 m
Leitungslänge
- Bis zu 7 Geräte kaskadierbar
- Sound Safe System für besonders leisen
Betrieb

Ausstattung:
- myVAILLANT connect im Lieferumfang enthalten
- Serviceventile (2 Stück) im Lieferumfang enthalten
- Speicherfühler im Lieferumfang enthalten
- Sensorgesteuerter Kältekreislauf
- Integrierter aktiver Kühlbetrieb möglich
(dafür muss das Heizsystem bauseitig
vorbereitet sein sowie ein
Kodierwiderstand eingesetzt werden)
- Kondensatwannenheizung
- Elektro-Zusatzheizung 5,4 kW/230V
- Hocheffizienz-Pumpe
- Vorrang-Umschaltventil Warmwasser
- Sicherheitsventil 3 bar
- 10 Liter ADG für Heizung
- DIA-System mit TouchBedienelementen,beleuchtet
- Integrierter Magnetitfilter und Durchflusssensor

Heizleistung (A-7/W35) 6,39 kW
Leistungszahl 3,10
Heizleistung (A2/W35) 3,13 kW
Leistungszahl 4,40
Heizleistung (A7/W35) 5,07 kW
Leistungszahl 5,20
Kühlleistung (A35/W18) 7,29 kW
EER 4,00

Technische Daten Außeneinheit:
Höhe/Breite/Tiefe 765/1100/450 mm
Gewicht, betriebsbereit 100 kg
Max. Schallleistungspegel 58 dB(A)
Schutzart IP 14 B
Lufteintrittstemperatur -25/43 Grd.C
Kältemittel (Füllmenge) R32 (1,5 kg)
Treibhauspotenzial (EU) 675
CO2 Äquivalent 1,0125 t

Technische Daten Hydraulikstation
VWL 77/8.2 IS:
Höhe/Breite/Tiefe 777/440/384 mm
Gewicht 41 kg
Anschlüsse

- Kalt-/Warmwasseranschluss G 1
- Heizungs-Vor-/Rücklauf G 1
Betriebsdruck max. 3 bar
Nominalvolumenstrom (A7/W35) 883 l/h
Restförderhöhe 663 mbar
maximale Temperatur
- mit Wärmepumpe: Hzg 62 Grd.C
bis 0 Grd.C Außentemperatur
- mit Wärmepumpe+Zusatzheizung 75 Grd.C
Jahreszeitbedingte RaumheizungsEnergieeffizienzklasse 55 C A++
Jahreszeitbedingte RaumheizungsEnergieeffizienzklasse 35 C A+++
(Spektrum A+++ bis D)

Fabrikat:  Vaillant
Modell:  Set aroTHERM Split plus bestehend aus
VWL 75/8.2 AS S2 mit Hydraulikstation VWL 77/8.2 IS
Bestell-Nr. 8000035032

oder gleichwertig
Fabrikat :
.......................................................
Typ:
.......................................................
Menge: 1,000 St
Nachtragsstatus: erkannt

**1.1.2 VAILLANT Dämpfungssockel 60 cm (2 St.)**
VAILLANT Dämpfungssockel 60 cm (2 St.)
zur Entkopplung der Wärmepumpe
verwendbar für aroTHERM, aroTHERM plus,
aroTHERM Split

Fabrikat:  Vaillant
Bestell-Nr.  0020250226

oder gleichwertig
Fabrikat :
.......................................................
Typ:
.......................................................
Menge: 1,000 St
Nachtragsstatus: erkannt

**1.1.3 VAILLANT Heizungsregler sensoCOMFORT**
VAILLANT Heizungsregler sensoCOMFORT
VRC 720/3 1 HK, witterungsgeführt,
Systemregler

Produkteigenschaften:
- Witterungsgeführter eBUS Regler mit
TFT-Grafikdisplay
- Komfortable sensoAPP Steuerung für
Android und iOS
(Internetmodul VR 921 nötig), Upgrade
auf myVAILLANT App bei Systemkompatibilität
- Digitale Anlagenbetreuung myVAILLANT
Pro (Internetmodul VR 921 nötig)
- Intuitive Bedienbarkeit ohne
Vorkenntnisse mit
Touch-Bedienelementen
- Schnelle Inbetriebnahme und
Systemkonfiguration durch geführte
Fragenstellungen im neuen
Installationsassistenten
- Ohne Zusatzmodule einsetzbar zur
Warmwasserbereitung (Speicherladung)
und einem ungeregelten Heizkreis
- Modular erweiterbar durch VR 70 und
VR 71
- triVAI-Parameter zur
Effizienzoptimierung des Hybridsystems
- Feuchtefühlerregelung in Verbindung
mit geoTHERM VWL...5/4,
flexoTHERM VWF...7/4, flexoCOMPACT
VWF...8/4 und aroTHERM
zum Feuchteschutz im Kühlbetrieb
- Integrierte Ansteuerung von Vaillant
Lüftungsgeräten recoVAIR
- Integrierte Ansteuerung von
Hybridsystemen
- Kaskadenschaltung von bis zu
7 konventionellen (Gas/Öl) eBUS
Wärmeerzeugern gleicher Art und  gleicher Leistung
- Kaskadenschaltung von bis zu 7
Wärmepumpen (flexoTHERM oder aroTHERM)
gleicher Art und gleicher Leistung.
Zusätzlich kann ein Zusatzheizgerät
(eBUS Heizgerät) eingebunden werden.

Ausstattung:
- Adaptive Heizkurve
- Raumaufschaltung zur
Vorlauftemperaturanpassung
- Wochenprogramm
- TFT-Grafikdisplay (70 x 53 mm)
- Zeitprogramm für Heizkreise,
Speicherladekreis und
Zirkulationskreis
- Ferienprogramm
- Lüftungsfunktion
- Einmalige Speicherladung außerhalb der
Zeitprogrammierung
- Thermische Desinfektion
- Legionellenschutzfunktion für
bivalente Solarspeicher
- Flexible Estrichtrocknungsfunktion
- Grafische Solarertrags,
Umweltertragsund
Stromverbrauchsanzeige
- EEBus Ready
(Internetmodul VR 921 nötig)

Fabrikat:  Vaillant
Bestell-Nr.  0010045478

oder gleichwertig
Fabrikat :
.......................................................
Typ:
.......................................................
Menge: 1,000 St
Nachtragsstatus: erkannt

**1.1.4 VAILLANT Isolierung Serviceventile für**
VAILLANT Isolierung Serviceventile für
Hydraulikstation und uniTOWER Split plus
für aroTHERM Split plus

- Isoliermantel zur Verkürzung der
Installationszeit
- Heiz- und kühlfest mit perfekter
Passform
- Kann bei niedrigen Deckenhöhen
eingesetzt werden
- 50% Dämmstoffdicke

1 x VWL x7/8.2 IS
1 x VWL x8/8.2 IS
2 x VWL x8/8.2 IS C2

Fabrikat:  Vaillant
Bestell-Nr.  0010042662

oder gleichwertig
Fabrikat :
.......................................................
Typ:
.......................................................
Menge: 1,000 St
Nachtragsstatus: erkannt

**1.1.5 VAILLANT Anschlussset**
VAILLANT Anschlussset
für VWL 57/8.2 IS, VWL 77/8.2 IS, VWL
58/8.2 IS (C2) VWL 78/8.2 IS (C2)

1 x für VWL 57/8.2 IS
1 x für VWL 77/8.2 IS
1 x für VWL 58/8.2 IS
1 x für VWL 78/8.2 IS
2 x für VWL 58/8.2 IS C2
2 x für VWL 78/8.2 IS C2

Fabrikat:  Vaillant
Bestell-Nr.  0010038385

oder gleichwertig
Fabrikat :
.......................................................
Typ:
.......................................................
Menge: 1,000 St
Nachtragsstatus: erkannt

**1.1.6 VAILLANT Anschlussset Hydraulikstation**
VAILLANT Anschlussset Hydraulikstation
für VWL 97/6, VWL 57/5, 77/5, 125 /5 IS

2 Stück pro Hydraulikstation empfohlen

Fabrikat:  Vaillant
Bestell-Nr.  0010039178

oder gleichwertig
Fabrikat :
.......................................................
Typ:
.......................................................
Menge: 1,000 St
Nachtragsstatus: erkannt

*Hinweis: Kältemittelleitungen und Zubehör zur kältemitteltechnischen Verrohrung zwischen Außen- und Inneneinheit*
Kältemittelleitungen und Zubehör zur kältemitteltechnischen Verrohrung zwischen Außen- und Inneneinheit

Voraussetzung für die Montage und Inbetriebnahme:
Fachkundig, insbesondere über Kenntnisse der besonderen Eigenschaften und Gefahren des Kältemittels R32.
Verlegung und der Herstellung von Verbindungen von Kältemittelleitungen nach Norm ISO 14903 sowie
EN 12735-1.
Zur Herstellung der SAE-Verbindung ist eine  Kalibrierung erforderlich.
Die Außeneinheit ist werksseitig mit ausreichender Kältemittelmenge (bis 15m Anschlussleitung) befüllt.

**1.1.7 VAILLANT Set Kältemittelleitung 2in1 mit Modbuskabel**
VAILLANT Set vorisolierte Kältemittelleitung 2in1 mit Modbuskabel
bestehend aus:
- Modbuskabel 2 x 0,34 mm²
- Kältemittelleitung 1/4" und 1/2" mit Isolierung,
  Dämmstärke = 13 mm, UV beständig
für VWL 35/8.2 AS - VWL 75/8.2 AS.

- mit Bördel inkl. Biegefeder
- UV beständige Dämmung mit Radius 13 mm
- Länge je 10 m

Fabrikat:  Vaillant
Bestell-Nr.  0010039727

oder gleichwertig
Fabrikat :
.......................................................
Typ:
.......................................................

Einschl. Befestigung der Rohre mit gedämmten Wandschellen (Kälteschellen) auf der Wand unter Berücksichtigung der Längenänderung im Betrieb.
Menge: 1,000 St
Nachtragsstatus: erkannt

**1.1.8 VAILLANT SAE Schraubverbinder 1/4 Zoll**
VAILLANT SAE Schraubverbinder 1/4 Zoll
für climaVAIR, aroTHERM Split

verwendbar für:
aroTHERM Split
VWL 35/5 AS, VWL 55/5 AS

climaVAIR
VAI 5-025 WN - VAI 5-065 WN,
VAF 5-050 W2NO, VAF 5-070 W3NO,
VAF 5-080 W4NO

Fabrikat:  Vaillant
Bestell-Nr.  0010030970

oder gleichwertig
Fabrikat :
.......................................................
Typ:
.......................................................
Menge: 2,000 St
Nachtragsstatus: erkannt

**1.1.9 VAILLANT SAE Schraubverbinder 1/2 Zoll**
VAILLANT SAE Schraubverbinder 1/2 Zoll
für climaVAIR, aroTHERM Split

verwendbar für:
aroTHERM Split
VWL 35/5 AS, VWL 55/5 AS
climaVAIR VAI 5-050 WN

Fabrikat:  Vaillant
Bestell-Nr.  0010030972

oder gleichwertig
Fabrikat :
.......................................................
Typ:
.......................................................
Menge: 2,000 St
Nachtragsstatus: erkannt

**1.1.10 VAILLANT Dämmband selbstklebend**
VAILLANT Dämmband selbstklebend
für Kältemittelleitung

Fabrikat:  Vaillant
Bestell-Nr.  0020252090

oder gleichwertig
Fabrikat :
.......................................................
Typ:
.......................................................
Menge: 1,000 St
Nachtragsstatus: erkannt

*Hinweis: Pufferspeicher als Rücklaufreihenspeicher und Zubehör*

**1.1.11 VAILLANT Pufferspeicher VPS R 200 aus Stahl**
VAILLANT Pufferspeicher VPS R 200 aus Stahl
mit Prallblechen für optimale Einschichtung,
für Einsatz mit Wärmepumpen
aroTHERM, flexoCOMPACT und flexoTHERM

Einsatzmöglichkeiten:
Als Reihenpuffer oder Trennspeicher in
Wärmepumpensystemen zur Sicherstellung
der Betriebsbedingungen.

Speicher-Nenninhalt 202 l
Nettogewicht 44 kg
Gewicht mit Wasser 246 kg
max. Betriebsdruck 3 bar
Höhe/Durchmesser 1202/600 mm
Maximale Betriebstemperatur 95°C
Wasserdruckbereich 0,1 … 0,3 MPa (1,0 … 3,0 bar)
Dämmung aus 50mm Polyurethan- Schaum

Anschlüsse:
8x G 1 1/2

Zubehör:
3 Stellfüße
1 Tauchhülse
6 Stopfen G1"1/2 + Dichtung
1 Stopfen G3/4 zum Entleeren des Speichers

Energieeffizienzklasse B
(Spektrum A+ bis F)

Fabrikat:  Vaillant
Bestell-Nr.  0010021457

oder gleichwertig
Fabrikat :
.......................................................
Typ:
.......................................................
Menge: 1,000 St
Nachtragsstatus: erkannt

**1.1.12 VAILLANT Überströmventil DN 25 für**
VAILLANT Überströmventil DN 25 für
aroTHERM Split plus

Zur Sicherstellung der benötigten
Umlaufwassermenge.

Einstellbereich 50 - 500 mbar

Fabrikat:  Vaillant
Bestell-Nr.  0010039715

oder gleichwertig
Fabrikat :
.......................................................
Typ:
.......................................................
Menge: 1,000 St
Nachtragsstatus: erkannt

**1.1.13 VAILLANT Isolierkappen für**
VAILLANT Isolierkappen für
Pufferspeicher 6 Stück verwendbar für
VPS R 100/1, VPS R 200/1

Fabrikat:  Vaillant
Bestell-Nr.  0020243643

oder gleichwertig
Fabrikat :
.......................................................
Typ:
.......................................................
Menge: 1,000 St
Nachtragsstatus: erkannt

**1.1.14 VAILLANT VRC 9642 Anlegethermostat mit**
VAILLANT VRC 9642 Anlegethermostat mit
Umschaltkontakt und Spannbandbefestigung
Einstellbereich + 10 bis + 90 Grd.C,
Kontaktbelastung 230 V, Schaltdifferenz
(statisch) 5 K
(Temperaturbegrenzung der Fußbodenheizung)

Verwendbar für sensoCOMFORT, sensoHOME,
multiMATIC 700, calorMATIC

Fabrikat:  Vaillant
Bestell-Nr.  009642

oder gleichwertig
Fabrikat :
.......................................................
Typ:
.......................................................
Menge: 1,000 St
Nachtragsstatus: erkannt

**1.1.15 VAILLANT Rohrbegleitheizung 1,5 m für aroTHERM Split plus VWL 35/8.2 AS S2 bis VWL 75/8.2 AS S2**
VAILLANT Rohrbegleitheizung 1,5 m für aroTHERM Split plus VWL 35/8.2 AS S2 bis VWL 75/8.2 AS S2

 - Erweiterung der Kondensatwannenheizung in den frostgeschützten Bereich.
- Notwendig, wenn das Kondesat frostsicher wegeleitet werden muss und nicht frei aus dem Gerät tropfen kann.
- Kondensatwellrohr DN 40, isoliert mit 10 mm Dämmstärke im Erdreich.
- 32 mm dicker Isolierungschaum mit Nagerschutz EPP-Folie über dem Boden.
- Inklusive Anschlussadapter.
- Nutzbare Länge bis zu 1,5 m.
- Leistungsabgabe 15 W.

Fabrikat:  Vaillant
Bestell-Nr.  0010039083

oder gleichwertig
Fabrikat :
.......................................................
Typ:
.......................................................
Menge: 1,000 St
Nachtragsstatus: erkannt

**1.1.16 Komplette elektrische und busseitige Verdrahtung der Komponenten der Heizungsanlage (Regler, Fühler, Außen- und Inneneinheit der WP), einschl.**
Komplette elektrische und busseitige Verdrahtung der  Komponenten der Heizungsanlage (Regler, Fühler, Außen- und Inneneinheit der WP), einschl.
elektrische und regelungstechnische Verbindungen herstellen, die zum ordnungsgemäßen Betrieb der kompletten Anlage notwendig sind, einschl. der benötigten Kabel, Kabelkanäle und Kleinmaterialien
(Entfernung zum Außenfühler ca.30m,
Außen- und Inneneinheit der WP ca. 10m).
Die elektrische Einspeisung für die Außen- und Inneneinheit erfolgt bauseitig vom Elt.- Gewerk.
Menge: 1,000 psch

*Hinweis: Inbetriebnahme durch Werkskundendienst*

**1.1.17 Servicepauschale für Inbetriebnahmeleistungen durch den Werkskundendienst,**
Servicepauschale für Inbetriebnahmeleistungen durch den Werkskundendienst,
einschl.
kältetechnische Inbetriebnahme (Spülen der Leitungen
mit Stickstoff und anschließendem Evakuieren).

Die Servicepauschale deckt die Kosten der allgemeinen Auftragsbearbeitung zur Inbetriebnahme,
Auftragsvorbereitung und -disposition,
Fahrtzeit des Kundendiensttechnikers,
Rüstzeit und Fahrzeugeinsatz ab.

Die Servicepauschale gilt ausschließlich für Anlagen, die gemäß den Planungs- und Installationsvorgaben erstellt worden sind und sich in betriebsbereiten Zustand befinden.

Fabrikat:  Vaillant
Bestell-Nr.  Servicepauschale III

oder gleichwertig
Fabrikat :
.......................................................
Typ:
.......................................................
Menge: 1,000 St
Nachtragsstatus: erkannt

**1.1.18 GarantiePLUS für Garantieverlängung auf 5 Jahre**
GarantiePLUS für Garantieverlängung auf 5 Jahre

Leistungsbeschreibung GarantiePLUS Vaillant

- Schnelle und unkomplizierte Abwicklung im Garantiefall
- Kostenfreie Reparatur. Sollte wider Erwarten ein Material- oder Herstellungsfehler auftreten, werden die Reparaturkosten (inkl. Ersatzteile) übernommen.
- Service durch Werkskundendienst steht bei Bedarf zur Seite, um sicherzustellen, dass die Wärmepumpe  optimal funktioniert.
- Inkludierter Fernbetreuungsservice. Digitale Anlagenbetreuung hinsichtlich Fehlermeldungen und Betriebssicherheit.
- Proaktive Kontaktaufnahme im Störfall.

Fabrikat:  Vaillant
Garantiemodell:
Kostenfreie Garantieverlängerung GarantiePLUS für Garantieverlängung auf 5 Jahre bestehend aus Herstellergarantie und der Garantieverlängerung um weitere 3 Jahre. Um die kostenfreie Verlängerung zu nutzen, muss eine digitale Registrierung, spätestens 180 Tage nach Installation der Wärmepumpe stattfinden.

oder gleichwertig
Fabrikat :
.......................................................
Garantiemodell:
.......................................................
Menge: 1,000 psch
Nachtragsstatus: erkannt

#### 1.2 Fußboden-Flächenheizung

*Hinweis: Für die Gebäudebeheizung ist eine Fußbodenheizung im Nasssystem geplant.*
Für die Gebäudebeheizung ist eine Fußbodenheizung im Nasssystem geplant.
Dafür sind 2 Aufputzverteiler mit 8 bzw. 7 Heizkreisen vorgesehen. Die Heizkreise werden mit elektrischen Stellantrieben für Einzelraumregelung ausgestattet.
Jeder Verteiler erhält eine Regelklemmleiste zur Aufschaltung der Stellantriebe sowie der bauseitigen Raumregler.
Die Lieferung und Montage der Raumregler (passend zum Schalterfabrikat), einschl. Verdrahtung und die Aufschaltung der 230V Stellantriebe sowie die elektrische Einspeisung zu den Klemmleisten erfolgt vom Elt.- Gewerk.
Die genannten Produkte gelten als Leitfabrikat in technischer Hinsicht. Alternative Produkte sind mind. in gleichwertiger oder höherer technischer Ausstattung anzubieten.

**1.2.1 COSMO PUR-Faltplatte Tacker-System Type 24**
COSMO PUR-Faltplatte Tacker-System Type 24

PUR-Faltplatte aus PUR-Schaum,
diffusionsdichte Aluminium-Deckschicht
50 my nach DIN 18164,
HFCKW- und HFKW-frei,
Brandklasse B2, DIN 4102 T1,
obere Deckschicht aus
Aluminium/Bändchengewebe mit Rasterdruck
untere Deckschicht aus Aluminium/5 mm
Polyethylen-Schaumbahn
Verkehrslast: 50 kN/qm
Trittschallverbesserungsmaß: 20 dB
R = mind. 0,750 m²*K/W
Plattenformat: 1250 x 1600 mm
Faltmaß: 1250 x 800 mm
Höhe: 24 mm
Verpackungseinheit: 12 qm

Fabrikat: COSMO
Modell:
Artikel-Nr.: CRFB02524

oder gleichwertig
Fabrikat :
.......................................................
Typ:
.......................................................
Menge: 150,000 m²

**1.2.2 COSMO Klebeband 50mm breit**
COSMO Klebeband 50mm breit

Klebeband
Breite: 50 mm
Länge: 66 m

Fabrikat: COSMO
Modell:
Artikel-Nr.: CRKB50

oder gleichwertig
Fabrikat :
.......................................................

Typ:
.......................................................
Menge: 264,000 m

**1.2.3 COSMO Folie zur Bauwerkstrennung 200my**
COSMO Folie zur Bauwerkstrennung 200my

COSMO PE-Folie
für Tackersystem 0,2 mm
Abmessung: 1,05 x 50 m = Rolle 52,5 qm

Fabrikat: COSMO
Modell:
Artikel-Nr.: CPFE

oder gleichwertig
Fabrikat :
.......................................................

Typ:
.......................................................
Menge: 150,000 m²

**1.2.4 COSMO Randdämmstreifen 160mm x 8mm**
COSMO Randdämmstreifen 160mm x 8mm

selbstkl.Folienschürze+selbstkl.Streifen
COSMO EPS RANDDÄMMSTREIFEN 100/8
Randdämmstreifen in 160 mm Höhe
8mm stark auf Rollen a 25 m
ohne Lasche, für die normgerechte
Trennung des Heizestrichs von
angrenzenden Bauteilen aus
geschlossenzelligem Polyethylen (PE) mit
rückseitigem Klebestreifen für optimale
Fixierung

Fabrikat: COSMO
Modell:
Artikel-Nr.: CKSRD

oder gleichwertig
Fabrikat :
.......................................................

Typ:
.......................................................
Menge: 200,000 m

**1.2.5 COSMO Dehnfugenprofil Winkelprofil**
COSMO Dehnfugenprofil Winkelprofil

Dehnungsfugenprofil nach DIN 18560
Winkelprofil Stange: 2 m
PE-Streifen 10 x 100 mm

Fabrikat: COSMO
Modell:
Artikel-Nr.: CRDF

oder gleichwertig
Fabrikat :
.......................................................

Typ:
.......................................................
Menge: 10,000 m

**1.2.6 COSMO Aluverbundrohr 16 x 2mm grau**
COSMO Aluverbundrohr 16 x 2mm grau

COSMO Alu-Verbund Heizrohr
Kunststoff - Verbundrohr für die
Flächenheizung

Herstellung nach DIN 16892/16833,
sauerstoffdiffusionsdicht nach DIN 4726
aus Polyethylen-Octen-Copolymer PE-RT,
coextrudiert,
Wandstärke- und Außendurchmesser-
Prüfung,
Außen- und Innendurchmesser sowie Wandstärke
100 Prozent inline-geprüft.

Ringbund zu 200 m
Farbe: grau

Fabrikat: COSMO
Modell:
Artikel-Nr.: CALVBR16200

oder gleichwertig
Fabrikat :
.......................................................

Typ:
.......................................................
Menge: 1400,000 m

**1.2.7 COSMO Tackernadeln thermoverklebt rot**
COSMO Tackernadeln thermoverklebt rot

COSMO Tackernadel thermoverschweißt
zur Befestigung des COSMO Heizrohres
(Dim. 16 bis 20 mm) auf COSMO Tacker-
Systemdämmung.
Riegel zu 25 Stück thermoverschweißt
ohne Kleberückstände zur abfallfreien
Verarbeitung der Tackernadeln mittels
COSMO Tackerstock Elite
VPE: 500 Stück / Karton

Fabrikat: COSMO
Modell:
Artikel-Nr: CRTH500N

oder gleichwertig
Fabrikat :
.......................................................

Typ:
.......................................................
Menge: 5000,000 St

**1.2.8 COSMO Führungsbogen 90 Grad f.Heizrohr b.17mm**
COSMO Führungsbogen 90 Grad f.Heizrohr b.17mm

Führungsbogen 90 Grad
für COSMO Heizrohr bis 17 mm

Fabrikat: COSMO
Modell:
Artikel-Nr.: CTFB17

oder gleichwertig
Fabrikat :
.......................................................

Typ:
.......................................................
Menge: 30,000 St

**1.2.9 COSMO Schutzrohr für Heizrohr b.Durchmesser 20 mm L=400mm**
COSMO Schutzrohr für Heizrohr b.Durchmesser 20 mm
L=400mm

Schutzrohr für COSMO Heizrohr bis 20 mm

Fabrikat: COSMO
Modell:
Artikel-Nr.: CRSR17

oder gleichwertig
Fabrikat :
.......................................................

Typ:
.......................................................
Menge: 36,000 St

**1.2.10 COSMO Klemmverschraubung 3/4"Eurokonus für Rohr 16x2 mm**
COSMO Klemmverschraubung 3/4"Eurokonus für Rohr 16x2 mm

COSMO Adapter-Klemmverbinder DN20
f.PE-X und Alu-Verbund-Heizrohr 16 x 2 mm,
Cosmo Klemmverschraubung für Heizkreisverteiler
DN 20 (3/4) Eurokonus 16 x 2 mm
universell für PE-X_ und Alu-Verbundrohr

Fabrikat: COSMO
Modell:
Artikel-Nr.: CRKV16UNIN

oder gleichwertig
Fabrikat :
.......................................................

Typ:
.......................................................
Menge: 30,000 St

**1.2.11 COSMO Edelstahlverteiler mit DMA für 7 Heizkreise**
COSMO Edelstahlverteiler mit DMA für 7 Heizkreise

Edelstahl-Verteilersystem aus geprägtem
Edelstahlrohr. Komplett vormontiert mit
2 Füll- und Entleerungshähnen 3/4
Messing vernickelt. Primärseitig mit
Überwurfmuttern G 1 flachdichtend,
Messing vernickelt. Heizkreisabstand 50
mm. Heizkreisanschlüsse Eurokonus 3/4
AG. In stabiler Kartonage rutschsicher
verpackt. Beschriftungsset und
Einbauanleitung separat beigelegt.
Vorlauf: Eingebaute Abgleichoberteile
(Durchflussanzeiger) zur stufenlosen und
exakten Einstellung des Durchflusses der
einzelnen Heizkreise von 0 bis 2,5 lt.
/min. inkl. Memoryfunktion und optischem
Display nach DIN EN 1264-4. Mit
Entlüftergruppe (manuell) und KFE-Hahn.
Rücklauf: Eingebaute Ventileinsätze M 30
x 1,5 mit Bauschutzkappe. Mit
Entlüftergruppe (manuell) und KFE-Hahn.
Höhe: 345 mm
Breite: 437 mm
Tiefe: 80 mm
Farbe: Edelstahl

Fabrikat: COSMO
Modell:
Artikel-Nr.: CVE7

oder gleichwertig
Fabrikat :
.......................................................

Typ:
.......................................................
Menge: 1,000 St

**1.2.12 COSMO Edelstahlverteiler mit DMA für 8 Heizkreise**
COSMO Edelstahlverteiler mit DMA für 8 Heizkreise

Edelstahl-Verteilersystem aus geprägtem
Edelstahlrohr. Komplett vormontiert mit
2 Füll- und Entleerungshähnen 3/4
Messing vernickelt. Primärseitig mit
Überwurfmuttern G 1 flachdichtend,
Messing vernickelt. Heizkreisabstand 50
mm. Heizkreisanschlüsse Eurokonus 3/4
AG. In stabiler Kartonage rutschsicher
verpackt. Beschriftungsset und
Einbauanleitung separat beigelegt.
Vorlauf: Eingebaute Abgleichoberteile
(Durchflussanzeiger) zur stufenlosen und
exakten Einstellung des Durchflusses der
einzelnen Heizkreise von 0 bis 2,5 lt.
/min. inkl. Memoryfunktion und optischem
Display nach DIN EN 1264-4. Mit
Entlüftergruppe (manuell) und KFE-Hahn.
Rücklauf: Eingebaute Ventileinsätze M 30
x 1,5 mit Bauschutzkappe. Mit
Entlüftergruppe (manuell) und KFE-Hahn.
Höhe: 345 mm
Breite: 487 mm
Tiefe: 80 mm
Farbe: Edelstahl

Fabrikat: COSMO
Modell:
Artikel-Nr.: CVE8

oder gleichwertig
Fabrikat :
.......................................................

Typ:
.......................................................

einschl. hydraulischer Abgleich mittels Einstellung der vorgegebenen Durchflussmengen pro Heizkreis
Menge: 1,000 St

**1.2.13 COSMO Verteilerschrank ST 750 V f.Aufputz weiss lackiert**
COSMO Verteilerschrank ST 750 V f.Aufputz weiss lackiert

Universal Verteilerschrank ST750NV
für Aufputzmontage, aus 1 mm verzinktem
Stahlblech aus einem Blech gebogen ohne
sichtbare Stöße, Nieten, Schrauben oder
Schweißnähte im Sichtbereich,
pulverbeschichtet RAL9016, mit
abnehmbarer Rückwand aus verzinktem
Stahlblech zur Vormontage,
höhenverstellbar am Grundschrank um 70
mm, zusätzlicher Platz für die Montage
von Cosmo Steuereinheiten, Tür mit
verzinktem Münzdrehriegel-Verschluss, ab
einer Baubreite von 1200 mm sind die
Schränke mit zwei Schlössern
ausgestattet, inklusive
Befestigungsmaterial 2 x C-Profilschiene
mit Befestigungsschrauben, inklusive
zusätzlicher Befestigungsschrauben zur
Kle mmung der C-Profilschiene. Verpackt
im stabilen Schutzkarton.
Sonderabmessungen, Sonderfarbtöne
und Edelstahlausführung möglich!
für Verteilergröße: 8-10 HK
mit WMZ hor. : 3-5 HK
mit WMZ vert.: 5-7 HK
mit FWRS : 3-5 HK
Höhe: 665 mm
Breite: 750 mm
Tiefe: 130 mm
Farbe: RAL9016
Fabrikat: COSMO
Modell:
Artikel-Nr.: GCVS75ALN

oder gleichwertig
Fabrikat :
.......................................................

Typ:
.......................................................

einschl. hydraulischer Abgleich mittels Einstellung der vorgegebenen Durchflussmengen pro Heizkreis
Menge: 2,000 St

**1.2.14 COSMO Kugelhahnset Durchgang 3/4"IG x 1" AG für FBH Verteiler**
COSMO Kugelhahnset Durchgang 3/4"IG x 1" AG für FBH
Verteiler

COSMO Kugelhahnset Durchgang horizontal
für COSMO-ESV 3/4IGx1AG

oder gleichwertig
Fabrikat :
.......................................................

Typ:
.......................................................
Menge: 2,000 St

**1.2.15 COSMO TS-Standard Stellantrieb neu IP44 M30x1,5mm, 230V, stroml. zu**
COSMO TS-Standard Stellantrieb neu IP44 M30x1,5mm,
230V, stroml. zu

TS-Standard Stellantrieb
Robuster, geräuschfreier, thermischer
Stellantrieb mit optischer Anzeige von
Betriebszustand und Hubposition über
Fenster und 360°
für Verteiler mit min. 40 mm Ventil-
Mittenabstand, für alle Ventile mit
M 30 x 1,5 mm Anschluss
230 Volt 2,5 W Schutzart IP 44
Schutzklasse II
stromlos geschlossen
Hub 5,5 mm Federkraft 110 N
Überwurfmutter Messing vernickelt
Anschlussleitung 0,8 m 2 x 0,5 qmm
Höhe: 90 mm
Breite: 39 mm
Tiefe: 54 mm
Gehäuse: weiss
Unterteil: rot

Fabrikat: COSMO
Modell:
Artikel-Nr.: CTS230

oder gleichwertig
Fabrikat :
.......................................................

Typ:
.......................................................
Menge: 15,000 St

**1.2.16 COSMO 6-Zonen Regelklemmleiste 230V Heizen/Kühlen für max. 24 Stellantriebe**
COSMO 6-Zonen Regelklemmleiste 230V Heizen/Kühlen für
max. 24 Stellantriebe

COSMO Klemmleiste CKL6230N

Die ideale Verbindung von Raumthermostat
und Stellantriebe. Besonders einfache
und übersichtliche Verkabelung.
Erspart sehr viel Zeit bei der Montage
und bringt erhebliche Vorteile bei einer
späteren Überprüfung durch die
LED-Statusanzeigen.

Klemmleiste für bis zu 6 Raumthermostate
und bis zu 24 Stellantrieben
(6 Zonen mit je 4 Heizkreisen).
Das Anschließen der Kabel erfolgt sicher
und einfach über federbelastete Klemmen.
Die Klemmleiste ist mit L, N und Erdung
für den elektrischen Anschluss versehen.
Jede Zone hat ebenfalls eine Klemme
für die Erdung. Es besteht eine
auswechselbare Schmelzsicherung mit 10A.
Das Anliegen der 230V Spannung, sowie
das Vorhandensein einer
Nachtabsenkungsanforderung werden
über separate LEDs angezeigt.
Jede Zone besitzt eine eigene LED für
die
Statusanzeige. Damit kann sehr schnell
der Status der Heizungsanlage überprüft
werden und eine etwaige Fehlfunktion
wird innerhalb kürzester Zeit erkannt.
Die Abdeckung ist transparent,
damit die LEDs ohne öffnen des Deckels
erkannt werden.
Montage erfolgt über Wandbefestigung
(Schrauben und Dübel im Lieferumfang
enthalten) oder über eine Hutschiene
(bauseits).
Jedes Kabel (Raumthermostat und
Stellantrieb) hat eine separate
Zugentlastung.
Zur Erweiterung können folgende Module
optional eigesetzt werden:

CKPL:
Pumpenlogikmodul, zur Energieeinsparung.
Ohne Heizanforderung wird die Pumpe
abgeschaltet. Pumpenanschluss ist
L, N und Erdung 230V
CKZM:
Aus der 6 Zonen-Klemmleiste kann eine
8-Zonen- Klemmleiste generiert werden

Regelungsart: Heizen und Kühlen über
CO-Eingang der Wärmepumpe
Abmessungen: 330 x 93 x 60 mm
Gewicht: 560 gr.
Schutzart: IP20
Montage: Schrauben und Hutschiene
Betriebsspannung: 230V / 50Hz
Max. Umgebungstemperatur: + 50 °C
Kabelanschlüsse: Federbelastet
Abdeckung: Transparent
Absicherung: Schmelzsicherung 10A
(auswechselbar)

Fabrikat: COSMO
Modell:
ArtikelNr.: CKL6230N

oder gleichwertig
Fabrikat :
.......................................................

Typ:
.......................................................
Menge: 2,000 St

**1.2.17 Miete, einschl. An- und Abtransport einer mobilen Elektroheizzentrale mit einer schaltbaren Leistung von**
Miete, einschl. An- und Abtransport einer mobilen Elektroheizzentrale mit einer schaltbaren Leistung von
ca. 3/11/19 kW, mit heizungsseitiger Anbindeleitung, Anschlusskabel und Regler, zur Kurzzeitmiete bis 21 Tage. Geeignet für Belegreif- und Funktionsheizen mittels Standard- Estrichheizprogramme nach DIN EN 1264-4.
Anschluss der mobilen Elektroheizzentrale an das bestehende Wärmenetz mittels passender zugehöriger Verbindungsleitungen (in den erforderlichen Dimensionen und Längen). An- und Abtransport der mobilen Elektroheizzentrale zum Aufstellort.

Um den Verlauf des Estrichprogramms
nachzuvollziehen, muss automatisch ein Protokoll gespeichert und ausgelesen werden können.

Vermietung Elektroheizmobil / Woche
EUR "__________" netto

einschl. An- und Abtransport

Zubehör:

Verbindungsleitung 2 Stück 1" (Storz - D / 31 mm) à 10 m  pauschal
EUR "__________" netto

Elektrokabel für Elektroheizmobil 400 V / 32 A bis 25 m
pauschal
EUR "__________" netto
Menge: 3,000 Woche

**1.2.18 Belegreif- und Funktionsheizen des bauseitigen Estrichs über der Fußbodenheizung mittels Standard- Estrichheizprogramm nach DIN EN 1264-4**
Belegreif- und Funktionsheizen des bauseitigen Estrichs über der Fußbodenheizung mittels Standard- Estrichheizprogramm nach DIN EN 1264-4

- Inbetriebnahme: Fachgerechtes Anfahren der Heizungsanlage ohne Nachtabsenkung oder Außentemperaturregelung.
- Temperatursteuerung: Einhaltung und Überwachung der Vorlauftemperaturen
- Dokumentation: Tägliches Protokollieren der erreichten Vorlauf- und Rücklauftemperaturen sowie der Außentemperaturen.
- Funktionsprüfung: Nachweis, dass die Rohrleitungen und der Estrich die thermischen Spannungen schadensfrei aufnehmen.
- Protokoll Vorlage nach DIN EN 1264-4.
- Restfeuchtemessung und Belegreifefreigabe bauseits
Menge: 1,000 psch

#### 1.3 Wärmeverteilnetz

*Hinweis: Heizungsseitiger Anschluss von der Inneneinheit (Hydraulikstation) zum Pufferspeicher sowie der 2 FBH- Aufputzverteiler mit Rohrverlegung Aufputz (HA- Raum) sowie auf der abgedichteten Bodenplatte (Anschluss FBH Verteiler 02 in Teeküche).*
Heizungsseitiger Anschluss von der Inneneinheit (Hydraulikstation) zum Pufferspeicher sowie der 2 FBH- Aufputzverteiler, mit Rohrverlegung Aufputz (HA- Raum) sowie auf der abgedichteten Bodenplatte (Anschluss FBH Verteiler 02 in Teeküche).
Die isolierten Rohre (DN25) auf der Dichtung der Bodenplatte sind schwimmend zu verlegen bzw. mit geeigneten Klebetechniken zu fixieren. Eine Beschädigung der Abdichtung der Bodenplatte ist nicht zulässig.
Ein Magnetitfilter ist in der Hydraulikstation enthalten.
Die genannten Produkte gelten als Leitfabrikat in technischer Hinsicht. Alternative Produkte sind mind. in gleichwertiger oder höherer technischer Ausstattung anzubieten.

**1.3.1 Membran-Druckausdehnungsgefäß für geschlossene Heiz- und Kühlwassersysteme.**
Membran-Druckausdehnungsgefäß für geschlossene Heiz- und Kühlwassersysteme.
Gefäße sind konstruiert und gefertigt nach DIN EN 13831. Zulassung gemäß Richtlinie für Druckgeräte 2014/68/EU. Die hochwertige Butyl-Vollmembran trennt zuverlässig die statische Gasfüllung vom Wasserraum.
Langlebige Epoxidharzbeschichtung.
Nicht tauschbare Vollmembran nach DIN EN 13831.
Mit Gewindeanschlüssen.
In Diskusform.
Inkl. Befestigungslaschen zur einfachen Installation.

Max. zulässige Systemtemperatur 120°C
Max. zulässige Betriebstemperatur 70°C
Typ: C 50
Farbe: grau
Membranmaterial: Butyl
Nennvolumen: 50 l
Max. Nutzvolumen: 45 l
Max. zul. Systemtemperatur: 120 °C
Min. zul. Betriebstemperatur (ft): -10 °C
Max. zul. Betriebstemperatur: 70 °C
Max. zul. Betriebsüberdruck: 3 bar
Gasvordruck werksseitig: 1.5 bar
Anschluss : G 3/4"
Durchmesser: 480 mm
Max. Höhe: 500 mm
Höhe Wasseranschluss: 125 mm
Tiefe: 328 mm
Wandabstand Wasseranschluss: 125 mm
Kippmaß ca.: 513 mm
Gewicht: 8.00 kg

Fabrikat:  reflex
Artikelnr. :  8280500

oder gleichwertig
Fabrikat  .........................................................
Typ  .........................................................
Menge: 1,000 STK

**1.3.2 Kappenventil für Membran-Druckausdehnungsgefäße in geschlossenen Heizungs- und Kühlwasseranlagen.Mit einer gegen unbeabsichtigtes Schließen gesicherten Absperrung und einer Entleerung gemäß DIN EN 12828.**
Kappenventil für Membran-Druckausdehnungsgefäße in geschlossenen Heizungs- und Kühlwasseranlagen.Mit einer gegen unbeabsichtigtes Schließen gesicherten Absperrung und einer Entleerung gemäß DIN EN 12828.

Reflex Kappenventil
Typ: SU R 3/4" x 3/4"
Betriebstemperatur: 120
Betriebsüberdruck: 10 bar
Anschluss : G 3/4"
Gewicht: 0.26 kg

Fabrikat:  reflex
Artikelnr. : 7613000

oder gleichwertig
Fabrikat  .........................................................
Typ  .........................................................
Menge: 1,000 ST

**1.3.3 Kugelhahn "Optibal" mit Thermometer,Knebelgriff, DN32,**
Kugelhahn "Optibal" mit Thermometer,Knebelgriff, DN32,
beids.IG 1 1/4"
Kugelhahn Optibal Mit vollem Durchgang, Messing vernickelt Kugel Messing verchromt, Dichtschalen aus PTFE, O-Ring-Abdichtung, Nenndruck PN 20 für Kaltwasser.
Knebelgriff aus Kunststoff, verlängert. Mit Thermometer. beiderseits Innengewinde

Fabrikat:  Oventrop
Artikelnr. :  1078010

oder gleichwertig
Fabrikat : ..............................................................
Typ:  ..............................................................
Menge: 4,000 ST

**1.3.4 Isolierung für KH "Optibal" mit Innengewinde und verl. Griff, DN32**
Isolierung für KH "Optibal" mit Innengewinde und verl. Griff, DN32
Isolierung für Kugelhähne Optibalmit verlängertem Knebelgriff aus Kunststoff.Für Heizungsanlagen. Mit Spindelverlängerung auch für andere Griffe geeignet.Entspricht den Anforderungen gemäß Anlage 8 zu §§ 69 und 71 Absatz 1, Zeile ee) des Gebäudeenergiegesetzes (GEG).

Fabrikat:  Oventrop
Artikelnr. :  1078095

oder gleichwertig
Fabrikat : ..............................................................
Typ:  ..............................................................
Menge: 4,000 ST

**1.3.5 KFE-Hahn Schwermodell DN20, R 3/4"AG, PN16, Rotguss, DIN 3848**
KFE-Hahn Schwermodell DN20, R 3/4"AG, PN16, Rotguss, DIN 3848

Fabrikat:  Oventrop
Artikelnr. :  1032006

oder gleichwertig
Fabrikat : ..............................................................
Typ:  ..............................................................
Menge: 2,000 St

**1.3.6 TacoSetter Bypass 100 DN25 6-20 l/min. Isobox**
TacoSetter Bypass 100 DN25 6-20 l/min. Isobox
(für Abgleich FBH-Verteiler)

Taconova statisches Abgleichventil DN25
direkte Volumenstromanzeige, mit Isobox
Sichtglas aus hochwertigem Kunststoff Zulassungen: ACS,
KTW, W270 geeignet für Trink-, Heiz- u. Kühlwasser
Wassermischungen mit gebräuchlichen Korrosions- und
Frostschutzzusätzen
Anschlussgewinde in Zoll: 1 x 1"
 max. Betriebsdruck: 10BAR
 max. Betriebstemperatur: 100°C
 Kvs Wert:5.1M³/H
 Material Gehäuse: MESSING
 Maximaler Glykolanteil: 50%
 Messbereich: 6.0 - 20L/MIN
 Heizungswasser gemäss: VDI 2035/SWKI BT
Artikelnr. : 223.2460.380

oder gleichwertig
Fabrikat :
.......................................................

Typ:
.......................................................
Menge: 2,000 St

**1.3.7 TacoVent HyVent DN10,+ Absperr.autom.1/2"**
TacoVent HyVent DN10,+ Absperr.autom.1/2"

Taconova automatisches Entlüftungsventil
mit Absperrautomat 1/2" AG
geeignet für Heiz-und Kühlwassersysteme
Anschlussgewinde in Zoll:1/2"
 Nennweite DN:15
 max. Betriebsdruck: 10BAR
 max. Betriebstemperatur: 115°C
 Material Gehäuse: Messing
 Heizungswasser gemäss: VDI 2035/SWKI BT
Artikelnr. : 242.5072.021

oder gleichwertig
Fabrikat :
.......................................................

Typ:
.......................................................
Menge: 6,000 St

**1.3.8 Schilderhalter aus Kunststoff, mit Schnellbandbefestigung aus wärmebeständigem Polyamid,**
Schilderhalter aus Kunststoff, mit Schnellbandbefestigung aus wärmebeständigem Polyamid,
einem Etikett und Klarsichtabdeckung,
bis Rohraußendurchmesser 50 mm,
für selbstbedruckbare Etiketten ca. 70 x 50 mm,
Montage auch auf Dämmung möglich,
Schildermontage vertikal oder horizontal möglich.

Fabrikat :
.......................................................

Typ:
.......................................................
Menge: 8,000 ST

**1.3.9 Aufkleber Klebebezeichnungsbänder, Beschriftung "Heizung**
Aufkleber Klebebezeichnungsbänder, Beschriftung "Heizung
Vorlauf", rot

Klebebezeichnungsbänder aus selbstklebender PVC-Folie,
Kennzeichnung von Heizungsrohrleitungen nach DIN 2404

Fabrikat :
.......................................................

Typ:
.......................................................
Menge: 8,000 ST

**1.3.10 Aufkleber Klebebezeichnungsbänder, Beschriftung "Heizung**
Aufkleber Klebebezeichnungsbänder, Beschriftung "Heizung
Vorlauf", blau

Klebebezeichnungsbänder aus selbstklebender PVC-Folie,
Kennzeichnung von Heizungsrohrleitungen nach DIN 2404

Fabrikat :
.......................................................

Typ:
.......................................................
Menge: 8,000 ST

*Hinweis: Verteilungsleitung und Anschlussleitung FBH- Verteiler*
Verteilungsleitung und Anschlussleitung FBH- Verteiler

Verlegen als Verteilungs- und Anschlussleitung einschließlich Ablängen, Ausrichten und Befestigen
unter Beachtung der temperaturabhängigen Längenänderung, inkl. der erforderlichen körperschallgedämmten Rohrbefestigungen.
Bei Rohrverbindungen sind die Verbindungstechniken des DVGW-Arbeitsblattes GW 2 zugrunde zu legen.
Beim Löten mit Fittings sind Fittings nach DIN EN 1254 und DVGW-Arbeitsblatt GW 6 und GW 8 zu verwenden.

Bei Weichlötverbindungen: Weichlote nach DIN EN ISO
9453: Legierung Nr. 702 und Nr. 402 mit Flussmittel
nach DIN EN 29454-1 und DVGW-Arbeitsblatt GW 7: Typen
2.1.2, 3.1.1, 3.1.2.

Bei Hartlötverbindungen: Hartlote nach DIN EN ISO
17672: CuP179 und CuP279 ohne Flussmittel bei Kupfer an
Kupfer. Bei Fittings und Armaturen aus Messing oder
Rotguss sind Flussmittel nach DIN EN 1045 und DVGW-
Arbeitsblatt GW 7 zu verwenden. Typ: FH 10. Für die
Lote AG 134, AG 145 und AG 244 sind Flussmittel nach
DIN EN 1045 und DVGW-Arbeitsblatt GW 7 zu verwenden.
Typ: FH 10.

Bei Schraub- und Flanschverbindungen sind die
festgelegten lösbaren Verbindungselemente zu verwenden
und ihre jeweilige Anwendung zu beachten.

Pressverbindungen sind mit Pressverbindern gemäß DVGW-
Arbeitsblatt W 534 auszuführen. Sie müssen ein DVGW-
Prüfzeichen besitzen.

Dämmung der Rohrleitung nach EnEV.

Beachte:
Die isolierten Rohre (DN25) auf der Dichtung der Bodenplatte sind schwimmend zu verlegen bzw. mit geeigneten Klebetechniken zu fixieren. Eine Beschädigung der Abdichtung der Bodenplatte ist nicht zulässig.

*Hinweis: Rohrleitungen aus Kupfer nach DIN EN 1057, SF-Cu und*
Rohrleitungen aus Kupfer nach DIN EN 1057, SF-Cu und
DVGW-GW 392 mit Gütezeichen RAL und DVGW-Zeichen,
Zulässige Rohrfestigkeit nach EN 1173,
mit Stopfen,
Verbindung mit Profipress-Verbinder aus
Kupfer oder Rotguss oder mittels Lötfitting.
Anwendung: Heizung

einschl. erforderlicher Rohrbefestigungen sowie Muffen und Reduzierungen zur Verbindung der gewählten Rohrlängen

Fabrikat :
.......................................................

Typ:
.......................................................

**1.3.11 w.v., jed. 18 x 1,0 mm (DN 15)**
w.v., jed. 18 x 1,0 mm (DN 15)
Abstand Rohrbefestigung auf Wand und Decke ca. 1,50 m
Menge: 2,000 m

**1.3.12 w.v., jed. 22 x 1,0 mm (DN 20)**
w.v., jed. 22 x 1,0 mm (DN 20)
Abstand Rohrbefestigung auf Wand und Decke ca. 2,00 m
Menge: 2,000 m

**1.3.13 w.v., jed. 28 x 1,0 mm (DN 25)**
w.v., jed. 28 x 1,0 mm (DN 25)
Abstand Rohrbefestigung auf Wand und Decke ca. 2,00 m.

Die isolierten Rohre auf der Dichtung der Bodenplatte sind
schwimmend zu verlegen bzw. mit geeigneten Klebetechniken zu fixieren. Eine Beschädigung der Abdichtung der Bodenplatte ist nicht zulässig.
Menge: 40,000 m

**1.3.14 w.v., jed. 35 x 1,2 mm (DN 32)**
w.v., jed. 35 x 1,2 mm (DN 32)
Abstand Rohrbefestigung auf Wand und Decke ca. 2,75 m
Menge: 15,000 m

*Hinweis: Geberit Mapress Kupfer Pressfitting System d = 12-108*
Geberit Mapress Kupfer Pressfitting System d = 12-108
mm, aus DHP-Kupfer Werkst.- Nr.: 2.109 nach DIN EN
1412, aus Rotguss (Rg5) Werkst.- Nr.: 2.1096 nach DIN
EN 1982. Systempr üfzeichen DVGW: DW-8501AU2013 für
Trinkwasserinstallationssysteme nach DIN EN
Geberit Mapress Kupfer Pressfitting System d = 12-108
mm, aus DHP-Kupfer Werkst.- Nr.: 2.109 nach DIN EN
1412, aus Rotguss (Rg5) Werkst.- Nr.: 2.1096 nach DIN
EN 1982. Systemprüfzeichen DVGW: DW-8501AU2013 für
Trinkwasserinstallationssysteme nach DIN EN 806, DIN
1988, geprüft nach DVGW-Arbeitsblatt W 534: Ausgabe Mai
2004 mit dem Nachweis der Zwangsundichtigkeit in
unverpresstem Zustand, herstellen mit
Systemkomponenten:

DIN-/ DVGW-Kupferrohre d = 12-108 mm, Kupfer-
Installationsrohre nach DIN EN 1057 und DVGW GW 392
geschützt gegen Lochkorrosion, eingetragenes
Warenzeichen, Rohre auf Dichtheit geprüft.

Geberit Mapress Kupfer Pressfittings d = 12-108 mm mit
Pressindikator zur Erkennung nicht verpresster
Verbindung vor der Druckprobe, hygieneunterstützendem
Verschlussstopfen und Konturdichtringen aus
Butylkautschuk (CIIR) schwarz 12-54 mm und Flach-
Ovaldichtringen aus EPDM schwarz d 76.1-108 mm. Die
Dichtringe erfüllen die Hygieneanforderungen wie z. B.
der KTW-Empfehlung (Kunststoffe im Trinkwasser) des
Umweltbundesamtes und des DVGW Arbeitsblattes W 270.
Eigenschaften
- Unverpresst undicht bis D <= 54 mm
- mit transparentem Schutzstopfen
- Dichtring aus CIIR schwarz, bis D <=54 mm
- Dichtring aus EPDM schwarz, ab D > 54 mm

Für das ausgeschriebene Produkt liegt eine
Haftungsübernahmevereinbarung zwischen dem Hersteller
und dem ZVSHK bzw. dem BTGA vor.

Fabrikat: Geberit
Typ: Mapress Kupfer

oder gleichwertig
Fabrikat :
.......................................................

Typ:
.......................................................

Verlegen als Heizungsverteilung- oder Heizungsanschlussleitungen unter Beachtung der
DIN EN 12828 und der DIN EN 14336
einschließlich Ablängen, Ausrichten und Befestigen,
unter Berücksichtigung der temperaturabhängigen
Längenänderung, Dichtheitsprüfung und Spülen.

**1.3.15 w.v., jed. Winkel 45/90° DN 15, Cu**
Menge: 4,000 Stk

**1.3.16 w.v., jed. Winkel 45/90° DN 20, Cu**
Menge: 4,000 Stk

**1.3.17 w.v., jed. Winkel 45/90° DN 25, Cu**
Menge: 30,000 Stk

**1.3.18 w.v., jed. Winkel 45/90° DN 32, Cu**
Menge: 16,000 Stk

**1.3.19 w.v., jed. T-Stück DN 32/25/32,Cu**
Menge: 2,000 Stk

**1.3.20 w.v., jed. T-Stück DN 32/20/32,Cu**
Menge: 3,000 Stk

**1.3.21 w.v., jed. T-Stück DN 25/20/25,Cu**
Menge: 2,000 Stk

**1.3.22 w.v., jed. Reduktion mit Einschubende DN 32/25,Cu**
Menge: 2,000 Stk

**1.3.23 w.v., jed. Übergang mit Innengewinde, Rg d15-Rp1/2**
w.v., jed. Übergang mit Außen- oder Innengewinde,
Rg d15-Rp1/2
Menge: 1,000 Stk

**1.3.24 w.v., jed. Übergang mit Innengewinde, Rg d22-Rp3/4**
w.v., jed. Übergang mit Außen- oder Innengewinde,
Rg d22-Rp3/4
Menge: 3,000 Stk

**1.3.25 w.v., jed. Übergang mit Innengewinde, Rg d28-Rp1**
w.v., jed. Übergang mit Außen- oder Innengewinde,
Rg d28-Rp1
Menge: 4,000 Stk

**1.3.26 w.v., jed. Übergang mit Innengewinde, Rg d35-Rp1 1/4**
w.v., jed. Übergang mit Außen- oder Innengewinde,
Rg d35-Rp1 1/4
Menge: 8,000 Stk

**1.3.27 w.v., jed. Anschlussverschraubung 35 mm x 1 1/2", Cu,**
w.v., jed. Anschlussverschraubung 35 mm x 1 1/2", Cu,
flachdichtend, Überwurfmutter aus Messing
Menge: 2,000 St

**1.3.28 w.v., jed. Anschlussverschraubung 35 mm x 1 1/4", Cu,**
w.v., jed. Anschlussverschraubung 35 mm x 1 1/4", Cu,
flachdichtend, Überwurfmutter aus Messing
Menge: 4,000 St

**1.3.29 w.v., jed. Anschlussverschraubung 35 mm x 1", Cu,**
w.v., jed. Anschlussverschraubung 35 mm x 1", Cu,
flachdichtend, Überwurfmutter aus Messing
Menge: 2,000 St

**1.3.30 Phonolyt Festpunkt, verzinkt**
Phonolyt  Festpunkt, verzinkt
oder gleichwertig
schallgedämmter Rohrleitungsfestpunkt.
Einsetzbar für Wand-, Decken- und Bodenmontage,
sowie an Systemschienen.
- Phonolyt db 27 M 10
- 2 Schraubrohrschellen für Rohr- AD 35mm,
  verzinkt, ohne Einlage, schwere Ausführung M 10
- 2 Gewindestifte M 10
- 4 Sechskantmuttern M 10

oder gleichwertig
Fabrikat : ..............................................................
Typ:  ..............................................................
Menge: 1,000 St

**1.3.31 Bohrloch-Dichtset für Rohrbefestigung auf der Dichtungsebene der Bodenplatte**
Bohrloch-Dichtset für Rohrbefestigung auf der Dichtungsebene der Bodenplatte

VERWENDUNGSZWECK
- zur Abdichtung von Bohrlöchern in Wand- und Bodenflächen
- stellt die beschädigte Abdichtung nach DIN 18534 im Bereich des Bohrloches wieder her

EIGENSCHAFTEN
- für 8 mm und 10 mm Bohrlöcher
- Abdichtung aus Butyl inkl. Schutzfolie, selbstklebend

LIEFERUMFANG
- 12 Bohrloch-Dichtpads
- 1 Piekser

HINWEISE
- Untergrund muss gemäß den Vorgaben der DIN 18534 vorbereitet sein
- zugelassen für Schrauben- und Dübelkombinationen gem. Kompatibilitätsliste

Fabrikat: MEPA Aquaproof
Artikelnr. : 180092

oder gleichwertig
Fabrikat : ..............................................................
Typ:  ..............................................................
Menge: 1,000 St

**1.3.32 Dichtigkeits-, Belastungsprüfungen in 2 Teilabschnitten**
Dichtigkeits-, Belastungsprüfungen in 2 Teilabschnitten
mit ölfreier Druckluft oder Inertgas zur Freigabe von
Teil- oder UP-Installationen,
Prüfdruck nach Vorgaben ZVSHK.
Menge: 1,000 psch

**1.3.33 Spülen, Druckprobe, Füllen mit aufbereitetem Wasser nach VDI 2035, sorgfältiges Entlüften sowie hydraulischer Abgleich der FBH- Kreise nach Vorgabe.**
Menge: 1,000 psch

#### 1.4 Rohrdämmung

*Hinweis: Die genannten Produkte gelten als Leitfabrikat in technischer Hinsicht. Alternative Produkte sind mind. in gleichwertiger oder höherer technischer Ausstattung anzubieten.*

*Hinweis: Dämmung von Heizungs- und Warmwasser-Rohrleitungen nach der EnEV mit Dämmschale Rockwool 800*
Dämmung von Heizungsrohrleitungen mittels Mineralwolle- Dämmschale mit gitternetzverstärkter Aluminiumfolie
Anforderung: / Anwendungsbereich 100% nach GEG Anlage 8 (zu den §§ / 69, 70 und 71 Absatz 1), Anforderungen an die / Wärmedämmung von Rohrleitungen und Armaturen
Einbau:
Dämmschale fugendicht auf die Rohrleitung aufbringen. Schutzstreifen der selbstklebenden Längsüberlappung entfernen und damit den Längsschlitz dicht verkleben. Rundstöße mit selbstklebendem Rockwool Alufix Klebeband verkleben. / Zusätzlich mit verzinktem Bindedraht, 6 Windungen pro lfd. Meter, auf der Rohrleitung befestigen.

| Baustoffklasse: | A2L - s1, d0 nach DIN 13501-1 |
| --- | --- |
| Schmelzpunkt: | > 1000 °C nach DIN 4102-17 |
| Wärmeleitfähigkeit: | 0,035 W/(m∙K) nach EnEV |
| Oberfläche: | gitternetzverstärkte Aluminiumfolie |

Montagehöhe bis 2,50 m,
Anwendungsbereich 100% nach GEG Anlage 8

| Fabrikat: | ROCKWOOL |
| --- | --- |
| Produkt: | Rockwool 800 |

oder gleichwertig
Fabrikat : ..............................................................
Typ:  ..............................................................

**1.4.1 Dämmung wie zuvor beschrieben für Rohr bis DN 20**
Dämmung wie zuvor beschrieben für Rohr bis DN 20
Dämmdicke 20 mm,  di = bis 22 mm
Menge: 4,000 m

**1.4.2 Dämmung wie zuvor beschrieben für Rohr DN 25**
Dämmung wie zuvor beschrieben für Rohr DN 25
Dämmdicke 30 mm,  di = 28 mm
Menge: 6,000 m

**1.4.3 Dämmung wie zuvor beschrieben für Rohr DN 32**
Dämmung wie zuvor beschrieben für Rohr DN 32
Dämmdicke 40 mm,  di = 35 mm
Menge: 15,000 m

**1.4.4 Zulage für T-Stücke und Bögen bis DN 25**
Zulage für T-Stücke und Bögen bis DN 25
Dämmdicke 30 mm
Menge: 18,000 St

**1.4.5 Zulage für T-Stücke und Bögen DN 32,**
Zulage für T-Stücke und Bögen DN 32,
Dämmdicke 40 mm
Menge: 21,000 St

*Hinweis: Polyethylen - HOCHLEISTUNGSDÄMMUNG FÜR LANGFRISTIGE ENERGIEEINSPARUNG - zur Isolierung von Kalt- und Warmwasserrohren im Heizungs- und Sanitärbereich, aus rundextrudiertem, geschäumtem, geschlossenzelligem Polyethylen recycelten Rohstoffen.*
Polyethylen - HOCHLEISTUNGSDÄMMUNG FÜR LANGFRISTIGE ENERGIEEINSPARUNG - zur Isolierung von Kalt- und Warmwasserrohren im Heizungs- und Sanitärbereich, aus rundextrudiertem, geschäumtem, geschlossenzelligem Polyethylen recycelten Rohstoffen.

Anforderung:
Anwendungsbereich 100% nach GEG Anlage 8 (zu den §§
69, 70 und 71 Absatz 1), Anforderungen an die
Wärmedämmung von Rohrleitungen und Armaturen

Dämmung für Heizungs- und Sanitärrohrleitungen im Fußbodenaufbau gegen erdreichberührte, außenluftberührte und unbeheizte Bauteile sowie zwischen beheizten Räumen eines und verschiedener Nutzer.
Wärmedämmung an Rohrleitungen mit Schaumstoff aus Qualitätspolyethylen mit geschlossenzelliger Materialstruktur und einer strapazierbaren Folienummantelung.

Wärmeleitfähigkeit bei 40°C Mitteltemperatur:
λ 40 °C = 0,040 W/(mK)
Baustoffklasse: normalentflammbar, EN 13501-1,
Euroklasse E

Stöße fachgerecht, gem. Verarbeitungsrichtlinien/ Montageanleitung des Herstellers verkleben.

Fabrikat:  CLIMAFLEX naturefoam exzentro

oder gleichwertig
Fabrikat : ..............................................................

**1.4.6 Dämmung wie zuvor beschrieben für Wärmedämmung an Rohrleitungen im Fußbodenaufbau**
Dämmung wie zuvor beschrieben für Wärmedämmung an Rohrleitungen im Fußbodenaufbau

Rohraußendurchmesser: 28 mm
Bauhöhe: ca. 77 mm

Fabrikat:  EXZENTROFLEX® naturefoam exzentro
  Dämmstärke 38 (100%)
Typ:  28 x 38

oder gleichwertig
Fabrikat : ..............................................................
Typ:  ..............................................................

Beachte:
Die isolierten Rohre auf der Dichtung der Bodenplatte sind schwimmend zu verlegen bzw. mit geeigneten Klebetechniken zu fixieren. Eine Beschädigung der Abdichtung der Bodenplatte ist nicht zulässig.
Menge: 34,000 m

#### 1.5 Nebenleistungen

*Hinweis: Die Kernbohrungen sind mit der Bauleitung oder dem*
Die Kernbohrungen sind mit der Bauleitung oder dem
Tragwerksplaner vor Beginn abzustimmen.

**1.5.1 Kernbohrungen für körperschallgedämmte Rohrdurchführungen in Mauerwerk herstellen,**
Kernbohrungen für körperschallgedämmte Rohrdurchführungen in Mauerwerk herstellen,
Wanddicke bis 24 cm
Durchmesser der Bohrung bis 50 mm
Menge: 4,000 St

**1.5.2 Kernbohrungen für körperschallgedämmte Rohrdurchführungen in Mauerwerk herstellen,**
Kernbohrungen für körperschallgedämmte Rohrdurchführungen in Mauerwerk herstellen,
Wanddicke bis 17,5 cm
Durchmesser der Bohrung bis 25 mm
Menge: 4,000 St

**1.5.3 Dokumentation/ Revisionspläne zur Heizungsanlage**
Dokumentation/ Revisionspläne zur Heizungsanlage
Vom AG werden digitale Grundriß- und
Schnittpläne oder sonstige Baupläne der
Baumaßnahme zur Verfügung gestellt.
Vom AN sind 2- fach Revisionspläne anzufertigen,
gefaltet A4, und vor Abnahme der
Leistungen dem AG zu übergeben.
Zusätzlich sind die Pläne auf Datenträger in DWG/DXF
und PDF zur Verfügung zu stellen.

Vom AN sind
2 Satz Zeichnungen als Papierpause
2 Satz Bedienungsanleitungen
2 Satz Wartungsanleitung
2 Satz Prüfbescheinigungen/ Werkstatteste
2 Satz Druckprotokolle
2 Satz Protokoll über Einregulierungsarbeiten
2 Satz Einweisungsprotokolle

als
geordnete Unterlagen in 2 Aktenordner
mit Register je Satz, gefaltet DIN A4
zu übergeben.
Menge: 1,000 psch

### 2 Sanitäranlage

#### 2.1 Sanitärobjekte und Zubehör

*Hinweis: Die genannten Produkte gelten als Leitfabrikat in technischer Hinsicht. Alternative Produkte sind mind. in gleichwertiger oder höherer technischer Ausstattung anzubieten.*

**2.1.1 Acanto Handwaschbecken, 45x38cm, m. Hl., m. Ül., weiß**
Acanto Handwaschbecken, 45x38cm, m. Hl., m. Ül., weiß

Verwendungszwecke
- Zum Einbau in kleinen Badezimmern und Gäste-WCs
  geeignet

Eigenschaften
- Unterbaufähig
- Überlauf asymmetrisch

Technische Eigenschaften
- Werkstoff: Sanitärkeramik
- Farbe / Oberfläche: weiß
- Breite: 45 cm
- Höhe: 17 cm
- Tiefe: 38 cm
- Hahnloch: mittig
- Überlauf: sichtbar, symmetrisch
- Überlaufkanal: Ja
- Nettogewicht: 9,500 kg

Fabrikat: Geberit
Typ: Acanto
Artikel-Nr.: 500.636.01.2
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oder gleichwertig (Maße beachten)
Fabrikat :
.......................................................

Typ:
.......................................................
Menge: 4,000 St

**2.1.2 Renova Comfort WT barrierefrei 55x55cm, m. Hl., m. Ül., weiß**
Renova Comfort WT barrierefrei 55x55cm, m. Hl., m. Ül., weiß

Verwendungszwecke
- Zur Nutzung durch Rollstuhlfahrer geeignet

Eigenschaften
- Ergonomisch geformte Vorderseite
- Becken flach
- Entspricht der DIN 18040
- 10 Jahre Nachkaufgarantie

Technische Eigenschaften
- Farbe: weiß
- Werkstoff: Sanitärkeramik
- Nettogewicht: 15,400 kg
- Breite: 550 mm
- Höhe: 160 mm
- Tiefe: 550 mm
- Hahnloch: mittig
- Überlauf: sichtbar
- Abstand der Schraubenlöcher: 280 mm

Fabrikat: Geberit
Typ: Renova Comfort
Artikel-Nr.: 258555000

oder gleichwertig
Fabrikat :
.......................................................

Typ:
.......................................................
Menge: 1,000 St

**2.1.3 Ablaufventil mit freiem Auslauf, 1 1/4" x 80mm hochglanz-verchromt**
Ablaufventil mit freiem Auslauf 1 1/4" x 80mm, hochglanz verchromt

Ablaufventil mit freiem Auslauf und Ventilabdeckung

Verwendungszwecke
- Für Waschtische ohne Überlauf

Eigenschaften
- Ventilabdeckung aus Kunststoff, verchromt
- Mit eingebautem Sieb

Technische Eigenschaften
- Oberfläche: hochglanz-verchromt
- Werkstoff: Messing verchromt
- Nettogewicht: 0,250 kg
- Länge: 80 mm
- Rohrgewinde: 1 1/4 "

zusätzlicher Lieferumfang
- Sieb
- Dichtungen

Fabrikat: Geberit
Typ:
Artikel-Nr.: 152.080.21.1

oder gleichwertig
Fabrikat :
.......................................................

Typ:
.......................................................
Menge: 5,000 St

**2.1.4 Waschtisch-Geruchsverschluss DN 32 G1 1/4" verchromt**
Waschtisch-Geruchsverschluss DN 32  G1 1/4" verchromt

Eigenschaften
- hoher Selbstreinigungsfähigkeit
- hohe Ablaufleistung
- Korrosionsbeständig
- Geruchsverschluss mit Trennwand
- Steckverbindung am Abgangsrohr
- Einlaufrohr stufenlos höhenverstellbar

Lieferumfang
- Geruchsverschluss
- Einlaufrohr mit Überwurfmutter
- Rosette
- Abgangsrohr mit Rosette
- Dichtungen

Fabrikat :
.......................................................

Typ:
.......................................................
Menge: 4,000 St

**2.1.5 Tauchr.Ger-Vers. für WB, Abg. horiz. Raumsparmodell, d40, G 1 1/4, weiß-alpin**
Tauchr.Ger-Vers. für WB, Abg. horiz. Raumsparmodell, d40, G 1 1/4, weiß-alpin

Eigenschaften
- Raumsparmodell
- Güteüberwacht nach EN 274-3

Technische Eigenschaften
- Farbe: weiß-alpin
- Werkstoff: PP
- Nettogewicht: 0,266 kg
- Länge: 112 mm
- Rohrgewinde: 1 1/4 "
- Sperrwasserhöhe: 50 mm
- Ablaufleistung: 40,8 l/min

zusätzlicher Lieferumfang
- Dichtungen
- Anschlussbogen mit Überwurfmutter

Fabrikat: Geberit
Typ:
Artikel-Nr.: 151.117.11.1

oder gleichwertig
Fabrikat :
.......................................................

Typ:
.......................................................
Menge: 1,000 St

**2.1.6 UP-Geruchsverschluss für Waschbecken, Abgang horizontal d50-56mm**
*** Bedarfsposition ohne GB
UP-Geruchsverschluss für Waschbecken Abgang horizontal d50-56mm

UP-Geruchsverschluss für Waschbecken, mit Wandeinbaukasten, Fertigbauset, Siebventil und Standrohr, Abgang horizontal

Verwendungszwecke
- Zum verdeckten Einbau

Eigenschaften
- Güteüberwacht nach EN 274-3

Technische Eigenschaften
- Oberfläche: hochglanz-verchromt
- Werkstoff: Kunststoff
- Nettogewicht: 1,017 kg
- Sperrwasserhöhe: 50 mm

zusätzlicher Lieferumfang
- Anschlussbogen D 32 mm
- Abdeckplatte
- Wandeinbaukasten
- UP-Geruchsverschluss
- Bauschutz
- Ventilsieb
- Standrohr zu Renova Comfort Waschtisch
- Standrohr zu Vitalis Waschtisch
- Befestigungsmaterial
- Dichtungen

Fabrikat: Geberit
Typ:
Artikel-Nr.: 151.122.21.1

oder gleichwertig
Fabrikat :
.......................................................

Typ:
.......................................................
Menge: 1,000 St

**2.1.7 Contacto Ausgussbecken Edelstahl 18/10 43 x 31,5 cm**
Contacto Ausgussbecken Edelstahl 18/10 43 x 31,5 cm

Ausführung:
Material: Edelstahl  mit Spritzschutzrückwand
Mit Bodenablaufventil, Stützkonsole und
klappbarem Ablagerost
1 1/2" Ablauf
Produktbreite: 43 cm
Produkthöhe: 20 cm
Produkttiefe: 31.5 cm

oder gleichwertig
Fabrikat :
.......................................................

Typ :
.......................................................
Menge: 1,000 St

**2.1.8 Rohrbogengeruchsverschluss für Ausgussbecken Abgang horiz. G1 1/2x50**
Rohrbogengeruchsverschluss für Ausgussbecken Abgang horiz. G1 1/2x50

Eigenschaften
- Güteüberwacht nach EN 274-3

Technische Eigenschaften
- Farbe: weiß-alpin
- Werkstoff: PP
- Nettogewicht: 0,235 kg
- Rohrgewinde: 1 1/2 "

zusätzlicher Lieferumfang
- Einlaufstutzen mit Überwurfmutter aus PP, G 1 1/2"
- Wandrosette

Fabrikat: Geberit
Typ:
Artikel-Nr.: 152.741.11.1
oder gleichwertig

Fabrikat :
.......................................................

Typ:
.......................................................
Menge: 1,000 St

**2.1.9 Rohrbogengeruchsverschluss für ein Spülbecken Abgang horiz. G1 1/2x50 OM**
Rohrbogengeruchsverschluss für ein Spülbecken Abgang horiz. G1 1/2x50 OM

Rohrbogengeruchsverschluss für Spülbecken, mit Winkelschlauchtülle, Abgang horizontal

Verwendungszwecke
- Zum Anschließen von Spültischen mit einem Becken

Eigenschaften
- Güteüberwacht nach EN 274-3

Technische Eigenschaften
- Farbe: weiß-alpin
- Werkstoff: PP
- Nettogewicht: 0,230 kg
- Rohrgewinde: 1 1/2 "

zusätzlicher Lieferumfang
- Einlaufstutzen mit Überwurfmutter aus PP, G 1",
  mit Zusatzanschluss
- Winkelschlauchtülle aus PP, D 19 / 23 mm
- Blindkappe für Anschluss G 1"

Fabrikat: Geberit
Typ:
Artikel-Nr.: 152.711.11.1

oder gleichwertig
Fabrikat :
.......................................................

Typ :
.......................................................
Menge: 1,000 St

**2.1.10 AP-Geruchsverschluss für Geräte mit Abdeckung, d40, weiß-alpin**
AP-Geruchsverschluss für Geräte mit Abdeckung, d40, weiß-alpin

Verwendungszwecke
- Zum Anschließen von Waschmaschinen oder
  Geschirrspüler

Eigenschaften
- Güteüberwacht nach EN 274-3

Technische Eigenschaften
- Farbe: weiß-alpin
- Werkstoff: PP
- Nettogewicht: 0,473 kg
- Länge: 250 mm
- Rohrgewinde: 1 "
- Sperrwasserhöhe: 70 mm

zusätzlicher Lieferumfang
- Abdeckung
- Anschlussbogen 90G aus PP, D 40 mm
- Winkelschlauchtülle aus PP, D 19 / 23 mm
- Manschette aus EPDM
- Befestigungsmaterial
- Blindkappe für Anschluss G 1"

Fabrikat: Geberit
Typ:
Artikel-Nr.: 152.768.11.1

oder gleichwertig
Fabrikat :
.......................................................

Typ :
.......................................................
Menge: 1,000 St

**2.1.11 Eckventil, DN 15,**
Eckventil, DN 15,
Geräuschverhalten DIN 4109
Gruppe I, mit Betätigungsgriff,
Oberfläche/Farbton  verchromt mit
Quetschverschraubung, als Absperr - und
Anschlußventil mit Schmutzfänger, aus
Messing, verchromt. Mit  Anschluß an
Standventil über Kupferrohr 10 mm
oder Anschlussschlauch,
verchromt. Mit Rosette.

Fabrikat :
.......................................................

Typ :
.......................................................
Menge: 11,000 St

**2.1.12 Kombinations-Eckventil mit Rückflußverhinderer und Schlauchverschraubung, Verlängerung und Schubrostte,**
Kombinations-Eckventil mit Rückflußverhinderer und
Schlauchverschraubung, Verlängerung und Schubrostte,
mit Durchlaufbelüfter, verchromt, 1/2"

Fabrikat :
.......................................................

Typ :
.......................................................
Menge: 1,000 St

**2.1.13 Renova Plan Wand-WC Tiefspüler Rimfree, weiß**
Renova Plan Wand-WC Tiefspüler Rimfree (Spülrandlos), weiß

 Verwendungszwecke
- Für Druckspüler
- Für UP-Spülkästen

Eigenschaften
- Tiefspül-WC
- Wandhängend
- Typ 1, Vollmenge 6 / 5 l, nach EN 997
- Spült mit 4,5 l
- 10 Jahre Nachkaufgarantie
- Original rimfree, komplett spülrandlos mit
  patentiertem Spülstromverteiler

Technische Eigenschaften
- Farbe: weiß
- Werkstoff: Sanitärkeramik
- Nettogewicht: 19,000 kg
- Breite: 355 mm
- Höhe: 345 mm
- Tiefe: 540 mm
- Befestigung WC-Sitz: von oben oder von unten
- Befestigungsabstand: 180 mm
- Bodenfreiheit: Ja
- Höhenverstellbar: Nein
- Spültechnik: Rimfree
- TurboFlush-Spültechnik: Nein
- Wandbündig: Ja

Zusätzlich zu bestellen
- WC-Sitz

Fabrikat: Geberit
Typ: Renova Plan
Artikel-Nr.: 202170000

oder gleichwertig
Fabrikat :
.......................................................

Typ :
.......................................................
Menge: 3,000 St

**2.1.14 Renova Plan WC-Sitz, eckiges Design weiß, Befestigung von ob., mit Absenka.**
Renova Plan WC-Sitz, eckiges Design weiß, Befestigung von ob., mit Absenka.

Eigenschaften
- WC-Deckel überlappend
- Eckiges Design
- gerade Deckelform
- Justierbare Scharniere, mit Madenschraube gesichert
- Leichte Reinigung durch integrierte, leicht
  erhabene Sitzpuffer

Technische Eigenschaften
- Farbe: weiß
- Oberfläche: glänzend
- Werkstoff: Duroplast
- Scharnierwerkstoff: Messing verchromt
- Nettogewicht: 2,800 kg
- Breite: 370 mm
- Höhe: 45 mm
- Tiefe: 450 mm
- Befestigungsabstand: 155 mm
- Absenkautomatik: ja
- Befestigung: von oben
- QuickRelease-Scharniere: nein

Fabrikat: Geberit
Typ: Renova Plan
Artikel-Nr.: 572120000

oder gleichwertig
Fabrikat :
.......................................................

Typ :
.......................................................
Menge: 3,000 St

**2.1.15 Renova Comfort Wand-WC Tiefspüler Rimfree, Ausld. 70cm, weiß**
Renova Comfort Wand-WC Tiefspüler Rimfree, Ausld. 70cm, weiß, Spülrandlos

Comfort Wand-WC Tiefspüler, verlängerte Ausladung, barrierefrei, Rimfree

Verwendungszwecke
- Für Druckspüler
- Für UP-Spülkästen

Eigenschaften
- Tiefspül-WC
- Wandhängend
- Verlängerte Ausladung
- Barrierefrei
- Entspricht der DIN 18040
- Passende WC Sitz und Sitzringe sind mit max. 300
  kg belastbar und liegen weit über der Norm DIN 19516
- 10 Jahre Nachkaufgarantie
- Original rimfree, komplett spülrandlos mit
  patentiertem Spülstromverteiler

Technische Eigenschaften
- Farbe: weiß
- Werkstoff: Sanitärkeramik
- Nettogewicht: 23,000 kg
- Breite: 355 mm
- Höhe: 340 mm
- Tiefe: 700 mm
- Befestigung WC-Sitz: von oben oder von unten
- Befestigungsabstand: 180 mm
- Bodenfreiheit: Ja
- Höhenverstellbar: Nein
- Spültechnik: Rimfree
- TurboFlush-Spültechnik: Nein
- Wandbündig: Ja

zusätzlicher Lieferumfang
- Spülrohr verlängert

Zusätzlich zu bestellen
- WC-Sitz

Fabrikat: Geberit
Typ: Renova Comfort
Artikel-Nr.: 208570000

oder gleichwertig
Fabrikat :
.......................................................

Typ :
.......................................................
Menge: 1,000 St

**2.1.16 Renova Comfort WC-Sitz, barrierefrei antibakteriell, Bef. von oben., weiß**
Renova Comfort WC-Sitz, barrierefrei antibakteriell, Bef. von oben., weiß

Eigenschaften
- Antibakteriell
- WC-Deckel überlappend
- Durchgehende Edelstahl-Scharnierwelle
- Die max. Belastung des WC-Sitzes liegt mit 300 kg
  weit oberhalb der geforderten Werte nach DIN 19516

Technische Eigenschaften
- Farbe: weiß
- Werkstoff: Duroplast
- Scharnierwerkstoff: Edelstahl
- Nettogewicht: 2,670 kg
- Breite: 375 mm
- Höhe: 50 mm
- Tiefe: 460 mm
- Befestigungsabstand: 155 mm
- Absenkautomatik: nein
- Befestigung: von oben

zusätzlicher Lieferumfang
- Ausgleichspuffer mit Griff für WC-Deckel

Fabrikat: Geberit
Typ: Renova Comfort
Artikel-Nr.: 500.679.01.1

oder gleichwertig
Fabrikat :
.......................................................

Typ :
.......................................................
Menge: 1,000 St

**2.1.17 Renova M Urinal, Zulauf von hinten Abgang hinten od. unten, weiß**
Renova M Urinal, Zulauf von hinten Abgang hinten od. unten, weiß, Spülrandlos

Verwendungszwecke
- Für UP-Urinalsteuerungen
- Für UP-Urinalsteuerungen verdeckt
- Für AP-Urinalsteuerungen verdeckt
- Zum Betrieb mit manueller oder
automatischer Spülauslösung
- Zum Betrieb mit automatischer,
wassersparender Spülung

Eigenschaften
- Spülrandlos
- Ausspülen der Urinalkeramik mit 0,5 l
pro Spülung gewährleistet, unter Einhaltung der
EN 13407
- Wartungs- und reinigungsfreundlich
- Verdeckte Befestigung
- Spülverteiler verdeckt
- Spülverteiler austauschbar, ohne
Abnehmen der Keramik
- Geruchsverschluss verdeckt
- Wandhängend

Technische Eigenschaften
- Farbe: weiß
- Werkstoff: Sanitärkeramik
- Nettogewicht: 13,000 kg
- Abgang: nach hinten oder nach unten
- Zulauf: hinten
- Breite: 350 mm
- Höhe: 580 mm
- Tiefe: 330 mm
- Zielmarkierung: nein

Lieferumfang
- Urinalkeramik
- Befestigungsmaterial für Urinal
- Ablaufsieb
- Spülverteiler

Fabrikat: Geberit
Typ: Renova M
Artikel-Nr.: 503.120.00.1

oder gleichwertig
Fabrikat :
.......................................................

Typ :
.......................................................
Menge: 1,000 St

**2.1.18 Urinal Geruchsverschluss Abgang horizontal d50 weiß-alpin**
Urinal Geruchsverschluss Abgang horizontal d50 weiß-alpin

Verwendungszwecke
- Für Urinale mit Abgang nach hinten
- Für Urinale mit Spülmenge 1–4 l

Technische Eigenschaften
- Farbe: weiß-alpin
- Werkstoff: Kunststoff
- Nettogewicht: 0,162 kg
- Sperrwasserhöhe: 50 mm

zusätzlicher Lieferumfang
- Manschette aus EPDM

Fabrikat: Geberit
Typ:
Artikel-Nr.: 152.950.11.1

oder gleichwertig
Fabrikat :
.......................................................

Typ :
.......................................................
Menge: 1,000 St

**2.1.19 HANSAVANTIS ECO Waschtischbatterie**
HANSAVANTIS ECO Waschtischbatterie

- Produktgruppe: Waschtischarmatur
- Einbauart: Standmontage
- Technisches Merkmal: Einhebelmischer
- Oberfläche: Chrom

PRODUKT EIGENSCHAFTEN:
- Strahlreglertyp: PCA® konstante Durchflussleistung
unabhängig vom Fließdruck
- Verbindung: Anschluss über flexible Druckschläuche
- Montage: 1-Loch
- Hebel/Bediengrifftyp: Einhandbedienhebel/Griff, Hebel
mit W+K-Kennzeichnung
- Auslaufart: Feststehender Auslauf
- Temperatureinstellungen: Temperaturbegrenzer
- Mechanische Teile: ø 3.0 Steuerpatrone mit
keramischen Dichtscheiben zur Wassermengen- und
Temperatureinstellung
- Spezielle Eigenschaften: Armaturenkörper aus
entzinkungsbeständigem Messing (DZR), HANSA 3S-
Installation: System für sichere und schnelle Montage
- Nicht im Lieferumfang:: Ohne Ablaufgarnitur

FLIESSEIGENSCHAFTEN:
- Durchfluss bei 300 kPa (Durchflussbegrenzer): 4,20 l/
min

BESTIMMUNGEN / VORSCHRIFTEN:
- EN Standard: EN 817
- Geräuschklasse: I (ISO 3822)

ZULASSUNGEN:
- Konformitätserklärung: DoC

TECHNISCHE EIGENSCHAFTEN:
- Ausladung: 109 mm
- Material: Messing
- Heißwasserversorgung: max. +70°C
- Arbeitsdruck: 50 - 1000 kPa
- Anschlussgröße: G3/8
- Sicherungseinrichtung (EN1717): AA

Fabrikat: HANSA
Artikelnr. : 52422263

oder gleichwertig
Fabrikat :
.......................................................
...
Typ :
.......................................................
..........
Menge: 4,000 St

**2.1.20 HANSACLINICA Waschtischbatterie**
HANSACLINICA Waschtischbatterie

- Produktgruppe: Waschtischarmatur
- Einbauart: Standmontage
- Technisches Merkmal: Einhebelmischer
- Oberfläche: Chrom

PRODUKT EIGENSCHAFTEN:
- Strahlreglertyp: Kristallklarer Laminarstrahl
- Verbindung: Anschluss über Kupferrohre
- Montage: 1-Loch
- Hebel/Bediengrifftyp: Einhandbedienhebel/Griff,
Bügelhebel, Bedienungshebel lang, Hebel mit W+K-
Kennzeichnung
- Auslaufart: Feststehender Auslauf
- Erweiterung: Push-Open-Ablaufgarnitur
- Temperatureinstellungen: Temperaturbegrenzer,
Heißwassersperre einstellbar (im Lieferumfang
enthalten)
- Mechanische Teile: ø 4.0 Steuerpatrone mit
keramischen Dichtscheiben zur Wassermengen- und
Temperatureinstellung
- Spezielle Eigenschaften: Armaturenkörper aus
entzinkungsbeständigem Messing (DZR), Wasserwege ohne
Nickelbeschichtung, HANSA 3S-Installation: System für
sichere und schnelle Montage

FLIESSEIGENSCHAFTEN:
- Durchfluss bei 300 kPa: 12,48 l/min

BESTIMMUNGEN / VORSCHRIFTEN:
- EN Standard: EN 817
- Geräuschklasse: I (ISO 3822)

ZULASSUNGEN:
- Konformitätserklärung: DoC

TECHNISCHE EIGENSCHAFTEN:
- DN-Größe: DN15
- Ausladung: 150 mm
- Material: Messing
- Heißwasserversorgung: max. +80°C
- Arbeitsdruck: 50 - 1000 kPa
- Anschlussgröße: Ø10mm
- Länge (mm): 180 mm
- Sicherungseinrichtung (EN1717): AA

Fabrikat: HANSA
Artikelnr. : 45222185

oder gleichwertig
Fabrikat :
.......................................................
...
Typ :
.......................................................
..........
Menge: 1,000 St

**2.1.21 HANSACARE Küchenarmatur Standmontage**
HANSACARE Küchenarmatur Standmontage

- Einbauart: Standmontage
- Technisches Merkmal: Einhebelmischer
- Oberfläche: Chrom

PRODUKT EIGENSCHAFTEN:
- Strahlreglertyp: CASCADE® Strahlregler
- Verbindung: Anschluss über flexible Druckschläuche
- Montage: 1-Loch
- Hebel/Bediengrifftyp: Einhandbedienhebel/Griff,
Bedienungshebel lang, Hebel mit W+K-Kennzeichnung
- Auslaufart: Schwenkbarer Auslauf, Anschlag
herausnehmbar
- Temperatureinstellungen: Temperaturbegrenzer,
Heißwassersperre einstellbar (im Lieferumfang
enthalten)
- Mechanische Teile: ø 4.0 Steuerpatrone mit
keramischen Dichtscheiben zur Wassermengen- und
Temperatureinstellung
- Spezielle Eigenschaften: Armaturenkörper aus
entzinkungsbeständigem Messing (DZR), HANSA 3S-
Installation: System für sichere und schnelle Montage
- Nicht im Lieferumfang:: Ohne Zugstangenbohrung

FLIESSEIGENSCHAFTEN:
- Durchfluss bei 300 kPa: 12,00 l/min

BESTIMMUNGEN / VORSCHRIFTEN:
- EN Standard: EN 817
- Geräuschklasse: I (ISO 3822)

ZULASSUNGEN:
- ABP: P-IX 29713/IB
- Konformitätserklärung: DoC

TECHNISCHE EIGENSCHAFTEN:
- DN-Größe: DN15
- Ausladung: 214 mm
- Schwenkbereich des Auslaufs: 120° (40° / 80°)
- Material: Messing
- Heißwasserversorgung: max. +70°C
- Arbeitsdruck: 50 - 1000 kPa
- Anschlussgröße: G3/8
- Sicherungseinrichtung (EN1717): AA

Fabrikat: HANSA
Artikelnr. : 46102206

oder gleichwertig
Fabrikat :
.......................................................
...
Typ :
.......................................................
..........
Menge: 1,000 St

**2.1.22 Silikon für Anschlüsse von Sanitärausstattungs-**
Silikon für Anschlüsse von Sanitärausstattungsgegenständen an Fliesen mit Sanitärsilikon nach
DIN 18540 T.2, geeignet für Sanitär- und Naßbereiche
nach IVD-Merkblatt Nr. 3,
elastisch, Bewegungsaufnahme 25%,
abriebfest, pilzhemmend, lichtecht.
Silikonierung im Bereich der Waschtische, WC`s, Urinal
Menge: 10,000 m

**2.1.23 Bohrloch-Dichtset für Befestigungen auf der Dichtungsebene der Bodenplatte**
Bohrloch-Dichtset für Befestigungen auf der Dichtungsebene der Bodenplatte

VERWENDUNGSZWECK
- zur Abdichtung von Bohrlöchern in Wand- und Bodenflächen
- stellt die beschädigte Abdichtung nach DIN 18534 im Bereich des Bohrloches wieder her

EIGENSCHAFTEN
- für 8 mm und 10 mm Bohrlöcher
- Abdichtung aus Butyl inkl. Schutzfolie, selbstklebend

LIEFERUMFANG
- 12 Bohrloch-Dichtpads
- 1 Piekser

HINWEISE
- Untergrund muss gemäß den Vorgaben der DIN 18534 vorbereitet sein
- zugelassen für Schrauben- und Dübelkombinationen gem. Kompatibilitätsliste

Fabrikat: MEPA Aquaproof
Artikelnr. : 180092

oder gleichwertig
Fabrikat : ..............................................................
Typ:  ..............................................................
Menge: 2,000 St

**2.1.24 CLAGE MCX4 Durchlauferhitzer 4,4kW 230V**
CLAGE MCX4 Durchlauferhitzer 4,4kW 230V

E-Kleindurchlauferhitzer elektronisch geregelt, druckfeste Bauart, mit effektivem und wartungsfreundlichem Blankdraht-Heizsystem IES®, Sensortaste und drei unterschiedlich farbige LED zur Bestimmung der maximalen Auslauftemperatur in drei Stufen (35 °C, 38 °C und 45 °C), auswechselbare Heizkartusche, abnehmbare Blende für den Zugang zur Haubenschraube, geeignet zur Nacherwärmung von vorerwärmtem Wasser (z.B. Solaranlage), optisch integrierter Wandhalter für einfache Aufsteckinstallation, Strahlregler, T-Stück ⅜" und Druckschlauch ⅜" × 50 cm zur einfachen Installation mit üblicher Sanitärarmatur im Lieferumfang enthalten, Netzanschlussleitung, ⅜" Anschlüsse, IP25.

Leistung/Spannung 4,4 kW / 230 V
Absicherung 19 A
Anschluss Festanschlussdose
Nennquerschnitt 2,5 mm²
Warmwasserleistung 2,5 l/min ca.40°C
Einschaltwassermenge 1,5 l/min
Einsatz Handwaschbecken mit Temperaturbegrenzung

Gewicht Gerät 1,5 kg mit Wasser
Maße Gerät (HxBxT) 135 x 186 x 87 mm

Hersteller CLAGE GmbH
Artikelnummer 1500-15004

oder gleichwertig
Fabrikat :
.......................................................

Typ :
.......................................................
Menge: 5,000 St

**2.1.25 CLAGE CEX-U MPS 11/13,5kW 400V**
CLAGE CEX-U MPS 11/13,5kW 400V
Bauseits eingestellt: 11kW

E-Kompaktdurchlauferhitzer elektronisch geregelt für konstante Warmwassertemperaturen, Untertischgerät, druckfeste Bauart, gradgenaue Temperaturen zwischen 20°C und 60°C dank TWIN TEMPERATURE Control TTC®, Sensortastenbedienfeld
mit LED-Anzeige, zwei programmierbare Festwerttasten, strömungsoptimiertes Blankdraht-Heizsystem IES®, doppeltes Sicherheitssystem, geeignet zur Nacherwärmung von vorerwärmtem Wasser bis 60°C (z.B. Solaranlage), Multiple Power System MPS® für Einstellung der maximalen Leistungsaufnahme bei der Installation, außen liegende ⅜" Wasseranschlüsse, T-Stück ⅜" und Druckschlauch ⅜" × 50cm im Lieferumfang enthalten, Netzanschlussleitung, druckfeste oder drucklose Installation direkt an die Armatur, IP 24.

Leistung/Spannung 11kW / 400 V
Absicherung 3x16 A
Anschluss Festanschluss
Nennquerschnitt 1,5 mm²
Warmwasserleistung 4,8 l/min ca.45°C
Einschaltwassermenge 2,0 l/min
Einsatz Teeküche

Hersteller CLAGE GmbH
Artikelnummer  2400-26413

oder gleichwertig
Fabrikat :
.......................................................

Typ :
.......................................................
Menge: 1,000 St

**2.1.26 CLAGE M7/SMB Übertischanlage 6,5kW 400V im Set mit Spezial-Mischarmatur für Wandanschluss ½"**
CLAGE M7/SMB Übertischanlage 6,5kW 400V im Set mit Spezial-Mischarmatur für Wandanschluss ½"

Offener (druckloser) Kleindurchlauferhitzer hydraulisch gesteuert, im Set mit Spezial-Mischarmatur für Wandanschluss ½", Auslauf 16cm, mit effektivem Blankdraht-Heizsystem IES®, auswechselbare Heizpatrone, drucklose Bauart, mit variablem Metallwandhalter zur einfachen Wandbefestigung, Netzanschlussleitung, ⅜" Anschlüsse, IP25

Leistung/Spannung 6,5 kW / 400 V
Absicherung 2x16 A
Anschluss Festanschlussdose
Nennquerschnitt 2,5 mm²
Warmwasserleistung 3,7 l/min ca.40°C
Einschaltwassermenge 2,4 l/min
Einsatz Ausgussbecken

Gewicht Gerät 1,2 kg mit Wasser
Maße Gerät (HxBxT) 130 x 185 x 80 mm

Hersteller CLAGE GmbH
Artikelnummer  1500-17107

oder gleichwertig
Fabrikat :
.......................................................

Typ :
.......................................................
Menge: 1,000 St

**2.1.27 HEWI Kippspiegel System 800**
HEWI Kippspiegel System 800

•  rechteckiger Spiegel aus hochwertigem Floatglas mit  abgerundeten Kanten, eingearbeiteter  Splitterschutzfolie und Rahmen
- ergonomisch geformter Griff aus Metall, hochwertig verchromt
- reduziert und funktional in einer harmonischen, zeitlosen Formensprache gestaltet
- Rahmen aus Aluminium pulverbeschichtet in den HEWI Farben DX (Weiß tiefmatt) und DC (Schwarz tiefmatt)
- einfaches Einstellen der Neigung im Sitzen von 0 bis 9°
- zur Wandmontage
- 580 mm breit, 680 mm hoch und 115 mm tief
- inklusive korrosionsfreiem HEWI Befestigungsmaterial

Artikel: HEWI 4014885690535

oder gleichwertig
Fabrikat :..........................................................
Typ :.................................................................
Menge: 1,000 St
Nachtragsstatus: erkannt

**2.1.28 HEWI Spiegel, 450 x 400mm, ESG mit Splitterschutz**
HEWI Spiegel, 450 x 400mm, ESG mit Splitterschutz

- rechteckig aus ESG-Sicherheitsglas mit Splitterschutzfolie
- verdeckte Befestigung
- nur horizontal montierbar
- mit Aushängsicherung
- 450 mm breit, 400 mm hoch, Spiegelstärke 4 mm
- Entfernung zur Wand: 12 mm
- inklusive Befestigungsmaterial

Artikel: HEWI 950.01.501

oder gleichwertig
Fabrikat :..........................................................
Typ :.................................................................
Menge: 4,000 St
Nachtragsstatus: erkannt

**2.1.29 HEWI Kristallglasspiegel, 1000 x 600mm, Splitterschutz**
*** Bedarfsposition ohne GB
HEWI Kristallglasspiegel, 1000 x 600mm, Splitterschutz

- rechteckiger Spiegel mit geschliffenen Kanten
- Spiegel aus hochwertigem Kristallglas mit Splitterschutzfolie
- 1000 mm breit und 600 mm hoch, Spiegelstärke 5 mm
- horizontal und vertikal montierbar
- verdeckte Befestigung
- erfüllt die Anforderungen nach DIN 18040

Artikel: HEWI 950.01.12205

oder gleichwertig
Fabrikat :..........................................................
Typ :.................................................................
Menge: 2,000 St
Nachtragsstatus: erkannt

**2.1.30 HEWI SK-Griff Duo, L:850mm, Kst., unifarben**
HEWI SK-Griff Duo, L:850mm, Kst., unifarben

Stützklappgriff Duo System 800 K
- mit zwei übereinander angeordneten Griffebenen
- Unterholm wird in einem Winkel von 135° an den Oberholm geführt
- Oberholm (Durchmesser 33 mm) dient zum Festhalten und Abstützen
- Unterholm (Durchmesser 25 mm) setzt im Abstand von 250 mm ab Vorderkante Oberholm an und dient zum Festhalten und seitlichem Eindrehen
- Ausladung 850 mm, Wandplatte 181 mm hoch und 130 mm breit
- kann nach oben und gebremst nach unten geklappt werden
- aus hochwertigem Polyamid in den HEWI Farben 98 (Signalweiß) oder 99 (Reinweiß)
- mit durchgehendem, korrosionsgeschütztem Stahlkern und integrierter Wandplatte aus Stahl mit Abdeckung aus hochwertigem Polyamid
- stabile Dreipunktbefestigung
- zur Wandmontage mit verdecktem, korrosionsfreiem und geprüftem Befestigungsmaterial für unterschiedliche Wandaufbauten (separat zu bestellen)
- Dichtband zur Abdichtung der Befestigungspunkte ist im Lieferumfang enthalten
- getestet bis 150 kg bei Verwendung mit HEWI Befestigungsmaterial
- empfohlenes maximales Gewicht des Anwenders: 150 kg
- mit WC-Papierhalter 950.50.01090, WC-Papierhalter mit WC-Spülauslösung 950.50.07090 (rechts), 950.50.07190 (links) sowie Bodenstützen 950.50.020XA, 950.50.025XA und 950.50.026XA nachrüstbar
- wird gemäß CE- und UKCA-Verordnung (EU) 2017/745 über Medizinprodukte produziert
- erfüllt die Anforderungen nach DIN 18040

Artikel: HEWI 950.50.13090

oder gleichwertig
Fabrikat :..........................................................
Typ :.................................................................
Menge: 2,000 St
Nachtragsstatus: erkannt

**2.1.31 Befestigungsmaterial 12.4 HEWI BM SK-Griffe 950,3 Bef-P., Leichtbauwand mit Schichtholzplatte**
Befestigungsmaterial 12.4 HEWI BM SK-Griffe 950,3 Bef-P., Leichtbauwand mit Schichtholzplatte

Befestigungsart
- für Wandstütz- und Stützklappgriffe 950...

Zur Befestigung an Leichtbauwänden mit Hinterfütterung aus Schichtholzplatten (wasserfest verleimt, mindst. 30 mm Stärke erforderlich, z.B. Tragständer oder Vorwandinstallation)
Bestehend aus:
- 3 Edelstahlsenkkopfschrauben Durchmesser 10 x 95 mm
- 1 Scheibe Durchmesser 22 x 5 mm

Artikel: HEWI BM12.4

oder gleichwertig
Fabrikat :..........................................................
Typ :.................................................................
Menge: 2,000 St
Nachtragsstatus: erkannt

**2.1.32 HEWI Aufrüstsatz WC-PH, Kst., SK-Griff 950.50.1/B20/.3**
HEWI Aufrüstsatz WC-PH, Kst., SK-Griff 950.50.1/B20/.3

Aufrüstsatz WC-Papierhalter
- rechtwinklig angeordneter Aufsatzrollenhalter
- dient zur Nachrüstung an Stützklappgriffen 950.50.1..., 950.50B20... sowie Wandstützgriffen 950.50.3...
- leichte Montage
- integrierte Rollenbremse
- 35 mm tief, 123 mm hoch, 151 mm breit
- aus hochwertigem Polyamid nach HEWI Farbtabelle

Artikel: HEWI 950.50.01090

oder gleichwertig
Fabrikat :..........................................................
Typ :.................................................................
Menge: 1,000 St
Nachtragsstatus: erkannt

**2.1.33 Hewi Serie 477 WC-Papierrollenhalter reinweiß**
Hewi Serie 477 WC-Papierrollenhalter reinweiß

Farbton: weiß
Produktbreite: 16 cm
Produkthöhe: 12 cm
Grundmaterial: Kunststoff
Reihe: Hewi Serie 477
Ausstattungen: mit Diebstahlschutz
Produkttiefe: 2 cm
Installation: Wandmontage

oder gleichwertig
Fabrikat :..........................................................
Typ :.................................................................
Menge: 3,000 St
Nachtragsstatus: erkannt

**2.1.34 Hewi Serie 477 WC-Bürstengarnitur reinweiß**
Hewi Serie 477 WC-Bürstengarnitur reinweiß

Farbton: weiß
Produktbreite: 11 cm
Produkthöhe: 52 cm
Grundmaterial: Kunststoff
Ausstattungen: mit WC-Bürste, mit Bürstenhalterung
Installation: stehend
Reihe: Hewi Serie 477
Produkttiefe: 11 cm

oder gleichwertig
Fabrikat :..........................................................
Typ :.................................................................
Menge: 4,000 St
Nachtragsstatus: erkannt

**2.1.35 HEWI Hygienekombination Kniebetät. Korpus Fb 99, Rahmen**
HEWI Hygienekombination Kniebetät. Korpus Fb 99, Rahmen

Hygienekombination der Serie 477
- rechteckig geformter Behälter mit großen Radien und Klappdeckel
- Fassungsvermögen ca. 6 l
- unsichtbare, integrierte Beutelhalterung
- mit integrierter Aufnahme für handelsübliche Hygienebeutel aus Kunststoff (max. Packungsgröße L 130 x B 90 x H 20 mm)
- der Abfallbehälter ist abnehmbar
- der Deckel kann durch leichten Druck mit dem Knie gegen den Behälter oder mit der Hand geöffnet werden
- mit Haftetikett zur Erläuterung der Bedienung per Knie
- nur zur Wandmontage geeignet
- 310 mm hoch und 198 mm tief und 161 mm breit
- Korpus und Wandhalterung aus hochglänzendem Polyamid in der HEWI Farbe 99 (Reinweiß)
- Deckel aus hochglänzendem Polyamid nach HEWI Farbtabelle
- inklusive korrosionsfreiem HEWI Befestigungsmaterial

Artikel: HEWI 477.05.10299

oder gleichwertig
Fabrikat :..........................................................
Typ :.................................................................
Menge: 3,000 St
Nachtragsstatus: erkannt

**2.1.36 HEWI Babywickeltisch wandgebunden, klappbar**
HEWI Babywickeltisch wandgebunden, klappbar

- Babywickeltisch wandgebunden, klappbar
- Maße geöffnet: B/H/T 634 mm/ 282 mm/ 870 mm, geschlossen B/H/T 634 mm/ 910 mm/ 107 mm
- Gedämpftes Absenken, mit einer Hand zu bedienen
- Zusatzfunktion: Zwei Haken seitlich zum Aufhängen von Tasche oder Jacke
- Zusatzfunktion: Klemmfach hinten, zum Verstauen von Feuchttüchern oder anderen Utensilien
- Klemmband in Orange
- weiche Liegefläche mit umlaufendem Schutzrand aus geschäumtem Material in RAL 7011 Eisengrau matt
- Tragende Bauteile aus Stahl/ Aluminium
- Trägerplatte auf der Unterseite in RAL 7011 Eisengrau matt
- Klemmfach, Wandkonsole und Haken aus Metall, in RAL 060 90 05 Kornweiß matt gepulvert
- erfüllt die DIN EN 12221-1+2:2013 Typ 2
- zusätzlich nach Prüfgrundsatz EK 5/AK 3 18-02.2:2023 TÜV geprüft und GS zertifiziert, das Produkt entspricht somit den Anforderungen für den öffentlichen Bereich
- Das Produkt ist ausgelegt für Kinder bis 20 kg/ 36 Monate
- Maximale Belastbarkeit im Dauergebrauch 20 kg
- Die maximal getestete Belastbarkeit beträgt 75 kg
- Wasserfest, desinfektionsmittelbeständig
- Desinfektion mit einem Desinfektionsmittel auf Isopropanolbasis
- Montage an der Wand mit wandspezifischem HEWI Befestigungsmaterial (separat zu bestellen)

Artikel: HEWI 950.40.00060

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
oder gleichwertig
Fabrikat :..........................................................
Typ :.................................................................
Menge: 1,000 St
Nachtragsstatus: erkannt

**2.1.37 BM18.3 HEWI BM Babywickeltisch, 3 Bef-P., Voll-/Hochlochziegel,Hohlblockstein**
BM18.3 HEWI BM Babywickeltisch, 3 Bef-P., Voll-/Hochlochziegel,Hohlblockstein

Befestigungsart
- für Wandstütz- und Stützklappgriffe der Serie 802 LifeSystem
- für Klappsitze der Serie 802 LifeSystem und System 900
- Babywickeltisch

Zur Befestigung an Wänden aus:
- Vollziegel
- Kalksand-Lochstein
- Hohlblockstein aus Beton
- Hochlochziegel
- Hohlblöcke aus Leichtbeton
- Haufwerksporiger Leichtbeton

Bestehend aus:
- 3 Edelstahlschrauben M 10 x 30 mm
- 3 Siebhülsen Hit-SC 18 x 85 mm
- 3 Innengewindehülsen HIT-IC
- 3 Scheiben Durchmesser 22 x 5 mm
Allgemeine bauliche Zulassungsnummer: ETA-13/1036

Artikel: HEWI BM18.3

oder gleichwertig
Fabrikat :..........................................................
Typ :.................................................................
Menge: 1,000 St
Nachtragsstatus: erkannt

**2.1.38 Hilti Injektionsmörtel Folienkartusche HIT-HY 270**
Hilti Injektionsmörtel Folienkartusche HIT-HY 270
zur Ergänzung der Befestigung von WT barrierefrei 55x55cm
sowie Babywickeltisch an Mauerwerk

Hilti HIT-HY 270 Injektionsmörtel in Folienkartusche
Zur Ergänzung der Befestigung an Wänden aus:
Allgemeine bauliche Zulassungsnummer: ETA-13/1036
- Vollziegel
- Kalksand-Lochstein
- Hohlblockstein aus Beton
- Hochlochziegel
- Hohlblöcke aus Leichtbeton
- Haufwerksporiger Leichtbeton
Ohne bauliche Zulassung
- Porenbeton (>P2)
- inkl. 2 Lochstein-Mischer
- Inhalt 330 ml

Artikel: HEWI 200266

oder gleichwertig
Fabrikat :
.......................................................

Typ:
.......................................................
Menge: 1,000 St

**2.1.39 Universalspender für 500 ml Euronorm zur Verwendung von alkoholischen Desinfektionsmitteln, flüssiger Seife oder fließfähiger Pflegelotion.**
Universalspender für 500 ml Euronorm zur Verwendung von alkoholischen Desinfektionsmitteln, flüssiger Seife oder fließfähiger Pflegelotion.

Gehäuse aus Aluminium weiß mit Edelstahl-Bedienhebel, autoklavierbar bis 121° C, 1 bar. Edelstahl-Dosierpumpe mit flexiblem Kunststoffansaugrohr, Dosierung einstellbar (max - mittel - min). Wandhalter aus Kunststoff.
Komplett einschließlich Erstfüllung = 500 ml und Befestigungsmaterial

max. Höhe: 22,5 cm
(Montage über HWT an 1,20m Vorwand),
Befüllung von vorn

Fabrikat CWS, Typ 713

oder gleichwertig
Fabrikat :..........................................................
Typ :.................................................................
Menge: 5,000 Stk
Nachtragsstatus: erkannt

**2.1.40 Rollenpapierspender System**
Rollenpapierspender System

- (H × B × T): 425,2 × 349,1 × 250,8 mm
- für 100 m Papierrolle, 22 cm breit.
- mit Schloss
- Automatische Schneidevorrichtung mit Berührungsschutz
- aus schlagfestem, antistatischem Kunststoff
- Füllstandsanzeige an der Frontseite
- Schnell-Ladesystem Easy Loading
- Mit Befestigungsmaterial
- Erstfüllung ist separat zu bestellen.

Fabrikat CWS, Typ 1700485

oder gleichwertig
Fabrikat :..........................................................
Typ :.................................................................
Menge: 3,000 Stk
Nachtragsstatus: erkannt

**2.1.41 Abfallbehälter 23 Liter - Farbe: weiß aus PP**
Abfallbehälter 23 Liter - Farbe: weiß aus PP

weißer Abfallbehälter mit Sichtschutzdeckel,
hygienisch, 23 Liter,
STANDARD MÜLLBEUTEL,
BODENSTEHEND ODER WANDMONTIERT (WANDMONTAGE SET ENTHALTEN),
HÖHE 545 MM BREITE 330 MM TIEFE 223 MM

Fabrikat CWS, Typ 1701672

oder gleichwertig
Fabrikat :..........................................................
Typ :.................................................................
Menge: 3,000 Stk
Nachtragsstatus: erkannt

#### 2.2 Installationselemente für Trockenbausystem

*Hinweis: Die genannten Produkte gelten als Leitfabrikat in technischer Hinsicht. Alternative Produkte sind mind. in gleichwertiger oder höherer technischer Ausstattung anzubieten.*

*Hinweis: Vorbeschrieb Duofix Montageelemente*
Vorbeschrieb Duofix Montageelemente
Duofix Montageelemente

Geberit Duofix sind variabel einsetzbare selbsttragende
Montageelemente. Sie können in einer
Installationstrennwand (Metall- oder Holzständerwand)
oder in einer Vorwandinstallation (Vorsatzschale) im
Trockenbau eingesetzt werden. Sie dienen zur Aufnahme
von verschiedensten Sanitärausstattungsgegenständen
(z.B. Wand-WC, Waschtisch, Bidet, usw.).

Die Duofix Montageelemente sind in einer Duofix
Systemwand einsetzbar und erfüllen damit als
Bestandteil von Geberit Quattro die Anforderungen an
den baulichen Brand-, Schall- und Feuchteschutz und die
Statik. Installationstrennwände sind nach DIN 18183
"Montagewände aus Gipskartonplatten" auszuführen. Die
Montage der Duofix Montageelemente erfolgt über zwei
Befestigungspunkte am Boden sowie durch jeweils
3-fache seitliche Verschraubung mit
Selbstbohrschrauben am Ständerwerk.
Bei der Vorwandinstallation sind die Elemente vor
einer gemauerten/betonierten Wand oder Ständerwand
nach DIN 18183 mit dem Bausatz für Vorwandmontage zu
montieren.
Die Montage der Duofix Montageelemente erfolgt über
zwei Befestigungspunkte am Boden und zwei
Befestigungspunkten zur Rückwand.
Für die barrierefreie Badraumgestaltung sind die dafür
vorgesehenen Montageelemente (BF) zu verwenden.

Duofix erfüllt die Standard-Anforderungen des
Schallschutzes nach DIN 4109 sowie teilweise die
erhöhten Anforderungen nach DIN 4109-5 und
VDI 4100.

Die Beplankung muss mindestens 18 mm einlagig oder
2 x 12,5 mm zweilagig direkt auf den Montageelementen
erfolgen und muss vollflächig auf dem Montageelement
aufliegen.

Die Verarbeitung und Montage ist nach den
herstellerspezifischen Vorschriften, den anerkannten
Regeln der Technik sowie unter Einhaltung
einschlägiger Normen durchzuführen.

Fabrikat: Geberit
Typ:  Duofix

oder gleichwertig
Fabrikat :
.......................................................

Typ:
.......................................................

**2.2.1 Duofix Element für WWC, 112 cm,**
Duofix Element für WWC, 112 cm,
mit Sigma UP-SPK 12 cm

Verwendungszwecke
- Für Trockenbau
- Für Wand-WCs mit Anschlussmaßen nach
  DIN EN 33:2011-11
- Für 1-Mengen-, 2-Mengen- oder
  Spül-Stopp-Spülung

Eigenschaften
- Montage- und Servicearbeiten am
  UP-Spülkasten werkzeuglos
- Ausgerüstet mit Leerrohr für
  Wasserzuleitung zum Anschluss von
  Geberit AquaClean Geräten

Lieferumfang
- Wasseranschluss R 1/2,
  MeplaFix-fähig, mit integriertem
  Eckventil und Handrad
- Bauschutz für Serviceöffnung
- 2 Schutzstopfen
- Anschlussset für WC, D 90 mm
- Anschlussbogen 90G aus PE-HD, D 90 mm
- Übergangsmuffe aus PE-HD, D 90/110 mm
- 2 Gewindestangen M12
- Befestigungsmaterial

Fabrikat: Geberit
Typ: Duofix
Artikel-Nr.: 111.300.00.5

oder gleichwertig
Fabrikat : ..............................................................
Typ:  ..............................................................
Menge: 3,000 St

**2.2.2 Duofix Element für WWC, 112 cm, für barrierefreies Bauen geeignet, zum Befestigen von Stütz- und Haltegriffen**
Duofix Element für WWC, 112 cm, für barrierefreies
Bauen geeignet, zum Befestigen von Stütz- und
Haltegriffen

Verwendungszwecke
- Für Trockenbau
- Für barrierefreies Bauen geeignet
- Für Wand-WCs mit Anschlussmaßen nach
  DIN EN 33:2011-11
- Für Wand-WCs mit Ausladung > 62 cm geeignet
- Zum Befestigen von Stütz- und
  Haltegriffen
- Für 1-Mengen-, 2-Mengen- oder
  Spül-Stopp-Spülung

Eigenschaften
- Montage- und Servicearbeiten am
  UP-Spülkasten werkzeuglos
- Ausgerüstet mit Leerrohr für
  Wasserzuleitung zum Anschluss von
  Geberit AquaClean Geräten

Lieferumfang
- Wasseranschluss R 1/2,
  MeplaFix-fähig, mit integriertem
  Eckventil und Handrad
- Bauschutz für Serviceöffnung
- 2 Schutzstopfen
- 4 Wandanker
- Anschlussset für WC, D 90 mm
- Anschlussbogen 90G aus PE-HD, D 90 mm
- Übergangsmuffe aus PE-HD, D 90/110 mm
- 2 Gewindestangen M12
- UP-Dose für Bohrloch D 68 mm
- Befestigungsmaterial
- Montageplatte aus Furnierholz, wasserfest verleimt

Fabrikat: Geberit
Typ: Duofix
Artikel-Nr.: 111.375.00.5

oder gleichwertig
Fabrikat :
.......................................................

Typ:
.......................................................
Menge: 1,000 St

**2.2.3 WC-Strg. elektronisch, Netzbetrieb, f. Sigma UP-SPK, für Fernbet. Bluetooth**
WC-Strg. elektronisch, Netzbetrieb, f. Sigma UP-SPK, für Fernbet. Bluetooth

 Geberit WC-Steuerung elektronisch, Netzbetrieb, für
Sigma UP-Spülkasten 12 cm, für Fernbetätigung
Bluetooth®

Verwendungszwecke
- Für Sigma UP-Spülkästen 12 cm
- Zum Auslösen einer 1- oder 2-Mengen-Spülung
- Zur manuellen Fernauslösung von Sigma
  UP-Spülkästen 12 cm über Stützklappgriffe mit
  Fernbetätigung Bluetooth®
- Zur manuellen Fernauslösung von Sigma
  UP-Spülkästen 12 cm über Geberit Fernbetätigung
  Bluetooth®
- Für barrierefreies Bauen geeignet

Eigenschaften
- Stromversorgung durch externes Netzteil
- Mit Geberit Control App kompatibel
- Intervallspülung voreingestellt
- Geräteeinstellungen und Bedienung mit Mobilgerät
  über integrierte Bluetooth®-Schnittstelle
- Mit Geberit Connect kompatibel
- Mit Sigma01 bis Sigma70 Betätigungsplatten oder
  Geberit Abdeckplatten kombinierbar

Technische Eigenschaften
- Werkstoff: Kunststoff
- Betriebsspannung: 12 V DC
- Leistungsaufnahme: <= 4 W
- Nennspannung: 85-240 V AC
- Netzfrequenz: 50-60 Hz
- Funkfrequenz: 2400 MHz
- Funkreichweite: 10 m
- Intervallspülung Einstellbereich: 1-168 h
- Intervallspülzeit Einstellbereich: 1-200 s
- Schutzart: IP45
- Nettogewicht: 0,177 kg

zusätzlicher Lieferumfang
- Lagerbock mit Servomotor und Hebevorrichtung,
  vormontiert
- Steuerelektronik mit Bluetooth®-Empfänger

Zusätzlich zu bestellen
- Betätigungsplatte oder Abdeckplatte
- Geberit Fernbetätigung Bluetooth®
- Geberit Set Power & Connect Box, mit Zwischenboden
  mit Anschlussklemme
- Geberit Netzteil für Power & Connect Box

Fabrikat: Geberit
Artikel-Nr.: 115.702.00.6

oder gleichwertig
Fabrikat :..........................................................
Typ :.................................................................
Menge: 1,000 St

**2.2.4 Set Power & Connect Box u. Netzteil, f. WWC Element**
Set Power & Connect Box u. Netzteil, f. WWC Element

Geberit Set Power & Connect Box und Netzteil für Element für Wand-WC

Verwendungszwecke
- Für Geberit Duofix und Geberit GIS Elemente für
  Wand-WC, mit Sigma UP-Spülkasten 12 cm
- Für Geberit Duofix und Geberit GIS Elemente für
  Wand-WC, mit Omega UP-Spülkasten 12 cm
- Zum Vorbereiten der Netzanschlüsse von Geberit
  AquaClean Dusch-WCs
- Zur Stromversorgung von Geberit WC-Steuerungen und
  Geberit DuoFresh Modulen mit 12 V DC

Eigenschaften
- Gewerketrennung
- Werkzeuglos montierbar
- Anschlussmöglichkeit für Geberit AquaClean
- Bauschutz für Serviceöffnung schützt vor
  Feuchtigkeit und Schmutz
- Netzteil mit LED-Anzeige
- Anschlusskabel mit LED-Anzeige

Technische Eigenschaften
- Ausgangsleistung: 12 W
- Ausgangsspannung: 12 V DC
- Nennspannung: 90-260 V AC
- Netzfrequenz: 50-60 Hz
- Schutzart: IPX4
- Nettogewicht: 0,740 kg

zusätzlicher Lieferumfang
- Power & Connect Box
- Netzteil mit LED-Anzeige
- Anschlusskabel
- Zwischenboden mit Anschlussklemme
- Bauschutz
- Leerrohr Länge 0.32 m, für Anschluss Geberit
  AquaClean

Fabrikat: Geberit
Typ: Artikel-Nr.: 116.098.00.6

oder gleichwertig
Fabrikat :..........................................................
Typ :.................................................................
Menge: 1,000 St

**2.2.5 Fernbetätigung für 1-Mengen Spülung, Bluetooth, weiß**
Fernbetätigung für 1-Mengen Spülung, Bluetooth, weiß

 Geberit Fernbetätigung für 1-Mengen-Spülung, Bluetooth®

Verwendungszwecke
- Für Geberit WC-Steuerungen elektronisch, für
  Fernbetätigung Bluetooth®
- Zur Montage an Stützklappgriffen mit
  Holmdurchmesser 29-34 mm
- Zur Wandmontage

Eigenschaften
- Batteriebetrieben
- 1-Mengen-Spülung auslösbar
- Montage- und servicefreundlich

Technische Eigenschaften
- Farbe / Oberfläche: weiß-alpin
- Betriebsspannung: 3 V DC
- Betätigungskraft - max.: 4 N
- Funkfrequenz: 2400 MHz
- Funkreichweite: 10 m
- Nettogewicht: 0,139 kg

zusätzlicher Lieferumfang
- Lithium-Batterie Typ CR2032
- Befestigungsmaterial für Montage am Stützklappgriff
- Befestigungsmaterial für Wandmontage

Fabrikat: Geberit
Artikel-Nr.: 115.707.00.1

oder gleichwertig
Fabrikat :..........................................................
Typ :.................................................................
Menge: 1,000 St

**2.2.6 Sigma10 BetPl., eckig, Spül-Stopp-Sp., verschraubbar,**
Sigma10 BetPl., eckig, Spül-Stopp-Sp., verschraubbar,
weiß glänzend, Zinkdruckguss

Geberit Sigma10 Betätigungsplatte, eckig, Spül-Stopp-Spülung, verschraubbar

Verwendungszwecke
- Zur Spülauslösung bei Sigma UP-Spülkästen

Eigenschaften
- Betätigung von vorne
- Drückerstangen schallgedämmt, werkzeuglose
  Schnelleinstellung

Technische Eigenschaften
- Werkstoffbezeichnung: Zinkdruckguss
- Farbe / Oberfläche: Platte, Taste: weiß / glänzend
  Designstreifen: chrom / glänzend
- Breite: 24,6 cm
- Höhe: 16,4 cm
- Tiefe: 1,2 cm
- Betätigungskraft - max.: 20 N
- Nettogewicht: 0,953 kg

zusätzlicher Lieferumfang
- Befestigungsrahmen
- 2 Distanzbolzen
- Drückerstange
- Unterbrechungshebel
- Set Schraube

Fabrikat: Geberit
Typ: Sigma10
Artikel-Nr.: 115.893.KJ.1

oder gleichwertig
Fabrikat : ..............................................................
Typ:  ..............................................................
Menge: 4,000 St

**2.2.7 Schallschutzset für WWC und Bidet**
Schallschutzset für WWC und Bidet

Verwendungszwecke
- Zur Körperschalldämmung von WCs und
  Bidets
- Für WCs und Bidets mit
  Befestigungsabstand 18 cm oder 23 cm
Eigenschaften
- Weiß

Lieferumfang
- 2 Unterlegscheiben
- 2 Schallschutzhülsen
- Schalldämmmatte

Fabrikat: Geberit
Artikel-Nr.: 156.050.00.
oder gleichwertig
Fabrikat : ..............................................................
Typ:  ..............................................................
Menge: 4,000 St

**2.2.8 Duofix Element für WT, 112 cm, Einlocharmatur**
Duofix Element für WT, 112 cm, Einlocharmatur

Verwendungszwecke
- Für Trockenbau

Eigenschaften
- Befestigungsabstand Waschtisch 5-38 cm
- Befestigung für Anschlussbogen
  höhenverstellbar und schallgedämmt
- Traverse Armatur höhen- und tiefenverstellbar

Lieferumfang
- 2 Anschlusswinkel R 1/2, MeplaFix-fähig
- 2 Schalldämmunterlagen
- 2 Dämmhülsen
- Anschlussbogen aus PE-HD, D 50 mm
- Dichtung D 44/32 mm
- 2 Gewindestangen M10
- Befestigungsmaterial

Fabrikat: Geberit
Typ: Duofix
Artikel-Nr.: 111.430.00.1

oder gleichwertig
Fabrikat : ..............................................................
Typ:  ..............................................................
Menge: 4,000 St

**2.2.9 Duofix Element f. Urinal, 112-130 cm, universell**
Duofix Element f. Urinal, 112-130 cm, universell

Geberit Duofix Element für Urinal, 112–130 cm, universell

Verwendungszwecke
- Für Metall- und Holzständerwände
- Für Geberit Duofix Systemwände

Eigenschaften
- Mit Auszugsblech für seitliche Befestigung über
  dem Element an Metall- oder Holzprofilen oder an
  Geberit Duofix Systemständern
- Alternative Befestigungsposition für Wandanker
- Elementhöhe auf Urinal anpassbar, 112-130 cm
- Urinalbefestigungen M8, breiten- und
  höhenverstellbar
- Befestigung für Anschlussbogen höhenverstellbar
  und schallgedämmt
- Befestigung für Zulauf D 32 mm höhenverstellbar
- Statisch selbsttragender Rahmen, mit
  Pulverbeschichtung korrosionsgeschützt

Technische Eigenschaften
- Werkstoff: Stahl
- Breite: 50 cm
- Höhe: 112-130 cm
- Tiefe: 7,5 cm
- Fließdruck  - min. bis max.: 100-800 kPa
- Wassertemperatur - max.: 30 Grad C
- Nettogewicht: 12,031 kg

zusätzlicher Lieferumfang
- Anschlusswinkel R 1/2"
- Bauschutz mit Deckel
- Verbindungsrohr zwischen Zulauf D 32 mm und
  Urinal, mit Dichtung auf Urinal
- Anschlussbogen aus PE-HD, D 63 / 50 mm
- Dichtung D 57 / 50 mm
- Urinalgeruchsverschluss D 50 mm, mit Dichtung auf
  Urinal
- Befestigungs- und Schutzmaterial

Fabrikat: Geberit
Typ: Duofix
Artikel-Nr.: 111.616.00.2

oder gleichwertig
Fabrikat : ..............................................................
Typ:  ..............................................................
Menge: 1,000 St

**2.2.10 Geberit Urinalsteuerung mit pneumatischer Spülauslösung, Typ 40 Betätigungsplatte, eckig**
Geberit Urinalsteuerung mit pneumatischer Spülauslösung, Typ 40 Betätigungsplatte, eckig

Verwendungszwecke
- Zur manuellen Spülauslösung von Urinalen
- Für Geberit Montageelemente für Urinal mit
  Betätigung von vorne
- Für Geberit Montageelemente für Urinal mit
  Betätigung von oben
- Zum Einbau in Rohbausets für Geberit
  Urinalsteuerungen (ab Baujahr 2009)

Eigenschaften
- Spülmenge über Drosselschraube des Rohbausets bis
  auf 0,5 l pro Spülung reduzierbar

Technische Eigenschaften
- Werkstoffbezeichnung: Edelstahl
- Farbe / Oberfläche: Platte, Taste: weiß matt /
  easy-to-clean-beschichtet
- Breite: 12,5 cm
- Höhe: 12,5 cm
- Tiefe: 0,2 cm
- Betätigungskraft - max.: 12 N
- Fließdruck  - min. bis max.: 100-800 kPa
- Spülzeit Einstellbereich: 4 s/8 s/12 s
- Wassertemperatur - max.: 30 Grad C
- Nettogewicht: 0,491 kg

zusätzlicher Lieferumfang
- Typ 40 Betätigungsplatte, eckig
- Pneumatische Spülauslösung, vormontiert auf
  Befestigungsrahmen
- Pneumatikventil
- Befestigungsmaterial

Fabrikat: Geberit
Typ: Typ 40
Artikel-Nr.: 116.217.JT.1

oder gleichwertig
Fabrikat :
.......................................................

Typ :
.......................................................
Menge: 1,000 St

**2.2.11 Duofix Set Wandanker, für Einzel-u. Systemmontage**
Geberit Duofix Set Wandanker für Einzel- und
Systemmontage

Verwendungszwecke
- Zum Befestigen von Geberit Duofix Montageelementen
vor Trockenbau- und Massivwänden
- Zum werkzeuglosen Befestigen von Geberit Duofix
Montageelementen an Duofix Systemschienen
- Zum Befestigen der Beplankung bei teilhohen
Vorwandinstallationen

Eigenschaften
- Von vorne stufenlos tiefenverstellbar, mit
Schnelleinstellung
- Wandanschluss 360G drehbar

Technische Eigenschaften
- Werkstoff: Zinkdruckguss / Stahl / Kunststoff
- Nettogewicht: 0,765 kg

zusätzlicher Lieferumfang
- Set à 2 Stück

Fabrikat: Geberit
Typ: Duofix
Artikel-Nr.: 111.844.00.1

oder gleichwertig
Fabrikat :
.......................................................

Typ:
.......................................................
Menge: 1,000 St

#### 2.3 Abwasserleitungen und Zubehör

*Hinweis: Die genannten Produkte gelten als Leitfabrikat in technischer Hinsicht. Alternative Produkte sind mind. in gleichwertiger oder höherer technischer Ausstattung anzubieten.*

*Hinweis: Geberit Silent-PP schalloptimiertes*
Geberit Silent-PP schalloptimiertes
Abwasserstecksystem mit geprüften Schallwerten (LIn) von 20 dB(A) bis 30 dB(A), abhängig der Bauaufgabe, entsprechend der DIN 4109 im diagonal darunterliegendem Raum.

Für Entwässerungsanlagen von Gebäuden nach DIN EN 12056 in Verbindung mit DIN 1986 - 100. Silent-PP Rohre und Formstücke sind innerhalb von Gebäuden und erdverlegt innerhalb der Gebäudestruktur (Anwendungskennzeichen
"BD" - Building / Drainage) in Anlehnung an
DIN EN 1451 - 1 geprüft und zugelassen.
(Zulassung Nr. Z-42.1-432)

Die Silent-PP Rohre DN 30 bis DN 150 mit angeformten Muffen und werkseitig vormontierter Lippendichtung aus EPDM bestehen aus einem schalloptimierten 3-Schicht-Rohr.

Die Silent-PP Formstücke DN 30 bis DN 150 mit
angeformten Muffen und werkseitig vormontierter
Lippendichtung aus EPDM bestehen aus PP, mit
angeformten Rippen an der Muffe, mit visueller
Einstecktiefenkontrolle, sowie Markierung für einfache Montageausrichtung.

Werkstoff: Polypropylen-Copolymer, mineralverstärkt, halogenfrei
Längenausdehnung: 0,08 mm (m * K)
Temperaturbeständig: bis 90°C, kurzzeitig 100°C
Baustoffklasse: DIN 4102-B2, normal entflammbar
Ringsteifigkeit: 4 KN/m²
UV Beständigkeit: Lagerung im Freien bis zu 2 Jahre
Das Silent-PP Rohr ist innen weiß, zur besseren
Inspezierbarkeit bei einer Kanalfernsehuntersuchung.

Verlegung nach Herstellerrichtlinien unter Einhaltung der DIN EN 12056 und DIN 1986-100.
Das Abwassersystem ist gemäß DIN 4109 gegen
Körperschallübertragung vom Baukörper zu trennen.
Passstücke und Verschnitt sowie Befestigungs- und Kleinmaterial, Bauschutzdeckel sind in die Einheitspreise einzukalkulieren,
Montagehöhe bis 2,60m über FB.

Fabrikat: Geberit
Typ: Silent-PP

oder gleichwertig
Fabrikat : ..............................................................
Typ:  ..............................................................

**2.3.1 Schalloptimierte Mineralstoffverstärktes PP Rohr**
Schalloptimiertes mineralstoffverstärktes PP Rohr
mit Muffe
DN 40 / d40 mm
Menge: 2,000 m

**2.3.2 Schalloptimierte Mineralstoffverstärktes PP Rohr**
Schalloptimiertes mineralstoffverstärktes PP Rohr
mit Muffe
DN 50 / d 50mm
Menge: 12,000 m

**2.3.3 Schalloptimierte Mineralstoffverstärktes PP Rohr**
Schalloptimiertes mineralstoffverstärktes PP Rohr
mit Muffe
DN 70 / d 75mm
Menge: 6,000 m

**2.3.4 Schalloptimierte Mineralstoffverstärktes PP Rohr**
Schalloptimiertes mineralstoffverstärktes PP Rohr
mit Muffe
DN 90 / d 90mm
Menge: 10,000 m

**2.3.5 Schalloptimierte Mineralstoffverstärktes PP Rohr**
Schalloptimiertes mineralstoffverstärktes PP Rohr
mit Muffe
DN 100 / d 110mm
Menge: 5,000 m

*Hinweis: Die Silent-PP Formstücke DN 30 bis DN 150 mit*
Die Silent-PP Formstücke DN 30 bis DN 150 mit
angeformten Muffen und werkseitig vormontierter
Lippendichtung aus EPDM bestehen aus PP, mit
angeformten Rippen an der Muffe, mit visueller
Einstecktiefenkontrolle, sowie Markierung für einfache Montageausrichtung.

**2.3.6 GE Silent-PP Bogen bis 87,5Gr d50**
Menge: 20,000 Stck

**2.3.7 GE Silent-PP Bogen bis 87,5Gr d75**
Menge: 7,000 Stck

**2.3.8 GE Silent-PP Bogen bis 87,5Gr d90**
Menge: 13,000 Stck

**2.3.9 GE Silent-PP Bogen bis 87,5Gr d110**
Menge: 6,000 Stck

**2.3.10 GE Silent-PP Abzweig 87,5Gr d50/50**
Menge: 2,000 Stck

**2.3.11 GE Silent-PP Abzweig 87,5Gr d75/50**
Menge: 2,000 Stck

**2.3.12 GE Silent-PP Abzweig 87,5Gr d90/50**
Menge: 1,000 Stck

**2.3.13 GE Silent-PP Abzweig 87,5Gr d110/50**
Menge: 1,000 Stck

**2.3.14 GE Silent-PP Bogenabzweigung 87,5Gr d50/50**
Menge: 2,000 Stck

**2.3.15 GE Silent-PP Bogenabzweigung 87,5Gr d90/90**
Menge: 2,000 Stck

**2.3.16 GE Silent-PP Bogenabzweigung 87,5Gr d110/90**
Menge: 1,000 Stck

**2.3.17 GE Silent-PP Reduktion exzentrisch d75/50**
Menge: 2,000 Stck

**2.3.18 GE Silent-PP Reduktion exzentrisch d90/75**
Menge: 1,000 Stck

**2.3.19 GE Silent-PP Reduktion exzentrisch d110/50**
Menge: 1,000 Stck

**2.3.20 GE Silent-PP Reduktion exzentrisch d110/75**
Menge: 3,000 Stck

**2.3.21 GE Silent-PP Reduktion exzentrisch d110/90**
Menge: 3,000 Stck

**2.3.22 GE Silent-PP Reinigungsstück 90Gr mit runder Serviceöffnung d110**
GE Silent-PP Reinigungsstück 90Gr mit runder Serviceöffnung d110 mit Verschlussdeckel aus PP
Menge: 1,000 Stck

**2.3.23 GE Rohrschelle d50 gedämmt mit Gewindemuffe M8 / M10**
Menge: 12,000 Stck

**2.3.24 GE Rohrschelle d75 gedämmt mit Gewindemuffe M8 / M10**
Menge: 6,000 Stck

**2.3.25 GE Rohrschelle d90 gedämmt mit Gewindemuffe M8 / M10**
Menge: 10,000 Stck

**2.3.26 GE Rohrschelle d110 gedämmt mit Gewindemuffe M8 / M10**
Menge: 5,000 Stck

**2.3.27 Belüftungsventil GRB90, für Geberit Silent-PP d90/106**
Belüftungsventil GRB90, für Geberit Silent-PP und Geberit Silent-Pro

Verwendungszwecke
- Für Rohre und Formstücke D 75–110 mm
- Für Schwerkraftentwässerungsanlagen
- Zum Belüften von Abwasserleitungen

Eigenschaften
- Wärmedämmung in Gehäuse integriert
- Rohrbelüfter nach EN 12380, Typ A I

Technische Eigenschaften
- Farbe: schwarz
- Werkstoff: ABS
- Nettogewicht: 0,405 kg
- Betriebstemperatur (Grad C): -20 -
+60 Grad C
- Luftvolumenstrom (Nachströmluft)
bei -250 Pa (l/s): 32 l/s
- B / Breite (cm): 12 cm
- H / Höhe (cm): 14,1 cm
- L / Länge (cm): 19,5 cm
- d, D / Außendurchmesser (mm): 90 mm
- di, D / Innendurchmesser (mm): 75 mm

zusätzlicher Lieferumfang
- Manschette

Fabrikat: Geberit
Typ:
Artikel-Nr.: 307.006.00.1

oder gleichwertig
Fabrikat : ..............................................................
Typ:  ..............................................................
Menge: 1,000 St

**2.3.28 Geberit Belüftungsventil GRB50, für**
Geberit Belüftungsventil GRB50, für
Entwässerungssysteme

Verwendungszwecke
- Zum Belüften von Abwasserleitungen
- Für Abwasserleitungen in den
Rohrdimensionen D 32- 63 mm
- Zur Gebäudeentwässerung
- Für Schwerkraftentwässerungsanlagen

Eigenschaften
- Rohrbelüfter nach EN 12380, Typ A I

Technische Eigenschaften
- Farbe: weiß
- Werkstoff: ABS
- Nettogewicht: 0,078 kg
- Betriebstemperatur (Grad C): -20 - +60 Grad C
- Luftvolumenstrom (Nachströmluft)
bei -250 Pa (l/s): 7,2 l/s
- B / Breite (cm): 7,4 cm
- H / Höhe (cm): 7,3 cm
- L / Länge (cm): 8,3 cm
- d, D / Außendurchmesser (mm): 50 mm
- di, D / Innendurchmesser (mm): 32 / 40 mm
- G / Rohrgewinde ("): 1 1/2 "

zusätzlicher Lieferumfang
- Manschette

Fabrikat: Geberit
Typ:
Artikel-Nr.: 359.900.00.1

oder gleichwertig
Fabrikat : ..............................................................
Typ:  ..............................................................
Menge: 1,000 St

**2.3.29 Geberit Dämmbandage aus PE**
Geberit Dämmbandage aus PE

Dämmbandage aus PE, selbstklebend

Verwendungszwecke
- Zur Körperschalldämmung von
Formstücken
- Zur Körperschalldämmung von Rohren
- Zur UP-Montage

Eigenschaften
- Schalldämmend
- Selbstklebend

Technische Eigenschaften
- Werkstoff: PE-E
- Nettogewicht: 0,042 kg
- B / Breite (cm): 7 cm
- L / Länge (m): 3,6 m
- s / Wanddicke (mm): 3 mm

Fabrikat: Geberit
Artikel-Nr.: 300.007.00.2

oder gleichwertig
Fabrikat : ..............................................................
Typ:  ..............................................................
Menge: 1,000 St

**2.3.30 Feuchtigkeitsabdichtung, mit Anschlussfolie Sarnafil PVC d110 (zum Anschluss der Lüftungsleitung Abwasser über Dach an die Dampfsperre)**
Feuchtigkeitsabdichtung, mit Anschlussfolie Sarnafil PVC d110 (zum Anschluss der Lüftungsleitung Abwasser über Dach an die Dampfsperre, Dunstrohr und Abdichtung Unterspannbahn bauseits)

Geberit Feuchtigkeitsabdichtung mit Anschlussfolie Sarnafil® PVC

Verwendungszwecke
- Zum Abdichten von Rohrdurchführungen in Wänden,
  Decken und Böden
- Für Geberit PE
- Für Geberit Silent-db20
- Für Geberit Silent-Pro
- Für Geberit Silent-PP
- Zum Schweißen mit PVC-Folie
- Für Klebe- und Schweißanschlüsse
- Für Wasserstände bis 1 m
- Zum Schutz vor Feuchtigkeit

Eigenschaften
- Mit Dichtung aus EPDM

Technische Eigenschaften
- Breite: 48 cm
- Höhe: 2,5 cm
- Länge: 48 cm
- Anschluss Abdichtung: PVC (Sarnafil G 410-18)
- Außendurchmesser: 19,5 cm
- DN / Nennweite: 100
- Nettogewicht: 0,503 kg

Fabrikat: Geberit
Artikel-Nr.: 367.674.00.1

oder gleichwertig
Fabrikat : ..............................................................
Typ:  ..............................................................
Menge: 1,000 St

**2.3.31 Feuchtigkeitsabdichtung, mit Anschlussfolie Resistit d110**
Feuchtigkeitsabdichtung, mit Anschlussfolie Resistit d110
(zum Anschluss an die Dichtungsebene im FB)

Geberit Feuchtigkeitsabdichtung mit Anschlussfolie Resistit®

Verwendungszwecke
- Für geklebte Anschlüsse
- Für Heißbitumen und Dichtanstriche
- Für Wasserstände bis 1 m
- Zum Abdichten von Rohrdurchführungen in Wänden,
  Decken und Böden
- Zum Schutz vor Feuchtigkeit
- Zum Anbinden von elastischen bituminösen
  Abdichtungen (z. B. SBS-Bitumen)
- Nicht geeignet zur Anbindung von plastischen
  Abdichtungen auf Bitumenbasis (z. B. APP-Bahnen)
- Nicht geeignet zur Verarbeitung mit offener Flamme

Eigenschaften
- Mit Dichtung aus EPDM
- Thermisch mit Heißluft verarbeitbar

Technische Eigenschaften
- Breite: 50 cm
- Höhe: 2,5 cm
- Länge: 50 cm
- Anschluss Abdichtung: EPDM (Resistit® Perfekt E)
- Außendurchmesser: 19,5 cm
- DN / Nennweite: 100
- Nettogewicht: 0,525 kg

Fabrikat: Geberit
Artikel-Nr.: 367.673.00.1

oder gleichwertig
Fabrikat : ..............................................................
Typ:  ..............................................................
Menge: 1,000 St

**2.3.32 Feuchtigkeitsabdichtung, mit Anschlussfolie Resistit d90**
w.v., jed. Feuchtigkeitsabdichtung, mit Anschlussfolie Resistit d90

- DN / Nennweite: 90
- Nettogewicht: 0,558 kg

Fabrikat: Geberit
Artikel-Nr.: 366.673.00.1

oder gleichwertig
Fabrikat : ..............................................................
Typ:  ..............................................................
Menge: 3,000 St

**2.3.33 w.v., jed. Feuchtigkeitsabdichtung, mit Anschlussfolie Resistit d75**
w.v., jed.  Feuchtigkeitsabdichtung, mit Anschlussfolie Resistit d75

- DN / Nennweite: 70
- Nettogewicht: 0,570 kg

Fabrikat: Geberit
Artikel-Nr.: 365.673.00.1

oder gleichwertig
Fabrikat : ..............................................................
Typ:  ..............................................................
Menge: 3,000 St

**2.3.34 Sichtkontrolle und Dichtheitsprüfung an Abwasserleitungen gem. DIN EN 1610 sowie Protokollierung, bis Einbindung in die Grundleitung.**
Menge: 1,000 psch

#### 2.4 Trinkwasserleitungen und Zubehör

*Hinweis: Die genannten Produkte gelten als Leitfabrikat in technischer Hinsicht. Alternative Produkte sind mind. in gleichwertiger oder höherer technischer Ausstattung anzubieten.*

**2.4.1 Peh Kupplung, Verbindungsart: DIN EN 10226 Gewindeverbindung (außen)**
Peh Kupplung, Verbindungsart: DIN EN 10226 Gewindeverbindung (außen)

Peh Kupplung AG, DN32
Menge: 1,000 St

**2.4.2 Wasserzähler- Anschlussgarnitur**
Wasserzähler- Anschlussgarnitur
mit Bügel aus nichtrostendem Edelstahl, mit Erdungsschraube, mit verstellbarem Wandabstand,
Eingang mit Schrägsitz- Vollflutventil DN32 mit nichtsteigender Spindel, Eingang IG x Ausgang mit fester Verschraubung,
Ausgang mit Schrägsitz- Vollflutventil DN32 mit Rückflussverhinderer mit nichtsteigender Spindel und Entleerung,
Eingang mit  längsverstellbarer Verschraubung x Ausgang IG, aus Pressmessing, DVGW- zugelassen.
Wandabstand 100 - 145 mm
Eingang DN 32, Ausgang DN 32
Menge: 1,000 St

**2.4.3 Filter Kompletteinheit DN32 nach DIN EN 13443,**
Filter Kompletteinheit DN32 nach DIN EN 13443,
mechanisch wirkender, manueller Rückspülfiter

Innenteile aus Rotguss, Edelstahl und
Kunststoff, automatische
differenzdruckgesteuerter Anzeige bei
Verschmutzung des Filters,
lichtundurchlässige Filtertasse zum
Schutz vor Veralgung, mit
Anschlussflansch und hochwertiger
Bedieneinheit aus Rotguss für den
Rückspül- und Ablassvorgang,
nachrüstbar mit optionaler
Druckminderer-Kartusche DM, erweiterbar
mit Druckminderer-Kartusche zu Modul
DMF, Außengewinde für flachdichtende
Verschraubungen, Filtereinsatz komplett
austauschbar, drehbare
Ablaufvorrichtung nach DIN EN 1717,
totraumfrei, Einbaulage waagerecht und
senkrecht, Ablaufventil unten,
Monatswartungsanzeige zur Einhaltung
der Rückspülintervalle, inkl.
Sechskantschlüssel, inkl. Rotguss
Basis-Modul, DVGW-Zulassung,
Kunststoffteile mit KTW-Zulassung, bis
DN 32 Schallschutzzulassung nach DIN EN
ISO 3822 Klasse 1, DIN EN 1213 / DIN EN
13443, Druckstufe PN 16, max.
Betriebstemperatur 30 GradC, min.
Vordruck 0,2 MPa, untere Durchlassweite
90 My, obere Durchlassweite 125 My

KEMPER Filter F, rückspülbar RG, AG, DN32,
einschließlich Press- Übergangsverschraubung auf Mehrschichtverbundrohr,

einschl.
KEMPER Manometer mit senkrechtem
Anschluss G 1/4,
Druckanzeigebereich: 0 bis 10 bar,
Anschluss G 1/4

oder gleichwertig
Fabrikat :..........................................................
Typ :.................................................................
Menge: 1,000 St

**2.4.4 Wasserzähler Q3 = 2,5 DN20 (Gartenwasser)**
Wasserzähler Q3 = 2,5 DN20 (Gartenwasser)
Einstrahl-Volltrockenläufer
mit Magnetkupplung und um
360 Grad drehbarem Zählwerk
zul. Betriebsüberdruck PB:  10 bar
zul. Betriebstemperatur TB:  +30°C
Nenndurchfluß:  2,5 m³/h
Metrologische Klasse:  A
Anzeigewert  max.:  100000 m³
  min.:  0,05 l
Ausführung: Baulänge 80 mm
für Kaltwasser
beidseitig Außengewinde G1
Gehäuse aus Messing roh
Nennweite:  DN 20

Fabrikat...............................................
Typ......................................................

einschl.
Tüllenverschraubung für Wasserzähler
mit Plombiermöglichkeit.
Tülle mit Außensechskant zum Gegenhalten,bestehend aus Überwurfmutter, Tülle
(Außengewinde) und Flachdichtung
zul. Betriebsüberdruck  PB  10 bar
zul. Betriebstemperatur TB  90 Grd.C
Durchflußstoff:  Trinkwasser
Ausführung:  Messing roh
Nennweite:  DN 15
Anschluss:  Überwurfmutter G 3/4
  Aussengewinde  R 1/2
einschl.
Eich - und Beglaubigungsgebühr
Menge: 1,000 St

**2.4.5 KEMPER FROSTI®-PLUS Frostsichere**
KEMPER Frostsichere Außenarmatur FROSTI, DN 15, mit Steckschlüssel, Bausatzausführung, Figur 578 03

KEMPER FROSTI® Frostsichere Außenarmatur, mit Steckschlüssel, Bausatzausführung, Figur 578 03, Bausatzausführung, geeignet für die Rohbauinstallation und für die nachträgliche Installation bei bereits fertiggestellter Außenwand, im geschlossenen Zustand mediumberührte Metallteile aus entzinkungsfreiem und korrosionsbeständigem Rotguss, beständig gegen aggressives Wasser, universelle Baulänge für alle gängigen Einbautiefen, Innenoberteil für schnellen Öffnungsvorgang (zwei Umdrehungen), Kegel mit innenliegender RV-Feder, EPDM-Sitzdichtung, verlängerbar durch optional erhältliches Verlängerungsset, integrierter RV und Rohrbelüfter als Sicherungskombination HD, Eingang Rohraußengewinde, totraumfrei, inkl. Schlauchkupplung für gängige Stecksysteme, hohe Auslaufleistung bis zu 45 l / min (1 bar), mit diebstahlgeschütztem Funktionsbelüfter zur automatischen Entleerung, inkl. fixiertem Verdrehschutz, inkl. zweiteiliger Wandscheibe für wandbündigen Abschluss, Auslaufgehäuse mit Montageflächen, mit diebstahlgeschütztem Steckschlüsseloberteil, DVGW-Zulassung nach DIN EN 17821, ÖVGW-Zulassung, SVGW-Zulassung, BELGAQUA-Zulassung, VA-Zulassung, nach UBA KTW BWGL, nach UBA-Bewertungsgrundlage, Schallschutzzulassung nach DIN EN ISO 3822 Klasse 1, DIN EN 1717, min. Einbautiefe 150 mm, max. Einbautiefe 415 mm, Druckstufe PN 16, max. Betriebstemperatur 65 °C

KEMPER Frostsichere Außenarmatur FROSTI, DN 15
KEMPER FROSTI® Frostsichere Außenarmatur, mit Steckschlüssel, Bausatzausführung
Eingang Rohraußengewinde,
DN 15 (R 1/2)
Artikelnr. : 5780301500

oder gleichwertiges Fabrikat
Fabrikat...............................................
Typ......................................................
Menge: 3,000 St

**2.4.6 KEMPER Geräteanschlussventil, DN 15 (R 1/2)**
*** Bedarfsposition ohne GB
KEMPER Geräteanschlussventil, DN 15 (R 1/2)

KEMPER Geräteanschlussventil, Figur 579 09, werksseitig vormontiert, im geschlossenen Zustand mediumberührte Metallteile aus entzinkungsfreiem und korrosionsbeständigem Rotguss, beständig gegen aggressives Wasser, geeignet für die schnelle und einfache Installation in frostfreien Bereichen, Innenoberteil für schnellen Öffnungsvorgang (zwei Umdrehungen), hohe Auslaufleistung 40 l / min (1 bar), wartungsfreie EPDM-Spindelabdichtung, EPDM-Sitzdichtung, Kegel mit innenliegender RV-Feder, integrierter RV und Rohrbelüfter als Sicherungskombination HD, Eingang Rohraußengewinde, totraumfrei, inkl. Schlauchkupplung für gängige Stecksysteme, matt verchromter Bediengriff mit Überdrehschutz, DVGW-Zulassung, nach UBA KTW BWGL, nach UBA-Bewertungsgrundlage, Druckstufe PN 16, max. Betriebstemperatur 65 °C,
Hinweis: Armatur nicht frostsicher!

KEMPER Geräteanschlussventil, DN 15
Eingang Rohraußengewinde,
DN 15 (R 1/2)
Artikelnr. : 5790901500

oder gleichwertiges Fabrikat
Fabrikat...............................................
Typ......................................................
Menge: 3,000 St

**2.4.7 Rohrtrenner CA, nach DIN EN 14367,**
Rohrtrenner CA, nach DIN EN 14367,
zur Absicherung von Trinkwasser gegen Nichttrinkwasser bis einschließlich Flüssigkeitskategorie 3
(DIN 1988, Teil 100), für Anlagen nach DIN
EN 1717 (Einbauart 1 nach DIN 1988),
mit integriertem eingangsseitigen
Schmutzfänger, wartungsfreundlicher
Sicherungspatrone mit positivem
Druckgefälle, mit DVGW- und
KIWA-Zulassung, mit nicht
kontrollierbarer Mitteldruckkammer mit
Ablassventil, komplett aus Rotguss,
totraumfrei, Nenndruck PN 10,
beidseitig mit Außengewinde nach DIN
3546, Teil 1, zum universellen Anschluss
von Verschraubungen für Kupfer-,
Stahl-, Edelstahl- und
Mehrschichtverbundrohr,

KEMPER Rohrtrenner CA, DN 20
Figur 362 2G

oder gleichwertiges Fabrikat
Fabrikat...............................................
Typ......................................................

einschließlich
KEMPER Anschlussverschraubungen aus
Rotguss, für Mehrschichtverbundrohrsystem Geberit MEPLA,mit Überwurfmutter für
Anschlussgewinde nach DIN EN 1213,
flachdichtend, mit EPDM-Dichtung
Menge: 1,000 St

**2.4.8 KEMPER WESER Freistrom-Absperrventil, DN 20**
KEMPER WESER Freistrom-Absperrventil, DN 20

mit Entleerstopfen, AG, Figur 173 2G,
mediumberührte Metallteile aus
entzinkungsfreiem und
korrosionsbeständigem Rotguss, beständig
gegen aggressives Wasser, 10 Jahre
Gewährleistung, wartungsfreie
Spindelabdichtung mit selbstfettender
EPDM-Lippendichtung, unter Druck
austauschbar, EPDM-Sitzdichtung, Kegel
drehbar gelagert, gegen Druckschläge
gesichert, Außengewinde für
flachdichtende Verschraubungen, mit
Entleerstopfen, mit Möglichkeit zur
Aufnahme für Temperaturfühler Pt1000
oder Thermometer mittels optional
erhältlicher Tauchhülse, Spindelgewinde
außerhalb des Mediums, verschleißfester
Ventilsitz aus Edelstahl bis DN 50, mit
schwarzem Handrad, totraumfrei, mit
Offenstellungsanzeige, DVGW-Zulassung,
ÖVGW-Zulassung, SVGW-Zulassung,
WRAS-Zulassung, KIWA-Zulassung,
VA-Zulassung, Kunststoffteile mit KTWund W 270-Zulassung, nach
UBA-Bewertungsgrundlage, bis DN 32
Schallschutzzulassung nach DIN EN ISO
3822 Klasse 1, DIN EN 1213, ÜA-Reg.-Nr.
R-15.2.3-21-17048, WIEN-ZERT, Druckstufe
PN 16, max. Betriebstemperatur 110 GradC

WESER Freistrom-Absperrventil, mit Entleerstopfen, AG, DN 20
Art.-Nr.: 1732G02000

oder gleichwertiges Fabrikat
Fabrikat :..........................................................
Typ :.................................................................
Menge: 2,000 St
Nachtragsstatus: erkannt

**2.4.9 KEMPER WESER Freistrom-Absperrventil, DN 32**
w.v., jed. KEMPER WESER Freistrom-Absperrventil, DN 32

WESER Freistrom-Absperrventil, mit Entleerstopfen, AG, DN 32
Art.-Nr.: 1732G03200

oder gleichwertiges Fabrikat
Fabrikat :..........................................................
Typ :.................................................................
Menge: 1,000 St
Nachtragsstatus: erkannt

**2.4.10 KEMPER Pressverschraubung DN 20 System Geberit**
KEMPER Pressverschraubung DN 20 System Geberit
MEPLA, Figur 476 40, mit Überwurfmutter
für flachdichtendes Anschlussgewinde
inkl. Dichtung, Pressanschluss für
Geberit MEPLA Mehrschichtverbundrohr,
nach UBA-Bewertungsgrundlage, DIN EN
1213, ÜA-Reg.-Nr. R-15.2.3-21-17048,
WIEN-ZERT

Pressverschraubung System Geberit MEPLA, DN 20
Art.-Nr.: 4764002000

oder gleichwertiges Fabrikat
Fabrikat...............................................
Typ......................................................
Menge: 4,000 St

**2.4.11 w.v., jed.Pressverschraubung System Geberit MEPLA,DN32**
w.v., jed.Pressverschraubung System Geberit MEPLA,DN32
Art.-Nr.: 4764003200

oder gleichwertiges Fabrikat
Fabrikat...............................................
Typ......................................................
Menge: 2,000 St

**2.4.12 Dämmschale für Schrägsitzventile, DN 20**
KEMPER Dämmschale für Schrägsitzventile, / Figur 471 10, für

Freistrom-Absperrventile,
geschlossenzellig geschäumtes
Polyethylen, schalldämmend, einfache
Montage durch Verschlussclipse oder mit
handelsüblichen Klebern diffusionsdicht
verschließbar, zur Einhaltung der
Anforderung gemäß GEG 2023,
Baustoffklasse B1 nach DIN 4102,
CE-Kennzeichnung, min.
Betriebstemperatur -40 GradC, max.
Betriebstemperatur 90 GradC, Hinweis:
nicht passend für
Freistrom-Absperrventil mit
Flanschanschluss

Dämmschale für Schrägsitzventile, DN 20 / Art.-Nr.: 471100200

oder gleichwertiges Fabrikat
Fabrikat...............................................
Typ......................................................
Menge: 2,000 St

**2.4.13 Dämmschale für Schrägsitzventile, DN 32**
w.v., jed.

Dämmschale für Schrägsitzventile, DN 32 / Art.-Nr.: 4711003200

oder gleichwertiges Fabrikat
Fabrikat...............................................
Typ......................................................
Menge: 1,000 St

**2.4.14 KEMPER Entleerventil aus Rotguss/Kunststoff,**
KEMPER Entleerventil aus Rotguss/Kunststoff,
Figur J7109 173 00,
passend für alle Armaturen und
Verschraubungen mit Entleerungsbohrung,
mit drehbarem seitlichen
Schlauchanschluss G 3/4 und Abdeckkappe
mit Befestigungsband, mediumberührte
Metallteile aus entzinkungsfreiem und
korrosionsbeständigem Rotguss, beständig
gegen aggressives Wasser,
EPDM-Sitzdichtung, Abdeckkappe dreh- und
steckbar, nach UBA-Bewertungsgrundlage,
ÜA-Reg.-Nr. R-15.2.3-21-17048,
WIEN-ZERT, max. Betriebstemperatur 110
GradC

Entleerventil aus Rotguss/Kunststoff, DN 8, für DN 15-50
Art.-Nr.: J71091730000600

oder gleichwertiges Fabrikat
Fabrikat...............................................
Typ......................................................
Menge: 2,000 St

**2.4.15 KEMPER Probenahmeventil aus Rotguss,**
KEMPER Probenahmeventil aus Rotguss,
Figur 187 00, zur Probenahme von
Trinkwasser, Bestimmung
mikrobiologischer Parameter nach
TrinkwV, mediumberührte Metallteile aus
entzinkungsfreiem und
korrosionsbeständigem Rotguss, beständig
gegen aggressives Wasser, abflammbarer
und drehbarer Edelstahl-Auslaufbogen,
Dreikant-Bedienschlüssel gegen unbefugte
Wasserentnahme, Ventilkörper 360 Grad
drehbar, PTFE-Sitzdichtung, passend für
alle Armaturen und Verschraubungen mit
Entleerungsbohrung, absperrbar mit
Dreikantschlüssel, totraumfrei, für
waagerechten und senkrechten Einbau
geeignet, DVGW-Zulassung,
Kunststoffteile mit KTW- und W
270-Zulassung, nach
UBA-Bewertungsgrundlage, Druckstufe PN
16, max. Betriebstemperatur 90 GradC

Probenahmeventil aus Rotguss, DN 8, für DN 15-50
Art.-Nr.: 1870000600

oder gleichwertiges Fabrikat
Fabrikat...............................................
Typ......................................................
Menge: 1,000 St

**2.4.16 HS01 Hygienespülung, d50**
HS01 Hygienespülung, d50

Geberit HS01 Hygienespülung mit Batterie

Verwendungszwecke
- Zum Verhindern von Stagnation in
  Trinkwasserleitungen
- Zum Anschließen einer Kalt- oder Warmwasserleitung
- Zur AP-Montage

Eigenschaften
- Intervallspülung, Spülintervall und Spülzeit
  einstellbar
- Nennweite der Versorgungsleitung maximal DN 20
- Batteriebetrieben
- Armaturengruppe I nach EN ISO 3822-1
- Zulassung nach (DIN) EN 1717 / (DIN) EN 13077

Technische Eigenschaften
- Höhe: 26,3 cm
- Tiefe: 12 cm
- Betriebsspannung: 9 V DC
- Betriebstemperatur - min. bis max.: 0-70 Grad C
- Fließdruck  - min. bis max.: 20-1000 kPa
- Schutzart: IPX4
- Spülleistung: 3 l/min
- Spülleistung: 0,05 l/s
- Spülmenge Einstellbereich: 1-20 l
- Außendurchmesser: 50 mm
- DN / Nennweite: 40
- Rohrgewinde: 1/2 "
- Nettogewicht: 0,578 kg

zusätzlicher Lieferumfang
- Alkali-Mangan-Batterie Typ E-Block 9 V
- 4 Befestigungsschrauben
- 4 Dübel
- 4 Unterlegscheiben

Fabrikat: Geberit
Typ: HS01
Artikel-Nr.: 616.290.00.1

oder gleichwertiges Fabrikat
Fabrikat...............................................
Typ......................................................
Menge: 1,000 St

*Hinweis: Geberit Mepla Versorgungssystem für*
Geberit Mepla Versorgungssystem für
Trinkwasseranlagen aus mehrschichtigem
Metallverbundrohr in den Dimensionen d16 - 75 mm mit
DVGWG- Baumusterprüfzertifikat DW-8801CP0060, geprüft
nach DVGW Arbeitsblatt W 534: Ausgabe Juli 2015 mit dem
Nachweis "undicht im unverpressten Zustand".

Systemkomponenten:
Geberit Mepla Systemrohr ML, besteht aus Polyethylen
erhöhter Temperaturbeständigkeit (PE-RT II), einem
stumpf verschweißtem Tragrohr aus Aluminium und einer
äußeren Schutzschicht aus Polyethylen erhöhter
Temperaturbeständigkeit (PE-RT II), UV-stabilisiert,
längskraftschlüssige Verbindung durch direktes
Verpressen des Rohres auf das Fitting ohne
Hülse, Rohrenden hygienisch verschlossen.

Das Geberit Mepla Systemrohr ML gibt es in folgenden
Varianten:
- Stangenwaren d16 - 75 mm
- Rollenware d16 - 26 mm
- Rollenware im Schutzrohr d16 - 20 mm
- vorgedämmte Rollenware in den Dämmstärken 6, 10, 13
und 26 mm (0,04 W/(m*K))d16 - 26 mm

Geberit Mepla Fittings aus Polyvinylidenfluorid (PVDF)
bzw. aus Rotguss (CuSn5Zn5Pb2-C) bei Fittings mit
Gewindeanschluss, mit hygieneunterstützender
Verschlusskappe. Die Systemkomponentenentsprechen den
aktuellen Bewertungsgrundlagen des Umweltbundesamtes.

Die Rohre, Fittings und Dichtungen sind zugelassen
für die Desinfektion von Trinkwasser, gemäß der Liste
der Aufbereitungsstoffe und Desinfektionsverfahren lt.
Trinkwasserverordnung - TrinkwV.

Für das ausgeschriebene Produkt liegt eine
Haftungsübernahmevereinbarung zwischen dem Hersteller
und dem ZVSHK bzw. dem BTGA vor.

Die Verarbeitung und Verlegung ist nach DIN EN 806,
DIN EN 1717 und nationalen Ergänzungsnormen der
Normenreihe DIN 1988, den herstellerspezifischen
Vorschriften sowie der Einhaltung einschlägiger Normen
durchzuführen. Die herstellerspezifischen Eigenschaften
sind durch einen Nachweis zu bestätigen.

Für die Verlegung mit Brandschutzanforderungen
stehen folgende Möglichkeiten zur Verfügung:
Rohrabschottung(Decke/Wand):
- Geberit Mepla gemäß abP P-MPA-E-00-063
Rohrabschottung(Decke):
- Geberit Mischinstallation Versorgung
gemäß aBG Z-19.53-2427
Installationsschacht inkl. Sonderdecken:
- Geberit Quattro I30 gemäß aBG Z-19.30-2206
- Geberit Quattro I90 gemäß aBG Z-19.30-2207
Installationswände:
- Geberit Quattro F30 gemäß abP P-MPA-E-02-050
- Geberit Quattro F90 gemäß abP P-MPA-E-02-049

Zur vorgenannten Rohrabschottung Geberit FlowFit gemäß
abP P-MPA-E-00-063 sind folgende Nullabstände zu
Geberit Entwässerungs- und Versorgungssystemen
(Decke/Wand)zugelassen:
- Geberit Rohrschott90 Plus DIN gemäß abZ Z-19.17-1927
- Geberit Rohrschott90 Plus EN gemäß abZ Z-19.53-2236
- Geberit PushFit / Systemrohr ML gemäß
abP P-MPA-E-00-063
- Geberit Mapress gemäß abP P-BWU03-I 17.6.5

Fabrikat: Geberit
Typ: Mepla

oder gleichwertiges Fabrikat
Fabrikat...............................................
Typ......................................................

Rohr einschließlich Befestigungsmaterial mittels Rohrschelle
(nach örtlichen Gegebenheiten als Festpunkt bzw.
Gleitrohrhalter),
Montagehöhe bis 2,60m über FB.

Beachte:
Die isolierten Rohre auf der Dichtung der Bodenplatte sind schwimmend zu verlegen bzw. mit geeigneten Klebetechniken zu fixieren. Eine Beschädigung der Abdichtung der Bodenplatte ist nicht zulässig.

Bei Verwendung von nicht werkseitig vorisolierten Rohrsystemen (statt vorisolierter Rohrsysteme), sind Rohr und Dämmung im EP der jeweiligen LV- Pos. einzukalkulieren.

**2.4.17 DN12 Systemrohr ML d16, rund vorgedämmt 6mm, blau**
DN12 Systemrohr ML d16, rund vorgedämmt 6mm, blau

Geberit Mepla Systemrohr ML, rund vorgedämmt, Rollenware

Verwendungszwecke
- Für Haustechnik, Industrie und
Schiffbau

Eigenschaften
- Medienrohr diffusionsdicht

Technische Eigenschaften
- Werkstoff: PE-RT II / Al / PE-RT II
- Nettogewicht: 0,149 kg
- Oberflächenrauheit (µm): 7 µm
- Wasserdampfdiffusionswiderstand
Außenhaut Dämmung (µ): 7000 µ
- Werkstoff Dämmung: PE-Weichschaum
- Dämmung (mm): 6 mm
- Wärmeausdehnung (mm/(m·K)): 0,026
mm/(m·K)
- Wärmeleitfähigkeit Dämmung
(W/(m·K)): 0,04 W/(m·K)
- Wärmeleitfähigkeit Rohr (W/(m·K)):
0,43 W/(m·K)
- L / Länge (m): 50 m
- D / Außendurchmesser (cm): 2,8 cm
- d, D / Außendurchmesser (mm): 16 mm
- di, D / Innendurchmesser (mm): 11,5
mm
- DN / Nennweite: 12
- s / Wanddicke (mm): 2,25 mm
Menge: 16,000 m

**2.4.18 DN15 Systemrohr ML d20, rund vorgedämmt 6mm, blau**
DN15 Systemrohr ML d20, rund vorgedämmt 6mm, blau

Geberit Mepla Systemrohr ML, rund vorgedämmt, Rollenware

Verwendungszwecke
- Für Haustechnik, Industrie und
Schiffbau

Eigenschaften
- Medienrohr diffusionsdicht

Technische Eigenschaften
- Werkstoff: PE-RT II / Al / PE-RT II
- Nettogewicht: 0,206 kg
- Oberflächenrauheit (µm): 7 µm
- Wasserdampfdiffusionswiderstand
Außenhaut Dämmung (µ): 7000 µ
- Werkstoff Dämmung: PE-Weichschaum
- Dämmung (mm): 6 mm
- Wärmeausdehnung (mm/(m·K)): 0,026
mm/(m·K)
- Wärmeleitfähigkeit Dämmung
(W/(m·K)): 0,04 W/(m·K)
- Wärmeleitfähigkeit Rohr (W/(m·K)):
0,43 W/(m·K)
- L / Länge (m): 50 m
- D / Außendurchmesser (cm): 3,2 cm
- d, D / Außendurchmesser (mm): 20 mm
- di, D / Innendurchmesser (mm): 15 mm
- DN / Nennweite: 15
- s / Wanddicke (mm): 2,5 mm
Menge: 12,000 m

**2.4.19 DN20 Systemrohr ML d26, rund vorgedämmt 6mm blau**
DN20 Systemrohr ML d26, rund vorgedämmt 6mm blau

Geberit Mepla Systemrohr ML, rund vorgedämmt, Rollenware

Verwendungszwecke
- Für Haustechnik, Industrie und
Schiffbau

Eigenschaften
- Medienrohr diffusionsdicht

Technische Eigenschaften
- Werkstoff: PE-RT II / Al / PE-RT II
- Nettogewicht: 0,367 kg
- Oberflächenrauheit (µm): 7 µm
- Wasserdampfdiffusionswiderstand
Außenhaut Dämmung (µ): 7000 µ
- Werkstoff Dämmung: PE-Weichschaum
- Dämmung (mm): 6 mm
- Wärmeausdehnung (mm/(m·K)): 0,026
mm/(m·K)
- Wärmeleitfähigkeit Dämmung
(W/(m·K)): 0,04 W/(m·K)
- Wärmeleitfähigkeit Rohr (W/(m·K)):
0,43 W/(m·K)
- L / Länge (m): 25 m
- D / Außendurchmesser (cm): 3,8 cm
- d, D / Außendurchmesser (mm): 26 mm
- di, D / Innendurchmesser (mm): 20 mm
- DN / Nennweite: 20
- s / Wanddicke (mm): 3 mm
Menge: 8,000 m

**2.4.20 DN12 Systemrohr ML d16, exzentrisch vorgedämmt 13mm grau**
DN12 Systemrohr ML d16, exzentrisch vorgedämmt 13mm grau

Geberit Mepla Systemrohr ML, exzentrisch
vorgedämmt, Rollenware
Verwendungszwecke
- Für Haustechnik, Industrie und
Schiffbau
Eigenschaften
- Medienrohr diffusionsdicht
Technische Eigenschaften
- Werkstoff: PE-RT II / Al / PE-RT II
- Oberflächenrauheit (Mikrometer): 7
Mikrometer
- Wärmeausdehnung (mm/(m*K)): 0,026
mm/(m*K)
- Wärmeleitfähigkeit Rohr (W/(m*K)):
0,43 W/(m*K)
- Werkstoff Dämmung: PE-Weichschaum
- Wärmeleitfähigkeit Dämmung (W/(m*K)):
0,04 W/(m*K)
- DN / Nennweite: 12
- d, d / Außendurchmesser (mm): 16 mm
- Dämmung (mm): 13 mm
- di, d / Innendurchmesser (mm): 11,5 mm
- s1 / Wanddicke (mm): 6 / 13 mm
- s / Wanddicke (mm): 2,25 mm
- L / Länge (m): 50 m
- B / Breite (cm): 3,9 cm
- H / Höhe (cm): 3,9 cm
Menge: 10,000 m

**2.4.21 DN15 Systemrohr ML d20, exzentrisch vorgedämmt 13mm grau**
DN15 Systemrohr ML d20, exzentrisch vorgedämmt 13mm grau

Geberit Mepla Systemrohr ML, exzentrisch
vorgedämmt, Rollenware
Verwendungszwecke
- Für Haustechnik, Industrie und
Schiffbau
Eigenschaften
- Medienrohr diffusionsdicht
Technische Eigenschaften
- Werkstoff: PE-RT II / Al / PE-RT II
- Oberflächenrauheit (Mikrometer): 7
Mikrometer
- Wärmeausdehnung (mm/(m*K)): 0,026
mm/(m*K)
- Wärmeleitfähigkeit Rohr (W/(m*K)):
0,43 W/(m*K)
- Werkstoff Dämmung: PE-Weichschaum
- Wärmeleitfähigkeit Dämmung (W/(m*K)):
0,04 W/(m*K)
- DN / Nennweite: 15
- d, d / Außendurchmesser (mm): 20 mm
- Dämmung (mm): 13 mm
- di, d / Innendurchmesser (mm): 15 mm
- s1 / Wanddicke (mm): 6 / 13 mm
- s / Wanddicke (mm): 2,5 mm
- L / Länge (m): 50 m
- B / Breite (cm): 4,3 cm
- H / Höhe (cm): 4,3 cm
Menge: 10,000 m

**2.4.22 DN20 Systemrohr ML d26, exzentrisch vorgedämmt 13mm grau**
DN20 Systemrohr ML d26, exzentrisch vorgedämmt 13mm grau

Geberit Mepla Systemrohr ML, exzentrisch
vorgedämmt, Rollenware
Verwendungszwecke
- Für Haustechnik, Industrie und
Schiffbau
Eigenschaften
- Medienrohr diffusionsdicht
Technische Eigenschaften
- Werkstoff: PE-RT II / Al / PE-RT II
- Oberflächenrauheit (Mikrometer): 7
Mikrometer
- Wärmeausdehnung (mm/(m*K)): 0,026
mm/(m*K)
- Wärmeleitfähigkeit Rohr (W/(m*K)):
0,43 W/(m*K)
- Werkstoff Dämmung: PE-Weichschaum
- Wärmeleitfähigkeit Dämmung (W/(m*K)):
0,04 W/(m*K)
- Dämmung (mm): 13 mm
- DN / Nennweite: 20
- s / Wanddicke (mm): 3 mm
Menge: 5,000 m

**2.4.23 DN32 Systemrohr ML d40 L:5m, in Stangen**
DN32 Systemrohr ML d40 L:5m, in Stangen

Geberit Mepla Systemrohr ML, Stangenware
Verwendungszwecke
- Für Haustechnik, Industrie und
Schiffbau
Eigenschaften
- Außen schwarz
- Diffusionsdicht
- Formstabil
- Rohrende mit transparentem
Schutzstopfen
Technische Eigenschaften
- Werkstoff: PE-RT II / Al / PE-RT II
- Oberflächenrauheit (Mikrometer): 7
Mikrometer
- Wärmeausdehnung (mm/(m*K)): 0,026
mm/(m*K)
- Wärmeleitfähigkeit Rohr (W/(m*K)):
0,43 W/(m*K)
- DN / Nennweite: 32
- d, d / Außendurchmesser (mm): 40 mm
- di, d / Innendurchmesser (mm): 33 mm
- s / Wanddicke (mm): 3,5 mm
- L / Länge (m): 5 m
Menge: 5,000 m

**2.4.24 DN25 Systemrohr ML d32 L:5m, in Stangen**
DN25 Systemrohr ML d32 L:5m, in Stangen

Geberit Mepla Systemrohr ML, Stangenware
Verwendungszwecke
- Für Haustechnik, Industrie und
Schiffbau
Eigenschaften
- Außen schwarz
- Diffusionsdicht
- Formstabil
- Rohrende mit transparentem
Schutzstopfen
Technische Eigenschaften
- Werkstoff: PE-RT II / Al / PE-RT II
- Oberflächenrauheit (Mikrometer): 7
Mikrometer
- Wärmeausdehnung (mm/(m*K)): 0,026
mm/(m*K)
- Wärmeleitfähigkeit Rohr (W/(m*K)):
0,43 W/(m*K)
- DN / Nennweite: 25
- d, d / Außendurchmesser (mm): 32 mm
- di, d / Innendurchmesser (mm): 26 mm
- s / Wanddicke (mm): 3 mm
- L / Länge (m): 5 m
Menge: 15,000 m

**2.4.25 DN20 Systemrohr ML d26 L:5m, in Stangen**
DN20 Systemrohr ML d26 L:5m, in Stangen

Geberit Mepla Systemrohr ML, Stangenware / Verwendungszwecke

- Für Haustechnik, Industrie und
Schiffbau
Eigenschaften
- Außen schwarz
- Diffusionsdicht
- Formstabil
- Rohrende mit transparentem
Schutzstopfen
Technische Eigenschaften
- Werkstoff: PE-RT II / Al / PE-RT II
- Oberflächenrauheit (Mikrometer): 7
Mikrometer
- Wärmeausdehnung (mm/(m*K)): 0,026
mm/(m*K)
- Wärmeleitfähigkeit Rohr (W/(m*K)):
0,43 W/(m*K)
- DN / Nennweite: 20
- d, d / Außendurchmesser (mm): 26 mm
- di, d / Innendurchmesser (mm): 20 mm
- s / Wanddicke (mm): 3 mm
- L / Länge (m): 5 m
Menge: 5,000 m

**2.4.26 DN15 Systemrohr ML d20 L:5m, in Stangen**
DN15 Systemrohr ML d20 L:5m, in Stangen

Geberit Mepla Systemrohr ML, Stangenware

Verwendungszwecke
- Für Haustechnik, Industrie und
Schiffbau

Eigenschaften
- Außen schwarz
- Diffusionsdicht
- Formstabil
- Rohrende mit transparentem
Schutzstopfen

Technische Eigenschaften
- Werkstoff: PE-RT II / Al / PE-RT II
- Nettogewicht: 0,198 kg
- Oberflächenrauheit (µm): 7 µm
- Wärmeausdehnung (mm/(m·K)): 0,026
mm/(m·K)
- Wärmeleitfähigkeit Rohr (W/(m·K)):
0,43 W/(m·K)
- L / Länge (m): 5 m
- d, D / Außendurchmesser (mm): 20 mm
- di, D / Innendurchmesser (mm): 15 mm
- DN / Nennweite: 15
- s / Wanddicke (mm): 2,5 mm
Menge: 10,000 m

*Hinweis: Geberit Mepla Formstücke*
Geberit Mepla Formstücke

Verwendungszwecke
- Für Haustechnik, Industrie und
Schiffbau

Eigenschaften
- Unverpresst undicht

Fabrikat: Geberit
Typ: Mepla

Fabrikat :..........................................................
Typ :.................................................................

**2.4.27 GE Mepla Reduktion PVDF d20-16**
Geberit Mepla Reduktion
Verwendungszwecke
- Für Haustechnik, Industrie und
Schiffbau
Eigenschaften
- Unverpresst undicht
Technische Eigenschaften
- Werkstoff: PVDF
- Form: Reduktion
- DN / Nennweite: 15 / 12
- d, d / Außendurchmesser (mm): 20 mm
- d1, d / Außendurchmesser (mm): 16 mm
- L / Länge (cm): 7,1 cm
- Z / Z-Maß (cm): 1,6 cm
Menge: 2,000 Stck

**2.4.28 GE Mepla Reduktion PVDF d26-16**
Geberit Mepla Reduktion
Verwendungszwecke
- Für Haustechnik, Industrie und
Schiffbau
Eigenschaften
- Unverpresst undicht
Technische Eigenschaften
- Werkstoff: PVDF
- Form: Reduktion
- DN / Nennweite: 20 / 12
- d, d / Außendurchmesser (mm): 26 mm
- d1, d / Außendurchmesser (mm): 16 mm
- L / Länge (cm): 7,5 cm
- Z / Z-Maß (cm): 1,6 cm
Menge: 1,000 Stck

**2.4.29 GE Mepla Reduktion PVDF d32-26**
Geberit Mepla Reduktion
Verwendungszwecke
- Für Haustechnik, Industrie und
Schiffbau
Eigenschaften
- Unverpresst undicht
Technische Eigenschaften
- Werkstoff: PVDF
- Form: Reduktion
- DN / Nennweite: 25 / 20
- d, d / Außendurchmesser (mm): 32 mm
- d1, d / Außendurchmesser (mm): 26 mm
- L / Länge (cm): 8,5 cm
- Z / Z-Maß (cm): 1,4 cm
Menge: 1,000 Stck

**2.4.30 GE Mepla Reduktion PVDF d40-32**
Geberit Mepla Reduktion
Verwendungszwecke
- Für Haustechnik, Industrie und
Schiffbau
Eigenschaften
- Unverpresst undicht
Technische Eigenschaften
- Werkstoff: PVDF
- Form: Reduktion
- DN / Nennweite: 32 / 25
- d, d / Außendurchmesser (mm): 40 mm
- d1, d / Außendurchmesser (mm): 32 mm
- L / Länge (cm): 9,7 cm
- Z / Z-Maß (cm): 1,5 cm
Menge: 1,000 Stck

**2.4.31 GE Mepla Winkel PVDF 45Gr d40**
Geberit Mepla Winkel
Verwendungszwecke
- Für Haustechnik, Industrie und
Schiffbau
Eigenschaften
- Unverpresst undicht
Technische Eigenschaften
- Werkstoff: PVDF
- Form: Winkel
- DN / Nennweite: 32
- d, d / Außendurchmesser (mm): 40 mm
- arc / Winkel (Gr): 45 Gr
- L / Länge (cm): 6,5 cm
- Z / Z-Maß (cm): 2,2 cm
Menge: 2,000 Stck

**2.4.32 GE Mepla Winkel PVDF 90Gr d26**
Geberit Mepla Winkel
Verwendungszwecke
- Für Haustechnik, Industrie und
Schiffbau
Eigenschaften
- Unverpresst undicht
Technische Eigenschaften
- Werkstoff: PVDF
- Form: Winkel
- DN / Nennweite: 20
- d, d / Außendurchmesser (mm): 26 mm
- arc / Winkel (Gr): 90 Gr
- L / Länge (cm): 5,5 cm
- Z / Z-Maß (cm): 2,2 cm
Menge: 4,000 Stck

**2.4.33 GE Mepla Winkel PVDF 90Gr d40**
Geberit Mepla Winkel
Verwendungszwecke
- Für Haustechnik, Industrie und
Schiffbau
Eigenschaften
- Unverpresst undicht
Technische Eigenschaften
- Werkstoff: PVDF
- Form: Winkel
- DN / Nennweite: 32
- d, d / Außendurchmesser (mm): 40 mm
- arc / Winkel (Gr): 90 Gr
- L / Länge (cm): 7,6 cm
- Z / Z-Maß (cm): 3,2 cm
Menge: 9,000 Stck

**2.4.34 GE Mepla T-Stück egal PVDF d16-16-16**
Geberit Mepla T-Stück egal
Verwendungszwecke
- Für Haustechnik, Industrie und
Schiffbau
Eigenschaften
- Unverpresst undicht
Technische Eigenschaften
- Werkstoff: PVDF
- Form: T-Stück
- DN / Nennweite: 12
- d, d / Außendurchmesser (mm): 16 mm
- arc / Winkel (Gr): 90 Gr
- L / Länge (cm): 9,6 cm
- L1 / Länge (cm): 4,8 cm
- Z / Z-Maß (cm): 2,2 cm
Menge: 2,000 Stck

**2.4.35 GE Mepla T-Stück egal PVDF d20-20-20**
Geberit Mepla T-Stück egal
Verwendungszwecke
- Für Haustechnik, Industrie und
Schiffbau
Eigenschaften
- Unverpresst undicht
Technische Eigenschaften
- Werkstoff: PVDF
- Form: T-Stück
- DN / Nennweite: 15
- d, d / Außendurchmesser (mm): 20 mm
- arc / Winkel (Gr): 90 Gr
- L / Länge (cm): 10,1 cm
- L1 / Länge (cm): 5,1 cm
- Z / Z-Maß (cm): 2,2 cm
Menge: 1,000 Stck

**2.4.36 GE Mepla T-Stück egal PVDF d32-32-32**
Geberit Mepla T-Stück egal
Verwendungszwecke
- Für Haustechnik, Industrie und
Schiffbau
Eigenschaften
- Unverpresst undicht
Technische Eigenschaften
- Werkstoff: PVDF
- Form: T-Stück
- DN / Nennweite: 25
- d, d / Außendurchmesser (mm): 32 mm
- arc / Winkel (Gr): 90 Gr
- L / Länge (cm): 12,8 cm
- L1 / Länge (cm): 6,4 cm
- Z / Z-Maß (cm): 2,6 cm
Menge: 1,000 Stck

**2.4.37 GE Mepla T-Stück reduziert PVDF d20-16-16**
Geberit Mepla T-Stück reduziert
Verwendungszwecke
- Für Haustechnik, Industrie und
Schiffbau
Eigenschaften
- Unverpresst undicht
Technische Eigenschaften
- Werkstoff: PVDF
- Form: T-Stück
- DN / Nennweite: 15 / 12
- d, d / Außendurchmesser (mm): 20 mm
- d1, d / Außendurchmesser (mm): 16 mm
- d2, d / Außendurchmesser (mm): 16 mm
- arc / Winkel (Gr): 90 Gr
- L / Länge (cm): 9,9 cm
- L1 / Länge (cm): 4,8 cm
- Z / Z-Maß (cm): 2,2 cm
- Z1 / Z-Maß (cm): 2,2 cm
- Z2 / Z-Maß (cm): 2,2 cm
Menge: 2,000 Stck

**2.4.38 GE Mepla T-Stück reduziert PVDF d20-16-20**
Geberit Mepla T-Stück reduziert
Verwendungszwecke
- Für Haustechnik, Industrie und
Schiffbau
Eigenschaften
- Unverpresst undicht
Technische Eigenschaften
- Werkstoff: PVDF
- Form: T-Stück
- DN / Nennweite: 15 / 12
- d, d / Außendurchmesser (mm): 20 mm
- d1, d / Außendurchmesser (mm): 16 mm
- d2, d / Außendurchmesser (mm): 20 mm
- arc / Winkel (Gr): 90 Gr
- L / Länge (cm): 10,1 cm
- L1 / Länge (cm): 4,8 cm
- Z / Z-Maß (cm): 2,2 cm
- Z1 / Z-Maß (cm): 2,2 cm
- Z2 / Z-Maß (cm): 2,2 cm
Menge: 4,000 Stck

**2.4.39 GE Mepla T-Stück reduziert PVDF d20-20-16**
Geberit Mepla T-Stück reduziert
Verwendungszwecke
- Für Haustechnik, Industrie und
Schiffbau
Eigenschaften
- Unverpresst undicht
Technische Eigenschaften
- Werkstoff: PVDF
- Form: T-Stück
- DN / Nennweite: 15 / 12
- d, d / Außendurchmesser (mm): 20 mm
- d1, d / Außendurchmesser (mm): 20 mm
- d2, d / Außendurchmesser (mm): 16 mm
- arc / Winkel (Gr): 90 Gr
- L / Länge (cm): 9,9 cm
- L1 / Länge (cm): 5,1 cm
- Z / Z-Maß (cm): 2,2 cm
- Z1 / Z-Maß (cm): 2,2 cm
- Z2 / Z-Maß (cm): 2,2 cm
Menge: 2,000 Stck

**2.4.40 GE Mepla T-Stück reduziert PVDF d26-20-20**
Geberit Mepla T-Stück reduziert
Verwendungszwecke
- Für Haustechnik, Industrie und
Schiffbau
Eigenschaften
- Unverpresst undicht
Technische Eigenschaften
- Werkstoff: PVDF
- Form: T-Stück
- DN / Nennweite: 20 / 15
- d, d / Außendurchmesser (mm): 26 mm
- d1, d / Außendurchmesser (mm): 20 mm
- d2, d / Außendurchmesser (mm): 20 mm
- arc / Winkel (Gr): 90 Gr
- L / Länge (cm): 10,9 cm
- L1 / Länge (cm): 5,7 cm
- Z / Z-Maß (cm): 2,2 cm
- Z1 / Z-Maß (cm): 2,8 cm
- Z2 / Z-Maß (cm): 2,5 cm
Menge: 2,000 Stck

**2.4.41 GE Mepla T-Stück reduziert PVDF d20-26-20**
Geberit Mepla T-Stück reduziert
Verwendungszwecke
- Für Haustechnik, Industrie und
Schiffbau
Eigenschaften
- Unverpresst undicht
Technische Eigenschaften
- Werkstoff: PVDF
- Form: T-Stück
- DN / Nennweite: 15 / 20
- d, d / Außendurchmesser (mm): 20 mm
- d1, d / Außendurchmesser (mm): 26 mm
- d2, d / Außendurchmesser (mm): 20 mm
- arc / Winkel (Gr): 90 Gr
- L / Länge (cm): 11,3 cm
- L1 / Länge (cm): 5,5 cm
- Z / Z-Maß (cm): 2,8 cm
- Z1 / Z-Maß (cm): 2,2 cm
- Z2 / Z-Maß (cm): 2,8 cm
Menge: 1,000 Stck

**2.4.42 GE Mepla T-Stück reduziert PVDF d32-20-26**
Geberit Mepla T-Stück reduziert
Verwendungszwecke
- Für Haustechnik, Industrie und
Schiffbau
Eigenschaften
- Unverpresst undicht
Technische Eigenschaften
- Werkstoff: PVDF
- Form: T-Stück
- DN / Nennweite: 25 / 15 / 20
- d, d / Außendurchmesser (mm): 32 mm
- d1, d / Außendurchmesser (mm): 20 mm
- d2, d / Außendurchmesser (mm): 26 mm
- arc / Winkel (Gr): 90 Gr
- L / Länge (cm): 11,5 cm
- L1 / Länge (cm): 6 cm
- Z / Z-Maß (cm): 2,2 cm
- Z1 / Z-Maß (cm): 3,1 cm
- Z2 / Z-Maß (cm): 2,2 cm
Menge: 1,000 Stck

**2.4.43 GE Mepla T-Stück reduziert PVDF d40-20-40**
Geberit Mepla T-Stück reduziert
Verwendungszwecke
- Für Haustechnik, Industrie und
Schiffbau
Eigenschaften
- Unverpresst undicht
Technische Eigenschaften
- Werkstoff: PVDF
- Form: T-Stück
- DN / Nennweite: 32 / 15
- d, d / Außendurchmesser (mm): 40 mm
- d1, d / Außendurchmesser (mm): 20 mm
- d2, d / Außendurchmesser (mm): 40 mm
- arc / Winkel (Gr): 90 Gr
- L / Länge (cm): 13,2 cm
- L1 / Länge (cm): 6,4 cm
- Z / Z-Maß (cm): 2,2 cm
- Z1 / Z-Maß (cm): 3,5 cm
- Z2 / Z-Maß (cm): 2,2 cm
Menge: 2,000 Stck

**2.4.44 GE Mepla T-Stück reduziert PVDF d40-26-40**
Geberit Mepla T-Stück reduziert
Verwendungszwecke
- Für Haustechnik, Industrie und
Schiffbau
Eigenschaften
- Unverpresst undicht
Technische Eigenschaften
- Werkstoff: PVDF
- Form: T-Stück
- DN / Nennweite: 32 / 20
- d, d / Außendurchmesser (mm): 40 mm
- d1, d / Außendurchmesser (mm): 26 mm
- d2, d / Außendurchmesser (mm): 40 mm
- arc / Winkel (Gr): 90 Gr
- L / Länge (cm): 13,8 cm
- L1 / Länge (cm): 6,5 cm
- Z / Z-Maß (cm): 2,5 cm
- Z1 / Z-Maß (cm): 3,2 cm
- Z2 / Z-Maß (cm): 2,5 cm
Menge: 2,000 Stck

**2.4.45 GE Mepla Übergang mit AG Rg d26-R1/2**
Geberit Mepla Übergang mit Außengewinde
Verwendungszwecke
- Für Haustechnik, Industrie und
Schiffbau
Eigenschaften
- Unverpresst undicht
Technische Eigenschaften
- Werkstoff: Rotguss (CuSn5Zn5Pb2-C)
- Form: gerade
- DN / Nennweite: 20 / 15
- d, d / Außendurchmesser (mm): 26 mm
- R / kegeliges Außengewinde ("): 1/2 "
- L / Länge (cm): 6,3 cm
- H / Höhe (cm): 3,1 cm
Menge: 2,000 Stck

**2.4.46 GE Mepla Übergang mit AG Rg d40-R1**
Geberit Mepla Übergang mit Außengewinde
Verwendungszwecke
- Für Haustechnik, Industrie und
Schiffbau
Eigenschaften
- Unverpresst undicht
Technische Eigenschaften
- Werkstoff: Rotguss (CuSn5Zn5Pb2-C)
- Form: gerade
- DN / Nennweite: 32 / 25
- d, d / Außendurchmesser (mm): 40 mm
- R / kegeliges Außengewinde ("): 1 "
- L / Länge (cm): 7,1 cm
- H / Höhe (cm): 3,7 cm
Menge: 2,000 Stck

**2.4.47 GE Mepla Übergang mit IG Rg d16-Rp1/2**
Geberit Mepla Übergang mit Innengewinde
Verwendungszwecke
- Für Haustechnik, Industrie und
Schiffbau
Eigenschaften
- Unverpresst undicht
Technische Eigenschaften
- Werkstoff: Rotguss (CuSn5Zn5Pb2-C)
- Form: gerade
- DN / Nennweite: 12 / 15
- d, d / Außendurchmesser (mm): 16 mm
- Rp / (Rohr-)Innengewinde zylindrisch
("): 1/2 "
- L / Länge (cm): 5,6 cm
- Z / Z-Maß (cm): 1,8 cm
Menge: 14,000 Stck

**2.4.48 GE Mepla Übergang mit IG Rg d20-Rp1/2**
Geberit Mepla Übergang mit Innengewinde
Verwendungszwecke
- Für Haustechnik, Industrie und
Schiffbau
Eigenschaften
- Unverpresst undicht
Technische Eigenschaften
- Werkstoff: Rotguss (CuSn5Zn5Pb2-C)
- Form: gerade
- DN / Nennweite: 15
- d, d / Außendurchmesser (mm): 20 mm
- Rp / (Rohr-)Innengewinde zylindrisch
("): 1/2 "
- L / Länge (cm): 5,9 cm
- Z / Z-Maß (cm): 1,8 cm
Menge: 1,000 Stck

**2.4.49 GE Mepla Übergang mit IG Rg d40-Rp1 1/4**
Geberit Mepla Übergang mit Innengewinde
Verwendungszwecke
- Für Haustechnik, Industrie und
Schiffbau
Eigenschaften
- Unverpresst undicht
Technische Eigenschaften
- Werkstoff: Rotguss (CuSn5Zn5Pb2-C)
- Form: gerade
- DN / Nennweite: 32
- d, d / Außendurchmesser (mm): 40 mm
- Rp / (Rohr-)Innengewinde zylindrisch
("): 1 1/4 "
- L / Länge (cm): 7,7 cm
- Z / Z-Maß (cm): 2,4 cm
Menge: 1,000 Stck

**2.4.50 GE Anschlusswinkel 90Gr mit AG MF Rg R1/2-Rp1/2 L:73mm**
Geberit Anschlusswinkel 90Gr mit
Außengewinde MF 1/2"
Eigenschaften
- Anschluss MF 1/2" mit blauer
Schutzkappe
Technische Eigenschaften
- Werkstoff: Rotguss (CuSn5Zn5Pb2-C)
- Form: rechtwinklig
- DN / Nennweite: 15
- RMF / kegeliges Außengewinde ("): 1/2"
- Rp / (Rohr-)Innengewinde zylindrisch ("): 1/2 "
- arc / Winkel (Gr): 90 Gr
- L / Länge (cm): 7,3 cm
- l / Länge Teilmaß (cm): 1,8 cm
- l1 / Länge Teilmaß (cm): 3 cm
- H / Höhe (cm): 3,5 cm
Menge: 14,000 Stck

**2.4.51 GE Mepla Übergangswinkel 90Gr mit MasterFix PVDF d16-MF20**
Geberit Mepla Übergangswinkel 90Gr mit
MasterFix
Verwendungszwecke
- Für Haustechnik, Industrie und
Schiffbau
Eigenschaften
- Unverpresst undicht
Technische Eigenschaften
- Werkstoff: PVDF
- Form: Winkel
- DN / Nennweite: 12 / 15
- d, d / Außendurchmesser (mm): 16 mm
- RpMF / Innengewinde zylindrisch ("):
1/2 "
- arc / Winkel (Gr): 90 Gr
- L / Länge (cm): 4,5 cm
- L1 / Länge (cm): 4,8 cm
- Z / Z-Maß (cm): 2,9 cm
- Z1 / Z-Maß (cm): 2,2 cm
Menge: 18,000 Stck

**2.4.52 GE Mepla Übergangswinkel 90Gr mit MasterFix PVDF d20-MF20**
Geberit Mepla Übergangswinkel 90Gr mit
MasterFix
Verwendungszwecke
- Für Haustechnik, Industrie und
Schiffbau
Eigenschaften
- Unverpresst undicht
Technische Eigenschaften
- Werkstoff: PVDF
- Form: Winkel
- DN / Nennweite: 15
- d, d / Außendurchmesser (mm): 20 mm
- RpMF / Innengewinde zylindrisch ("):
1/2 "
- arc / Winkel (Gr): 90 Gr
- L / Länge (cm): 4,5 cm
- L1 / Länge (cm): 5,1 cm
- Z / Z-Maß (cm): 2,9 cm
- Z1 / Z-Maß (cm): 2,2 cm
Menge: 4,000 Stck

**2.4.53 Dichtigkeits-, Belastungsprüfungen der TW-Anlage**
Dichtigkeits-, Belastungsprüfungen der TW-Anlage
mit ölfreier Druckluft oder Inertgas oder filtriertem Trinkwasser,
zur Freigabe von Teilabschnitten (UP-Installationen),
Prüfdruck nach Vorgaben ZVSHK,
vor kompletter Fertigungstellung der Anlage,
einschl. der hierfür erforderlichen
Verschlüsse und Anschlüsse sowie deren
Beseitigung nach der Druckprobe
Menge: 1,000 psch

**2.4.54 Spülen und Füllen der Rohrleitungen für Trinkwasser**
Spülen und Füllen der Rohrleitungen für Trinkwasser
entsprechend DIN 1988 DVGW W 291 sowie
Inbetriebnahme und Probebetrieb der gesamten Trinkwasseranlage
Menge: 1,000 psch

#### 2.5 Rohrdämmung

*Hinweis: Die genannten Produkte gelten als Leitfabrikat in technischer Hinsicht. Alternative Produkte sind mind. in gleichwertiger oder höherer technischer Ausstattung anzubieten.*

*Hinweis: Wärmedämmung für Kaltwasserrohrleitungen und*
Wärmedämmung für Kaltwasserrohrleitungen und
Formstücke,
Wärmedämmung für Kaltwasserrohrleitungen und
Formstücke,
bestehend aus Miwomatten oder Schalen mit
Alukaschierung
(Nenndicke bei einer Flächenbelastung von 100kg/qm und
Lambda 0.035 W/mK)
Baustoffklasse- nichtbrennbar nach DIN/EN 4102/mind. A2,
Montagehöhe bis 2,60 m,
Längs- und Rundstösse nach Herstellervorgaben ausführen
(mit selbstklebender Aluminiumfolie überkleben und
zusätzlich mit Draht binden),
komplett mit allen Kleinmaterialien sowie Anfertigung
von
Paßstücken, Ausschnitten, Konussen,
Stirnscheiben,
Anwendungsbereich 100% nach  GEG Anlage 8 (zu den §§
69, 70 und 71 Absatz 1), Dämmdicken zur Erfüllung
der DIN 1988-200

Fabrikat :
.......................................................

Typ :
.......................................................

**2.5.1 Steinwolle- Aluminiumkaschiert sD = 20 mm, di = 22 mm**
Menge: 5,000 m

**2.5.2 Steinwolle- Aluminiumkaschiert sD = 20 mm, di = 28 mm**
Menge: 1,000 m

**2.5.3 Steinwolle- Aluminiumkaschiert sD = 20 mm, di = 35 mm**
Menge: 5,000 m

*Hinweis: Polyethylen - HOCHLEISTUNGSDÄMMUNG FÜR LANGFRISTIGE ENERGIEEINSPARUNG - zur Isolierung von Kalt- und Warmwasserrohren im Heizungs- und Sanitärbereich, aus rundextrudiertem, geschäumtem, geschlossenzelligem Polyethylen recycelten Rohstoffen.*
Polyethylen - HOCHLEISTUNGSDÄMMUNG FÜR LANGFRISTIGE ENERGIEEINSPARUNG - zur Isolierung von Kalt- und Warmwasserrohren im Heizungs- und Sanitärbereich, aus rundextrudiertem, geschäumtem, geschlossenzelligem Polyethylen recycelten Rohstoffen.

Anforderung:
Anwendungsbereich 100% nach GEG Anlage 8 (zu den §§
69, 70 und 71 Absatz 1), Anforderungen an die
Wärmedämmung von Rohrleitungen und Armaturen

Dämmung für Heizungs- und Sanitärrohrleitungen im Fußbodenaufbau gegen erdreichberührte, außenluftberührte und unbeheizte Bauteile sowie zwischen beheizten Räumen eines und verschiedener Nutzer.
Wärmedämmung an Rohrleitungen mit Schaumstoff aus Qualitätspolyethylen mit geschlossenzelliger Materialstruktur und einer strapazierbaren Folienummantelung.

Wärmeleitfähigkeit bei 40°C Mitteltemperatur:
λ 40 °C = 0,040 W/(mK)
Baustoffklasse: normalentflammbar, EN 13501-1,
Euroklasse E

Stöße fachgerecht, gem. Verarbeitungsrichtlinien/ Montageanleitung des Herstellers verkleben.

Fabrikat:  CLIMAFLEX naturefoam exzentro

oder gleichwertig
Fabrikat : ..............................................................

**2.5.4 Dämmung wie zuvor beschrieben für Wärmedämmung an Rohrleitungen im Fußbodenaufbau**
Dämmung wie zuvor beschrieben für Wärmedämmung an Rohrleitungen im Fußbodenaufbau

Rohraußendurchmesser: 32 mm (DN25)
Bauhöhe: ca. 52,5 mm

Fabrikat:  EXZENTROFLEX® naturefoam exzentro
  Dämmstärke 9mm
Typ:  35 x 9

oder gleichwertig
Fabrikat : ..............................................................
Typ:  ..............................................................

Beachte:
Die isolierten Rohre auf der Dichtung der Bodenplatte sind schwimmend zu verlegen bzw. mit geeigneten Klebetechniken zu fixieren. Eine Beschädigung der Abdichtung der Bodenplatte ist nicht zulässig.
Menge: 15,000 m

#### 2.6 Nebenleistungen

*Hinweis: Die Kernbohrungen sind mit der Bauleitung oder dem*
Die Kernbohrungen sind mit der Bauleitung oder dem
Tragwerksplaner vor Beginn abzustimmen.

**2.6.1 Kernbohrungen für körperschallgedämmte Rohrdurchführungen in Mauerwerk herstellen,**
Kernbohrungen für körperschallgedämmte Rohrdurchführungen in Mauerwerk herstellen,
Wanddicke bis 24 cm
Durchmesser der Bohrung bis 35 mm
Menge: 3,000 St

**2.6.2 Dokumentation/ Revisionspläne zur Sanitäranlage**
Dokumentation/ Revisionspläne zur Sanitäranlage
Vom AG werden digitale Grundriß- und
Schnittpläne oder sonstige Baupläne der
Baumaßnahme zur Verfügung gestellt.
Vom AN sind 2- fach Revisionspläne anzufertigen,
gefaltet A4, und vor Abnahme der
Leistungen dem AG zu übergeben.
Zusätzlich sind die Pläne auf Datenträger in DWG/DXF
und PDF zur Verfügung zu stellen.

Vom AN sind
2 Satz Zeichnungen als Papierpause
2 Satz Bedienungsanleitungen
2 Satz Wartungsanleitung
2 Satz Prüfbescheinigungen/ Werkstatteste
2 Satz Druckprotokolle
2 Satz Protokoll über Einregulierungsarbeiten
2 Satz Einweisungsprotokolle

als
geordnete Unterlagen in 2 Aktenordner
mit Register je Satz, gefaltet DIN A4
zu übergeben.
Menge: 1,000 psch

**2.6.3 Trinkwasseruntersuchung zur Nutzungsfreigabe,**
Trinkwasseruntersuchung zur Nutzungsfreigabe,
Entnahme des Trinkwassers (Kaltwasser) im Bereich der
neu installierten Sanitärräume und Einreichung zur
Probe, einschließlich Gebühren.
Menge: 1,000 psch

### 3 Baustelleneinrichtung

**3.1 Baustelleneinrichtung für die Gesamtleistung**
Eigene Baustelleneinrichtung für die angebotene Gesamtleistung

- Einrichten und Räumen der Baustelle
- Vorhalten der Baustelleneinrichtung
- Sicherung und Reinigung des Arbeitsbereiches
- Abfall-/Schutt, nach Erfordernis getrennt sammeln,  abfahren und ordnungsgemäß entsorgen
- Herrichten von Lagerflächen, einschl. Wiederherstellung nach Leistungsende (im Gebäude ist die Lagerung von Material während der Bauzeit, nur für die Ausführung der jeweiligen Leistung temporär möglich).

Bauwasser und Baustrom werden bauseits gestellt.
Menge: 1,000 psch

*Hinweis: unvorhergesehene Leistungen*
Unvorhergesehene Arbeiten, die nicht im Leistungsverzeichnis aufgeführt sind, werden zum Stundenlohn abgerechnet.
Diese Arbeiten dürfen nur nach Genehmigung der Bauleitung/Bauherrn ausgeführt werden.
Vergütet werden nur Leistungen, die von der Bauleitung/Bauherrn geprüft und genehmigt sind.
Für Stundenleistungen kommen folgende
Stundenverrechnungssätze zur Anwendung:
(vom Bieter auszufüllen !)

**3.2 Geselle :..............¬**
Geselle :..............€
Menge: 8,000 Std

**3.3 Helfer :..............¬**
Helfer  :..............€
Menge: 8,000 Std
